# Elektrotechnische Anlagen
Angebotsaufforderung (GAEB 90, DA83)
Währung: EUR

## Elektrotechnische Anlagen
Datum: 07.05.26

*Hinweis*
O B J E K T B E S C H R E I B U N G

Bei dem Bauvorhaben Müller-Thurgau-Str. in 67454
Haßloch, handelt es sich um den Neubau einer
Kindertagesstätte, mit zwei Ebenen.

Folgende Unterlagen sind Basis dieser Ausschreibung:

Pläne:
- ipk-H2317-LP5-440_450_460-E0-5001-10 Grundriss E0
Elektro
- ipk-H2317-LP5-440_450_460-E1-5002-9 Grundriss E1
Elektro
- ipk-H2317-LP5-440_450_460-DA-5003-1 Grundriss  DA
Elektro
- ipk-H2317-LP5-440_450_460-E0-5006-5 Grundriss FU
Elektro
- ipk-H2317-LP5-440_450_460-XX-5007-1 Grundriss LR
Elektro
- ipk-H2317-LP5-440_450_460-XX-5201-3 Schema
Stromversorgung
- ipk-H2317-LP5-440_450_460-XX-5203-3 Schema
Sicherheitsbeleuchtung
- ipk-H2317-LP5-440_450_460-XX-5204-3 Schema
Datenverteiler
- ipk-H2317-LP5-440_450_460-XX-5205-2 Schema
Potentialausgleich
- ipk-H2317-LP5-440_450_460-XX-5206-2 Schema
Behinderten Notruf
- ipk-H2317-LP5-440_450_460-XX-5209-2 Schema
Photovoltaik
- ipk-H2317-LP5-440_450_460-XX-5211-2 Schema VÜW+ TSA
- ipk-H2317-LP5-440_450_460-XX-5212-2 Schema
Zutrittskontrolle
- ipk-H2317-LP5-440_450_460-XX-5215-2 Schema
Sonnenschutz

*Hinweis*
Systembedingtes Verbindungs- und Anschlussmaterial ist
im Lieferumfang enthalten.

Vor der Lieferung ist ein Aufmaß vom AN bzgl. der
örtlichen Gegebenheiten wie Einbringöffnungen,
Transporteinheiten, Gewichte, Rahmenmaße für die
Schaltanlage, mögliche Wege usw. komplett aufzunehmen
und mit der Bauleitung abzustimmen. Diese Leistungen
sind im Lieferumfang mit einzukalkulieren. Ebenfalls
ist die Möglichkeiten des Kabelanschlusses vor Ort
vorzugsweise von oben zu berücksichtigen.

Alle Arbeiten sind ca. 3 Wochen vor Beginn anzumelden
und mit dem/der Nutzer / Bauleitung / Auftraggeber
abzustimmen. Die Anlagenteile sind einschl. aller
erforderlichen Prüfkosten sowie Nebenleistungen zu
erbringen.

*Hinweis*
Es ist ein gestaffelter Überspannungsschutz gemäß
IEC1312-1 (DIN 0185, Teil 103) vorzusehen für
Hauptverteilungen, Unterverteilungen und
Fernmeldetechnische Einrichtungen,
wie Telefon-, BMA-, EMA-, Video-, EDV-Zentrale und 230
V EDV-Stromkreise.

*Hinweis*
Die nachfolgend beschriebenen Verteiler sind als
Unterverteiler für Abschnitte in dem Gebäude
vorhergesehen.
Alle Einbauteile sind einschließlich der zugehörigen
Verdrahtung incl. Verdrahtungsmaterial zu liefern
komplett, mit allem erforderlichen Zubehör,
betriebsfertig zu montieren und anzuschließen,
einschließlich allem erforderlichem Klein- und
Befestigungsmaterial zu kalkulieren,
Liefern und betriebsfertig montieren

*Hinweis*
Für die nachfolgenden Positionen sind die Lieferung,
betriebsfertige Montage, Beschriftung und das
Verdrahten einschließlich Beschriftungs- und anteiligem
Verdrahtungs- material einzukalkulieren.
Für Klemmen gilt liefern mit anteiligen Trennscheiben,
End- deckel, N-Brücken, Feststeller und Nummerierung.
Die Programmierung, Parametrierung und Inbetriebnahme
aller Betriebsmittel ist ebenfalls einzukalkulieren.

*Hinweis*
Leitungsschutzschalter nach VDE 0632 Teil 1
Nennspannung:  230/400 V, AC
Auslösecharakteristik:  B/C
Nennschaltvermögen in KA:  gem. Planung

Tragschienenmontage, nach VDE EN 50 022 mit VDE
Zeichen. Anschlussklemmen gem. DIN VDE 106, Teil 100
liefern, in bestehenden Verteilerschrank einbauen,
betriebsfertig anschließen und beschriften

*Hinweis*
Unterverteiler VT, als Regelverteiler
Verteiler in AP-Version
Platzreserve: mind. 25 % für jeden Funktionsbereich
Alle Zu- und Abgangsleitungen sind auf Reihen-,
N-Trenn- und PE-Klemmen zu führen. Die Verteilung ist
gemäß den geltenden DIN VDE-Bestimmungen komplett
zusammengebaut und verdrahtet, anschlussfertig zu
Liefern und zu montieren

Kleinverteiler, teilausgebauter Schrank, Montageart:
Aufputz, für den Innenbereich, mit Tür, mit
VDE-Prüfzeichen, geltende Normen: DIN EN 61439-1; VDE
0660-600-1, DIN EN 61439-3; VDE 4105/VDE 4110 ;VDE
0660-600-3, pulverbeschichtet, in RAL 9016, Gehäuse aus
Stahlblech, Tür aus Stahlblech, in RAL 9016, mit
Standardverschluss, Türöffnungswinkel 130 Grad,
Türanschlag rechts oder links, Leitungseinführung oben
über Membranflansch montiert, unten über Flanschöffnung
vorgeprägt, Abdeckungen aus Kunststoff, 90 Grad
Druck-Drehverschluss, RAL 7035, mit N/PE
Quick-Steckklemme, Kabelabfangschiene integriert,
ausgebaut mit Verteilerfelder, Geräteträger
herausnehmbar

### Bereich 1 KG440/KG450 Elektrotechnik

#### Abschnitt 1.1 KG 443 Niederspannungsinstallationsanlagen

**1.1.10 NSHV- Niederspannungs- Hauptverteilung EG**
NSHV- Niederspannungs- Hauptverteilung EG

Wandlerzählung  Bezug und Einspeisung.Apz Feld und
alle erforderlichen Anforderungen des
Energieversorgers.
6 Unternmessung an jedem Abgang Nh 00 für das
Energiemanagement.
1  Hauptschaler 400A
1  Überspannungsableiter TYP 1+2
6  NHTrenner NH00160 A
11 Neozed Lasttrennschalter 63 A
12 Automaten 1polig 10 KA 10 A
1  Automaten 3polig 10KA 10A
42 FILS 2polig 10KA 16A
12 FiLS 4polig 10 KA 16A
2  FILS 4 polig 10KA  25 A
1  FiLS 4polig 10 KA 40 A.
1  Dämmerungsschalter und ZeitschalturPlatzfür KNX
Aktoren und Netzgeräte für die Dimmung von
BeleuchtungLastmanagement für Ladesäulen.
inklusive aller benötigten Klemmen, Beschriftungen und
Verdrahtung.Verteiler Betriebsbereit liefern und
Montieren.

Fabrikat/Typ: ________________________
  (vom Bieter auszufüllen)

liefern, montieren und betriebsfertig anschließen.
Menge: 1,000 St

**1.1.20 Unterverteiler OG**
Unterverteiler OG

bestück mit:
1 Hauptschalter160 A
1 Überspannungsableiter Typ 28 Neozed Lasttrennschalter
63 A Phasenüberwachung der Sicherheitsbeleuchtung
12 Automaten 1polig 10 KA 10 A
Hilfskontakte für Überwachung der Beleuchtungsautomaten
1  Automaten 3polig 10KA 10A
31 FILS 2polig 10KA 16A
11 FiLS 4polig 10 KA 16A2  FILS 4 polig 10KA  25 A
1 FiLS 4polig 10 KA 40 A.
Installationsschütze / Stromstoßschalter zum abschalten
vom DHE und Beleuchtung
1 Dämmerungsschalter und ZeitschalturPlatzfür KNX
Aktoren und Netzgeräte für die Dimmung von
BeleuchtungLastmanagement für Ladesäulen.inklusive
aller benötigten Klemmen, Beschriftungen und
Verdrahtung.

Fabrikat/Typ: ________________________
  (vom Bieter auszufüllen)

Verteiler Betriebsbereit liefern und Montieren
Menge: 1,000 St

**1.1.30 Unterverteiler Küche**
Unterverteiler Küche

bestück mit:
1 Hauptschalter160 A1 Überspannungsableiter Typ 2
6 Neozed Lasttrennschalter 63 A
Phasenüberwachung der Sicherheitsbeleuchtung
6 Automaten 1polig 10 KA 10 A
Phasenüberwachung der Sich
26 Neozed Lasttrennschalter 63 A
Phasenüberwachung der Sicherheitsbeleuchtung
6 Automaten 1polig 10 KA 10 A
Phasenüberwachung der Sicherheitsbeleuchtung
20 FILS 2polig 10KA 16A
6 FiLS 4polig 10 KA 16A
5 FILS 4 polig 10KA  25 A
2 FiLS 4polig 10 KA 32 A.
Platzfür KNX Aktoren und Netzgeräte für die Dimmung von
BeleuchtungNotaus für alle Arbeits und Gerätesteckdosen
Installationsschütze  zum abschalten vorsehen.inklusive
aller benötigten Klemmen, Beschriftungen und
Verdrahtung.

Fabrikat/Typ: ________________________
  (vom Bieter auszufüllen)

Verteiler Betriebsbereit liefern und Montieren.
Menge: 1,000 St

**1.1.40 Unterverteiler Heizen**
Unterverteiler Heizen

bestückt mit:
1 Hauptschalter160 A
1 Überspannungsableiter Typ 2
6 Neozed Lasttrennschalter 63 A
2 Automaten 1polig 10 KA 10 A1
2 FILS 2polig 10KA 16A
2 FiLS 4polig 10 KA 16A
4 FILS 4 polig 10KA  20 A
2 FiLS 4polig 10 KA 40 A.

Fabrikat/Typ: ________________________
  (vom Bieter auszufüllen)

inklusive aller benötigten Klemmen, Beschriftungen und
Verdrahtung.Verteiler Betriebsbereit liefern und
Montieren.
Menge: 1,000 St

**1.1.50 Ausschalter 100A 4 Schließer 400V AC 4PLE**
Ausschalter nach DIN EN 60669-1 (VDE 0632-1) mit VDE
Zeichen, Berührungsschutz IP2x nach BGV A3,
Bi-Connect-Klemmen im Zugang, Sprungschaltwerk zum
schnellen Ein- und Ausschalten,
Beschriftungsmöglichkeit direkt am Gerät und geeignet
zum nachträglichen Anbau von Zusatzeinrichtungen.

Nennstrom: 100 A
Isolationsspannung: 440 V
Anzahl Module: 4
Betriebstemperatur: -20.50 °C
Lager-/Transporttemperatur: -40.80 °C
Anschlussart: Schraubtechnik
Anschlussquerschnitt bei flexiblem Leiter: 6 / 35mm²
Anschlussquerschnitt bei starrem Leiter: 6 / 50mm²

Fabrikat/Typ: ________________________
  (vom Bieter auszufüllen)

liefern, montieren und betriebsfertig anschließen.
Menge: 1,000 Stk

**1.1.60 Baustein, univ.N, 450x250mm, f. Reihenklemmen waag., 1Hutschiene verstellbar**
univers N Reihenklemmen bzw. Modulargerätebaustein mit
Hutschiene zum Aufbau einer Niederspannungsverteilung
als Schaltgerätekombination bis 1600A,
Bemessungsspannung 3AC 690 V /50Hz. Serienmäßig
plombierbare Berührungsschutzabdeckungen, verstärkt
mittels Gasinnendruckverfahren mit je vier
Schnellverschlussbolzen. VDE Zeichengenehmigung nach
DIN EN 61 439 -1 u. - 2 u. -3 (VDE 0660 Teil 600 -1 u.
-2 u. -3), Maßnorm: DIN 43 870.

Höhe installiertes Produkt: 450 mm
Breite installiertes Produkt: 250 mm
Tiefe installiertes Produkt: 125 mm
Anzahl Reihen: 2
Mit Abdeckung: Ja
Geschlossen: Ja
Richtung: Horizontal/Waagerecht
Farbe: weiß
RAL Farbnummer: 9010

Fabrikat/Typ: ________________________
  (vom Bieter auszufüllen)

liefern, montieren und betriebsfertig anschließen.
Menge: 1,000 Stk

**1.1.70 Baustein, univ.N, 450x500mm, f. Reihenklemmen waag., 1Hutschiene verstellbar**
univers N Reihenklemmen bzw. Modulargerätebaustein mit
Hutschiene verstellbar zum Aufbau einer
Niederspannungsverteilung als Schaltgerätekombination
bis 1600A, Bemessungsspannung 3AC 690 V /50Hz.
Serienmäßig plombierbare Berührungsschutzabdeckungen,
verstärkt mittels Gasinnendruckverfahren mit je vier
Schnellverschlussbolzen. VDE Zeichengenehmigung nach
DIN EN 61 439 -1 u. - 2 u. -3 (VDE 0660 Teil 600 -1 u.
-2 u. -3), Maßnorm: DIN 43 870.

Höhe installiertes Produkt: 450 mm
Breite installiertes Produkt: 500 mm
Tiefe installiertes Produkt: 125 mm
Anzahl Reihen: 2
Ausführung: Reihenklemmen
Mit Abdeckung: Ja
Geschlossen: Ja
Richtung: Horizontal/Waagerecht
Farbe: weiß
RAL Farbnummer: 9010

Fabrikat/Typ: ________________________
  (vom Bieter auszufüllen)

liefern, montieren und betriebsfertig anschließen.
Menge: 1,000 Stk

**1.1.80 Baustein, universN, 150x250mm, für Reihenklemmen waagerecht**
univers N Reihenklemmen bzw. Modulargerätebaustein mit
Hutschiene zum Aufbau einer Niederspannungsverteilung
als Schaltgerätekombination bis 1600A,
Bemessungsspannung 3AC 690 V /50Hz. Serienmäßig
plombierbare Berührungsschutzabdeckungen, verstärkt
mittels Gasinnendruckverfahren mit je vier
Schnellverschlussbolzen. VDE Zeichengenehmigung nach
DIN EN 61 439 -1 u. - 2 u. -3 (VDE 0660 Teil 600 -1 u.
-2 u. -3), Maßnorm: DIN 43 870.

Höhe installiertes Produkt: 150 mm
Breite installiertes Produkt: 250 mm
Tiefe installiertes Produkt: 125 mm
Anzahl Reihen: 1
Ausführung: Reihenklemmen
Mit Abdeckung: Ja
Geschlossen: Ja
Richtung: Horizontal/Waagerecht
Farbe: weiß
RAL Farbnummer: 9010
Werkstoff: Kunststoff

Fabrikat/Typ: ________________________
  (vom Bieter auszufüllen)

liefern, montieren und betriebsfertig anschließen.
Menge: 1,000 Stk

**1.1.90 Baustein, universN, 150x750mm, für Reihenklemmen waagerecht**
univers N Reihenklemmen bzw. Modulargerätebaustein mit
Hutschiene zum Aufbau einer Niederspannungsverteilung
als Schaltgerätekombination bis 1600A,
Bemessungsspannung 3AC 690 V /50Hz. Serienmäßig
plombierbare Berührungsschutzabdeckungen, verstärkt
mittels Gasinnendruckverfahren mit je vier
Schnellverschlussbolzen. VDE Zeichengenehmigung nach
DIN EN 61 439 -1 u. - 2 u. -3 (VDE 0660 Teil 600 -1 u.
-2 u. -3), Maßnorm: DIN 43 870.

Höhe installiertes Produkt: 150 mm
Breite installiertes Produkt: 750 mm
Tiefe installiertes Produkt: 125 mm
Anzahl Reihen: 1
Ausführung: Reihenklemmen
Mit Abdeckung: Ja
Geschlossen: Ja
Richtung: Horizontal/Waagerecht
Farbe: weiß
RAL Farbnummer: 9010
Werkstoff: Kunststoff

Fabrikat/Typ: ________________________
  (vom Bieter auszufüllen)

liefern, montieren und betriebsfertig anschließen.
Menge: 1,000 Stk

**1.1.100 Baustein, universN, 300x500mm, für 1 Trenner NH00 und 2x17 PLE auf Hutschienen**
univers N Baustein für Sonderanwendung zum Aufbau einer
Niederspannungsverteilung als Schaltgerätekombination
bis 1600A, Bemessungsspannung 3AC 690 V /50Hz.
Serienmäßig plombierbare Berührungsschutzabdeckungen,
verstärkt mittels Gasinnendruckverfahren mit je vier
Schnellverschlussbolzen. VDE Zeichengenehmigung nach
DIN EN 61 439 -1 u. - 2 u. -3 (VDE 0660 Teil 600 -1 u.
-2 u. -3), Maßnorm: DIN 43 870.

Höhe installiertes Produkt: 300 mm
Breite installiertes Produkt: 500 mm
Tiefe installiertes Produkt: 110 mm
Ausführung: NH00/000 - Trenner
Mit Abdeckung: Ja
Farbe: weiß
RAL Farbnummer: 9010
Werkstoff: Kunststoff

Fabrikat/Typ: ________________________
  (vom Bieter auszufüllen)

liefern, montieren und betriebsfertig anschließen.
Menge: 1,000 Stk

**1.1.110 Baustein, universN, 450x500mm, für Reiheneinbaugeräte waagerecht, 3x26 PLE**
univers N Reihenklemmen bzw. Modulargerätebaustein mit
Hutschiene zum Aufbau einer Niederspannungsverteilung
als Schaltgerätekombination bis 1600A,
Bemessungsspannung 3AC 690 V /50Hz. Serienmäßig
plombierbare Berührungsschutzabdeckungen, verstärkt
mittels Gasinnendruckverfahren mit je vier
Schnellverschlussbolzen. VDE Zeichengenehmigung nach
DIN EN 61 439 -1 u. - 2 u. -3 (VDE 0660 Teil 600 -1 u.
-2 u. -3), Maßnorm: DIN 43 870.

Höhe installiertes Produkt: 450 mm
Breite installiertes Produkt: 500 mm
Tiefe installiertes Produkt: 125 mm
Anzahl Reihen: 3
Farbe: weiß
RAL Farbnummer: 9010
Werkstoff: Kunststoff

Fabrikat/Typ: ________________________
  (vom Bieter auszufüllen)

liefern, montieren und betriebsfertig anschließen.
Menge: 1,000 Stk

**1.1.120 Fehlerstrom-Leitungsschutzschalter 1P+N 10kA B-16A 30mA Typ A QuickConnect**
Fehlerstrom-Leitungsschutzschalter mit QuickConnect
Klemme nach DIN EN 61009-1(VDE 0664-20), am Abgang bis
20 A und am Zugang bis 63 A. Berührungsschutz DIN VDE
0106 Teil 100, blaue Test-Taste und Fehlerstromanzeige.
Einfache Einzelentnahme aus dem Phasenschienenverbund.
Mit VDE Zeichen. Geeignet zum nachträglichen Anbau von
Zusatzeinrichtungen. Beschriftungsmöglichkeit direkt am
Gerät.

Nennstrom: 16 A
Auslösercharakteristik: B
Ausschaltvermögen Icn AC nach IEC 60898-1: 10 kA
Typ des Fehlerstromschutzes: A
Bemessungsfehlerstrom: 30 mA
Isolationsspannung: 500 V
Stoßspannungsfestigkeit: 4000 V
Gesamtverlustleistung unter Nennstrom: 5.2 W
Frequenz: 50 Hz
Anschlussquerschnitt des Zugangs mit Schrauben, bei
flexiblem Leiter: 1.5 / 4 mm²
Anschlussquerschnitt bei starrem Leiter, vorgeschaltete
Klemmen mit Schrauben: 1.5 / 4 mm²

Fabrikat/Typ: ________________________
  (vom Bieter auszufüllen)

liefern, montieren und betriebsfertig anschließen.
Menge: 1,000 Stk

**1.1.130 Fehlerstrom-Leitungsschutzschalter 1P+N 6kA C-10A 30mA Typ A QuickConnect**
Fehlerstrom-Leitungsschutzschalter nach DIN EN 61009-1
(VDE 0664-20) mit QuickConnect Klemme, am Abgang bis 20
A und am Zugang bis 63 A, blaue Test-Taste und
Fehlerstromanzeige. Einfache Einzelentnahme aus dem
Phasenschienenverbund. Geeignet zum nachträglichen
Anbau von Zusatzeinrichtungen. Beschriftungsmöglichkeit
direkt am Gerät.

Auslösercharakteristik: C
Nennstrom: 10 A
Typ des Fehlerstromschutzes: A
Ausschaltvermögen Icn AC nach IEC 60898-1: 6 kA
Bemessungsfehlerstrom: 30 mA
Isolationsspannung: 500 V
Stoßspannungsfestigkeit: 4000 V
Gesamtverlustleistung unter Nennstrom: 3.4 W
Frequenz: 50 Hz
Anschlussquerschnitt des Zugangs mit Schrauben, bei
flexiblem Leiter: 1.5 / 4 mm²
Anschlussquerschnitt bei starrem Leiter, vorgeschaltete
Klemmen mit Schrauben: 1.5 / 4 mm²

Fabrikat/Typ: ________________________
  (vom Bieter auszufüllen)

liefern, montieren und betriebsfertig anschließen.
Menge: 1,000 Stk

**1.1.140 Hilfskontakt MZ 201 zur Überwachung**
Hilfskontakt MZ 201 zur Überwachung der
Leistungsschalter MZ 201

Fabrikat/Typ: ________________________
  (vom Bieter auszufüllen)

liefern, montieren und betriebsfertig anschließen.
Menge: 1,000 Stk

**1.1.150 KNX Binäreingang 6fach, REG, 2 TE**
KNX Binäreingang 6fach, REG, 2 TE
REG-Gehäuse 2 TE
6 Eingänge AC/DC 10 ... 230 V ~
(unterschiedliche Außenleiter pro Eingangsgruppe
anschließbar, z.B.: E1-3 = L1 und E4-E6 = L2)
mit Statusanzeige
ETS-Produktfamilie: Eingabe
Produkttyp: Binäreingang 6fach

Bestimmungsgemäßer Gebrauch

- Abfrage konventioneller Schalt- oder Tastkontakte,
Fensterkontakte etc. in KNX-Anlagen zum Melden von
Zuständen, Zählerständen, Bedienen von Verbrauchern
etc.
- Montage auf Hutschiene nach DIN EN 60715 in
Unterverteiler

Produkteigenschaften

- Status-LED für jeden Eingang
- Erkennen von Spannungspegeln und -wechseln am Eingang
- Senden des Eingangszustandes auf den Bus
- Sendeverhalten frei einstellbar
- Funktionen: Schalten, Dimmen, Jalousien auf/ab,
Helligkeitswerte, Temperaturen, Abrufen und Abspeichern
von Szenen
- Impuls- und Schaltzähler-Funktion
- Eingänge separat sperrbar
- Anschluss externer Wechsel- und Gleichspannungen
möglich

Fabrikat/Typ: ________________________
  (vom Bieter auszufüllen)

liefern, montieren und betriebsfertig anschließen.
Menge: 2,000 Stk

**1.1.160 KNX USB-Datenschnittstelle, REG, 2 TE**
KNX USB-Datenschnittstelle, REG, 2 TE

REG-Gehäuse 2 TE

Bestimmungsgemäßer Gebrauch

- Ankopplung von PC an KNX-Anlagen
- Adressierung, Programmierung und Diagnose von
KNX-Geräten
- KNX Data Secure kompatibel ab ETS 5.7.3
- Long Frame Unterstützung für ETS5
- Montage auf Hutschiene nach DIN EN 60715 in
Unterverteiler

Produkteigenschaften

- Anschluss mit Anschlussklemme
- Galvanische Trennung von KNX und USB
- Temporärer Betrieb im unmontierten Zustand zulässig
- Firmware in der USB-Datenschnittstelle über
ETS-Produktdatenbank aktualisierbar
- Versorgung ausschließlich über den USB-Anschluss

Fabrikat/Typ: ________________________
  (vom Bieter auszufüllen)

liefern, montieren und betriebsfertig anschließen.
Menge: 1,000 Stk

**1.1.170 KNX Steuereinheit 1 - 10 V 4fach, 16 A / 200 µF, REG, 4 TE**
KNX Steuereinheit 1 - 10 V 4fach, 16 A / 200 µF, REG, 4
TE

REG-Gehäuse 4 TE
ETS-Produktfamilie: Beleuchtung
Produkttyp: Dimmer

Bestimmungsgemäßer Gebrauch

- Schalten und Helligkeitseinstellung für Lampen mit
Betriebsgeräten mit 1-10-V-Schnittstelle
- Schalten elektrischer Verbraucher
- Montage auf Hutschiene nach DIN EN 60715 in
Unterverteiler

Produkteigenschaften

- Manuelle Betätigung der Relais unabhängig vom Bus
- Schalten kapazitiver Lasten und dadurch bedingte hohe
Einschaltströme
- Flexible Zuordnung von Steuereingängen zu
Schaltausgängen, z.B. zum Steuern von RGBW-Lampen
- Betrieb der Schaltausgänge als Schaltaktor
- Anschluss unterschiedlicher Außenleiter möglich
- Keine zusätzliche Stromversorgung erforderlich
- Rückmeldung des Schaltzustandes und des
Helligkeitswertes
- Schaltstellungsanzeige
- Einbrennfunktion für Leuchtstofflampen
- Einschalt- und Dimmverhalten einstellbar
- Zeitfunktionen: Ein-, Ausschaltverzögerung,
Treppenlichtschalter mit Abschaltwarnung
- Einbindung in Lichtszenen
- Betriebsstundenzähler

Fabrikat/Typ: ________________________
  (vom Bieter auszufüllen)

liefern, montieren und betriebsfertig anschließen.
Menge: 4,000 Stk

**1.1.180 KNX Analogeingang 4fach, REG, 4 TE**
KNX Analogeingang 4fach, REG, 4 TE
REG-Gehäuse 4 TE
ETS-Produktfamilie: Eingang
Produkttyp: Analogeingang 4fach

Der Analogeingang verarbeitet Messdaten von Sensoren,
die über eine 0 ... 1 V, 0 ... 10 V, 0 ... 20 mA oder
4 ... 20 mA Schnittstelle verfügen, wie z.B.
Füllstandsensoren, Drucksensoren usw.
Die Einspeisung der Messdaten erfolgt über 4 analoge
Eingänge.
Die 4 ... 20 mA-Eingänge werden auf Drahtbruch
überwacht.
Die Parametrierung erfolgt über die ETS.
Der Analogeingang benötigt zum Betrieb die
Spannungsversorgung Art.-Nr.: WSSV 10.

Fabrikat/Typ: ________________________
  (vom Bieter auszufüllen)

liefern, montieren und betriebsfertig anschließen.
Menge: 2,000 Stk

**1.1.190 KNX Spannungsversorgung, 320 mA, REG, 4 TE**
KNX Spannungsversorgung, 320 mA, REG, 4 TE
REG-Gehäuse 4 TE
ETS-Produktfamilie: Systemgeräte
Produkttyp: Spannungsversorgung

Bestimmungsgemäßer Gebrauch

- Versorgung von KNX-Geräten mit Busspannung
- Versorgung von Geräten mit Gleichspannung
- Montage auf Hutschiene nach DIN EN 60715 in
Unterverteiler

Produkteigenschaften

- Ausgang mit integrierter Drossel zur Versorgung von
KNX-Buslinien
- Ausgang DC 30 V zur Versorgung zusätzlicher Geräte
- Nennstrom beliebig auf Ausgänge aufteilbar
- Reset-Taste
- Kurzschlussfest
- Überspannungsfest
- Leerlaufsicher
- Geeignet für Betrieb in Anlagen mit
Notstromversorgung
- Potentialfreier Meldekontakt für Betriebs- und
Diagnosemeldung
- Mit identischer KNX-Spannungsversorgung
parallelschaltbar (bis der maximale Kurzschlussstrom
erreicht ist)

Fabrikat/Typ: ________________________
  (vom Bieter auszufüllen)

liefern, montieren und betriebsfertig anschließen.
Menge: 2,000 Stk

**1.1.200 Abdeckung (gerastet) für Modular-Jack-Steckbuchsen, 1fach, EMT, AMP, MTRJ, alpinweiß**
Abdeckung (gerastet) für Modular-Jack-Steckbuchsen,
1fach, EMT, AMP, MTRJ, alpinweiß
Thermoplast (bruchsicher) hochglänzend
(kpl. mit Tragring, Schraubbefestigung)
Verschlussklappe mit Rückstellfeder
Innenmaß Keystone-Halterung 14,8 x 20,7 mm
für Modular-Jack-Steckbuchsen
TE Connectivity (Tyco Electronics / AMP NETCONNECT)
für Kabel Ø max. 10 mm:
EMT Cat. 5e, 180° Art.-Nr. 0-0188650-5
EMT Cat. 5e, 90° Art.-Nr. 0-0188650-6
für Kabel Ø max. 6,5 mm:
EMT Cat. 5e, 180° Art.-Nr. 0-0338038-1
EMT Cat. 5e, 90° Art.-Nr. 0-0338038-2
Toolless Jack Cat. 3 ungeschirmt: Art.-Nr. 0-1116603-x
Toolless Jack Cat. 5e ungeschirmt:
Art.-Nr. 0-1116604-x,
Toolless Jack Cat. 5e geschirmt: Art.-Nr. 0-1339015-1
Toolless Jack Cat. 6 ungeschirmt: Art.-Nr. 0-1116605-x,

Toolless Jack Cat. 6 geschirmt: Art.-Nr. 0-1339016-1
MTRJ-LWL-Jack (Lichtwellenleiter): Art.-Nr. 1278414-1,
tiefe Dose (mind. 62 mm) erforderlich
für 1 Steckbuchse

Farbe: alpinweiß
Material: Thermoplast
Breite: 55 mm
Höhe: 55 mm

Individuelle Lasergravur möglich
Individuelle farbige Bedruckung möglich

Fabrikat/Typ: ________________________
  (vom Bieter auszufüllen)

liefern, montieren und betriebsfertig anschließen.
Menge: 16,000 Stk

**1.1.210 Abdeckung (gerastet) für Modular-Jack-Steckbuchsen, 2fach, EMT, AMP, MTRJ, alpinweiß**
Abdeckung (gerastet) für Modular-Jack-Steckbuchsen,
2fach, EMT, AMP, MTRJ, alpinweiß
Thermoplast (bruchsicher) hochglänzend
(kpl. mit Tragring, Schraubbefestigung)
Verschlussklappe mit Rückstellfeder
Innenmaß Keystone-Halterung 14,8 x 20,7 mm
für Modular-Jack-Steckbuchsen
TE Connectivity (Tyco Electronics / AMP NETCONNECT)
für Kabel Ø max. 10 mm:
EMT Cat. 5e, 180° Art.-Nr. 0-0188650-5
EMT Cat. 5e, 90° Art.-Nr. 0-0188650-6
für Kabel Ø max. 6,5 mm:
EMT Cat. 5e, 180° Art.-Nr. 0-0338038-1
EMT Cat. 5e, 90° Art.-Nr. 0-0338038-2
Toolless Jack Cat. 3 ungeschirmt: Art.-Nr. 0-1116603-x
Toolless Jack Cat. 5e ungeschirmt:
Art.-Nr. 0-1116604-x,
Toolless Jack Cat. 5e geschirmt: Art.-Nr. 0-1339015-1
Toolless Jack Cat. 6 ungeschirmt: Art.-Nr. 0-1116605-x,

Toolless Jack Cat. 6 geschirmt: Art.-Nr. 0-1339016-1
MTRJ-LWL-Jack (Lichtwellenleiter): Art.-Nr. 1278414-1,
tiefe Dose (mind. 62 mm) erforderlich
für 2 Steckbuchsen

Farbe: alpinweiß
Material: Thermoplast
Breite: 55 mm
Höhe: 55 mm

Individuelle Lasergravur möglich
Individuelle farbige Bedruckung möglich

Fabrikat/Typ: ________________________
  (vom Bieter auszufüllen)

liefern, montieren und betriebsfertig anschließen.
Menge: 35,000 Stk

**1.1.220 KNX IP-Router, REG, 2 TE, Secure**
KNX IP-Router, REG, 2 TE, Secure
REG-Gehäuse 2 TE
Projektierung und Inbetriebnahme mit ETS5 oder neuer
ETS-Produktfamilie: Systemgeräte
Produkttyp: IP-Router

Bestimmungsgemäßer Gebrauch

- Verbindung von KNX-Geräten mit PC oder anderen
Datenverarbeitungsgeräten via IP
- Betrieb als KNX Bereichs-/Linienkoppler oder
Datenschnittstelle
- Montage auf Hutschiene nach DIN EN 60715 in
Unterverteiler

Produkteigenschaften

- KNXnet/IP Routing zur Kommunikation zwischen
KNX-Linien, Bereichen und Systemen über das IP-Netzwerk
- KNX Data Secure kompatibel ab ETS 5.7.3
- KNX IP Secure kompatibel ab ETS 5.7.3
- Telegrammweiterleitung und Filterung nach
physikalischer Adresse oder Gruppenadresse
- Max. 48 Telegramme pro Sekunde im Modus IP Secure
- LED-Anzeige für KNX-Kommunikation,
Ethernet-Kommunikation und Programmiermodus
- Konfiguration über ETS, Telnet oder separatem
Softwaretool
- SNTP-Server, gepuffert
- Inbetriebnahme mit Display-Unterstützung
- Max. 8 Verbindungen zu IP-Endgeräten, z.B. zum
gleichzeitigen Visualisieren und Konfigurieren
- Ausfall des KNX-Systems wird vom IP-System erkannt
und gemeldet (z.B. mit Smart Visu Server)
- Galvanische Trennung zwischen KNX und IP-Netzwerk
- Leistungsaufnahme max. 1 W

Fabrikat/Typ: ________________________
  (vom Bieter auszufüllen)

liefern, montieren und betriebsfertig anschließen.
Menge: 1,000 Stk

**1.1.230 KNX Tastsensor-Modul Standard 1fach, F50**
KNX Tastsensor-Modul Standard 1fach, F50
inklusive transparenter Abdeckung Art.-Nr.: LS 50 NA
für Tastensatz 1fach, Art.-Nr.: ..501 TSA .. in der
Serie LS
ETS-Produktfamilie: Taster
Produkttyp: Taster 1fach

Bestimmungsgemäßer Gebrauch

- Bedienen von Verbrauchern, z.B. Licht ein/aus,
Dimmen, Jalousien auf/ab, Abrufen und Abspeichern von
Lichtszenen etc.
- Montage in Gerätedose mit Abmessungen nach DIN 49073

Produkteigenschaften

- KNX Medium: TP 256
- Tastsensor-Funktionen Schalten, Dimmen,
Jalousiesteuerung, Wertgeber, Szenenaufruf etc.
- Komplettierung mit Tastensatz
- Beschriftungsfeld
- Je eine rote Status-LED pro Tastenpaar
- Eine Betriebs-LED als Orientierungslicht sowie zur
Anzeige des Programmierzustands - rot, grün oder blau
einstellbar
- Energiesparmodus
- Integrierter Busankoppler
- Inklusive transparentem Tastensatz zur Bedienung auf
Baustelle ohne Designtasten

Cradle to Cradle zertifiziert

xFach Modul: 1fach
Typ: Standard

Individuelle Beschriftung der Schriftfelder-Einleger
möglich

Fabrikat/Typ: ________________________
  (vom Bieter auszufüllen)

liefern, montieren und betriebsfertig anschließen.
Menge: 12,000 Stk

**1.1.240 KNX Smart Panel 8**
KNX Smart Panel 8
Bestimmungsgemäßer Gebrauch

- Visualisieren und Bedienen von Anlagenzuständen in
der Gebäudeautomation
- Montage waagerecht (empfohlen) oder senkrecht
- Montage auf Gerätedose mit Abmessungen nach DIN 49073
(Empfehlung: ca. 60 mm tief)

Produkteigenschaften

- Hochauflösendes HD-Display
- Näherungssensor
- Kapazitiver Touchscreen
- Reinigungsmodus mit Touchscreen-Sperre
- Lüfterlos, ohne mechanisch bewegliche Teile
- Integrierter Busankoppler
- Grafische Benutzeroberfläche zur Visualisierung und
Bedienung von KNX-Geräten
- Projektierung mit Windows-Software "KNX Smart Panel
Designer" (Mindestanforderungen: Windows 10, 64-Bit,
120 MB freier Speicherplatz)
- Inbetriebnahme mit ETS ab Version 5.7.4 und DCA
- KNX-Sonderfunktionen, z.B. Szenen, Sequenzen,
Zentralfunktion, Anwesenheitssimulation
- Bereiche oder Elemente: max. 300
- Gliederung nach mehreren Ebenen, Räumen oder
Funktionen
- Zeitplanungen: max. 125 mit je 10 Befehlen
- Logische Verknüpfungen: max. 55
- Astronomische Uhr
- Visualisierung der Innen- und Außentemperatur
- Automatischer Temperaturdurchschnitt pro Bereich bzw.
Raum
- Benachrichtigungen (Alarm, Warnung, Information)
- E-Mail-Benachrichtigung
- Push-Benachrichtigung (SP-REMOTE-L notwendig)
- Favoriten-Seite
- Farbschema hell / dunkel
- Zweistufiger Konfigurationszugriff (Admin / Benutzer)
- Benutzerverwaltung
- Benutzer (PIN-Codes): max. 10
- PIN-Schutz für Bereiche / Elemente
- Backup und Wiederherstellung
- Mobile App
- Gesicherter Fernzugriff über ein myJUNG-Konto
(SP-REMOTE-L notwendig)
- App-Anwender pro Installation: max. 10

Farbe: schwarz
Einbautiefe:: 22 mm

Fabrikat/Typ: ________________________
  (vom Bieter auszufüllen)

liefern, montieren und betriebsfertig anschließen.
Menge: 1,000 Stk

**1.1.250 KNX DALI-2 Gateway Colour 2fach, REG, 4 TE, Secure**
KNX DALI-2 Gateway Colour 2fach, REG, 4 TE, Secure
REG-Gehäuse 4 TE

Bestimmungsgemäßer Gebrauch

- Steuern von Leuchten und anderen Anwendungen mit DALI
Betriebsgerät in KNX-Installationen, z.B. EVG
- Montage auf Hutschiene nach DIN EN 60715 in
Unterverteiler

Produkteigenschaften

- DALI-2 zertifiziert
- Steuerung von max. 2 mal 64 DALI Teilnehmern in max.
2 mal 32 Gruppen
- Einstellung der Farbtemperatur oder der Lichtfarbe
(RGB, RGBW) für Leuchten mit DALI Device Type 8 gemäß
IEC 62386-209
- Kurzschluss-, überlast- und überspannungssicher
- Betriebsstundenzähler
- Automatischer Farbkreisdurchlauf oder
Helligkeitsdurchlauf
- HCL-Modus (Human Centric Lighting), automatischer
Tagesfarbtemperaturverlauf
- CT-Modus (Color Transition), automatischer
Tagesfarbverlauf
- Geeignet für den Betrieb mit DC-Spannung von
Notbeleuchtungsanlagen
- Einzel-, Gruppen- oder Zentraladressierung
- 16 Lichtszenen je DALI System
- Auslesen DALI Teilnehmer-Zustand über KNX, z.B.
Helligkeit oder Leuchtenfehler
- Handbedienung der DALI Gruppen, Einzelgeräte oder
Zentral (Broadcast) getrennt für jedes DALI System
- Zwangsführung oder Sperrfunktionen
- Rückmeldung von Schaltzustand und Helligkeitswert im
Bus- und im Handbetrieb
- Sammelrückmeldung
- Zentrale Schalt- und Dimmfunktion
- Sperrfunktion für jede DALI Gruppe oder jedes
Einzelgerät
- Separate Ein- und Ausschaltverzögerung
- Treppenlichtschalter mit Abschaltwarnung
- Online- oder Offline-Projektierung der DALI
Teilnehmer mit ETS-DCA
- Standby-Abschaltung der DALI Teilnehmer
- Austausch eines einzelnen DALI Teilnehmers gleichen
Typs, während des Betriebs, ohne Software möglich
- KNX Data Secure kompatibel ab ETS 5.7.7 oder ab
ETS 6.3.0
- Updatefähig mit ETS Service-App

Ab Geräteversion V01 oder Softwareversion V2.0.8:

- Multimasterfähig: es können DALI-2 Sensoren als
Application Controller eingesetzt werden
- DALI-2 Sensoren werden als Eingabegeräte (Input
Devices) im Instanzmodus unterstützt

Fabrikat/Typ: ________________________
  (vom Bieter auszufüllen)

liefern, montieren und betriebsfertig anschließen.
Menge: 2,000 Stk

#### Abschnitt 1.2 PV- Anlage

*Hinweis*
PV-Anlage

Die Modul-Montage erfolgt gemäß der vorgegebenen
Dachneigung, auf der süd- und westlichen Dachflächen
Der Wechselrichter wird nahe dem neuen Verteiler im DG
montiert.
Der DC-Leitungsweg führt durch einen bauseitigen
Schwanenhals beim Modulfeld zum Wechselrichter.
Die PV-Zählung erfolgt einen Erzeugerzähler
Der PV Zähler wird dann in die neue Verteilung DG
montiert.
Ein notwendiger Zählertausch des Bezugszählers wird
durch den Netzbetreiber vorgenommen und berechnet.
Es kann ein intelligenter Stromzähler (Smart Meter)
gefordert werden.
Die Beantragung erfolgt über die ausführende Firma.
Der AC-Leitungsweg erfolgt aufputz in Kanal/Rohr.
Zur Anlagenüberwachung wird eine
ständige Internetverbindung (empfohlen mit Flatrate)
und ein
freier Netzwerkanschluß beim Wechselrichter benötigt.
Der Aufwand für Datenkommunikation kann technikbedingt
abweichen.
Die Funktion kann durch sich ändernde Faktoren
beeinträchtigt werden
und liegt ausserhalb von Garantie oder Gewährleistung.
Ein umlaufender Gehweg mit Gehwegplatten 50x50 sollte
als
Abgrenzung zur Begrünung angelegt werden.
Netzanbindung/Messeinrichtung werden nach den jeweils
aktuellen
Vorgaben des Netzbetreibers/Gesetzgebers erstellt und
nach
tatsächlichem Aufwand abgerechnet.
Baubeginn kann erst nach Freigabe der zuständigen
Netzberechnungsstelle erfolgen.
Laut VDE ist der Überspannungsschutz erforderlich.
Die Anlage wird nach der statisch.70 %-Regel
angeschlossen.
Die Anlage erhält ein Einspeisemanagment nach EEG 2021
bzw. VDE-AR-N 4105
Das FRE (Pflicht ab 25KWp) wird vom Energieversorger in
Rechnung gestellt.
(Die Kosten belaufen sich derzeit bei der EnBW auf
256,55 Euro)
Bei den einzelnen Positionen kann es zu technischen
Änderungen
wegen Lieferbarkeit und Gesetzesänderungen kommen.
Positionen mit Stundenangaben und Mengenbezeichnungen
werden nach tatsächlichem Aufwand abgerechnet.
Der optionale Batteriespeicher wird nahe dem Verteiler
angeordnet und verkabelt.
Der Aufstellort sollte im Temperaturbereich von 0° bis
35° liegen
Der Elektroanschluß erfolgt bestimmungsgemäß.
jeder chem. Speicher hat Verluste, d.h. nicht alles was
geladen wird, kann entladen werden. Gegenüber
Bleibatterien haben Lithiumbatterien wesentlich weniger
Verluste.

**1.2.10 PV-Modul**
PV-Modul  IBC MonoSol 375 CS9-HC (BF)

120 monokristalline Halb-Zellen, Nennleistung: 375 Wp,
Modulwirkungsgrad: 20,59%, Leistungstoleranz: -0/+5W
Umpp: 34,26V, Impp: 10,95A, Ul: 41,54V, Ik: 11,5A
Abm. (BxHxT): 1038 x 1755x 40mm, Gewicht 20kg,
Leistungsgarantie: linear 25 Jahre/80%,
Produktgarantie: 15 Jahre, elox. Alu-Rahmen schwarz,
Bypassdioden, 9 Busbars, Systemspannung bis 1500V

Fabrikat/Typ: ________________________
  (vom Bieter auszufüllen)

Komplett liefern, montieren und betriebsfertig
anschließen.
Menge: 144,000 St

**1.2.20 Modulhalterung Flachdach**
Modulhalterung Flachdach IBC AEROFIX E/W 10

Zur zweireihigen Montage gerahmter PV-Module "liegend"
Basisprofilschienen mit Bautenschutzmatten,
Trägerprofile für 10°, Befestigungsmaterial VA/Alu
inkl. Systemstatik
inkl. Ballas

Fabrikat/Typ: ________________________
  (vom Bieter auszufüllen)

Komplett liefern und montieren.
Menge: 144,000 St

**1.2.30 Wechselrichter SMA Tripower Core1 STP50-41 mit Display**
Wechselrichter SMA Tripower Core1 STP50-41 mit Display

dreiphasig einspeisender Wechselrichter, trafolos,
Nenn/Max-Leistung Pac: 50,0/50,0kW, Eingangsspg:
150..1000Vdc, max. Eingangsstrom: MPP Eingang 1-6: 20
A, Wirkungsgrad: max. 98,1%, Schutzart IP65, (BxHxT):
621 x 733 x 569mm, Gewicht: 84 kg,
DC-Lasttrennschalter ESS, Webconnect, Wifi Zugang,
Display
5 Jahre Werksgarantie, optional Überspannungsableiter,
Netzmanagement gemäß BDEW-Richtlinie und DIN VDE
AR-N-4105,
Netzüberwachung Allstromsensitive FI.

Fabrikat/Typ: ________________________
  (vom Bieter auszufüllen)

Komplett liefern, montieren und betriebsfertig
anschließen.
Menge: 3,000 St

**1.2.40 Solarleitung IBC FlexiSun 1x6mm² sw**
Solarleitung IBC FlexiSun 1x6mm² sw

UV- und Ozon-beständig, Temp: -40..120°C

Fabrikat/Typ: ________________________
  (vom Bieter auszufüllen)

Komplett liefern, montieren und betriebsfertig
anschließen.
Menge: 1400,000 m

**1.2.50 BayWa Alu-Grundschiene 150x30mm + Deckel / pro 1m**
BayWa Alu-Grundschiene 150x30mm + Deckel / pro 1m

Grundschiene + Decke

Fabrikat/Typ: ________________________
  (vom Bieter auszufüllen)

Komplett liefern und montieren.
Menge: 80,000 m

**1.2.60 Feuerwehrschalter**
Feuerwehrschalter

Fabrikat/Typ: ________________________
  (vom Bieter auszufüllen)

liefern, montieren und betriebsfertig anschließen.
Menge: 1,000 St

**1.2.70 Hauptleitungsschutzschalter, Leitungsschutzschalter, AC/ PA-Leitung, Zählerverdrahtung, Solar-Stecker, Verlege- und Kleinmaterial.**
Hauptleitungsschutzschalter, Leitungsschutzschalter,
AC/ PA-Leitung, Zählerverdrahtung, Solar-Stecker,
Verlege- und Kleinmaterial.

Fabrikat/Typ: ________________________
  (vom Bieter auszufüllen)

Komplett liefern und montieren.
Menge: 2,000 St

**1.2.80 Lieferung, Montage, Installation, Einweisung, Inbetriebnahme**
Lieferung, Montage, Installation, Einweisung,
Inbetriebnahme

Fabrikat/Typ: ________________________
  (vom Bieter auszufüllen)

Komplett liefern, montieren und betriebsfertig
anschließen.
Menge: 220,000 Std

**1.2.90 Planung, samt Anmeldung beim Netzbetreiber**
Planung, samt Anmeldung beim Netzbetreiber

Fabrikat/Typ: ________________________
  (vom Bieter auszufüllen)

Komplett liefern, montieren und betriebsfertig
anschließen.
Menge: 16,000 Std

**1.2.100 Wandlerschrank mit Zählerfeld und NA Schutz**
Wandlerschrank mit Zählerfeld und NA Schutz

Fabrikat/Typ: ________________________
  (vom Bieter auszufüllen)

Komplett liefern, montieren und betriebsfertig
anschließen.
Menge: 1,000 St

**1.2.110 Einspeisemanagement Installation, Inbetriebnahme und Einweisung**
Einspeisemanagement Installation, Inbetriebnahme und
Einweisung

Fabrikat/Typ: ________________________
  (vom Bieter auszufüllen)

Komplett liefern, montieren und betriebsfertig
anschließen.
Menge: 1,000 psch

**1.2.120 SMA Datamanager M**
SMA Datamanager M

Energiemonitoring- und Energiemanagementlösung.
Data Manager M optimiert die Überwachung und Steuerung
mit bis zu 25SMA Geräten. Er eignet sich perfekt als
professionelle Systemschnittstelle für
Energieversorger, Direktvermarkter, Servicetechniker,
Anlagenbetreiber. Wechselrichterkommunikation
Speedwire, Datennetz: Ethernet

Fabrikat/Typ: ________________________
  (vom Bieter auszufüllen)

Komplett liefern, montieren und betriebsfertig
anschließen.
Menge: 1,000 St

**1.2.130 Anlagenüberwachung Installation, Inbetriebnahme und Einweisung**
Anlagenüberwachung Installation, Inbetriebnahme und
Einweisung

Fabrikat/Typ: ________________________
  (vom Bieter auszufüllen)

Komplett liefern und montieren.
Menge: 1,000 psch

**1.2.140 Überspannungsschutz DC T1+T2 3MPP Sunclix 1In/1Out**
Überspannungsschutz DC T1+T2 3MPP Sunclix 1In/1Out

3 unabh. Überspannungsableiter T1+T2 (für 3 MPP)
max. Eingangsspannung 1000V, je 1In/1Out
Sunclix-Stecker, Schutzklasse IP 65, 254x180x111mm

gewähltes Fabrikat/Typ:'

....................................................'
  (vom Bieter auszufüllen)

Komplett liefern und montieren.
Menge: 3,000 St

#### Abschnitt 1.3 KG 446 Potentialausgleich

*Hinweis*
Vorbemerkungen Potentialausgleich

Alle Installationsgeräte sind einschl. Lieferung,
Montage, Befestigungsmaterial mit allem systembedingten
Zubehörteilen, Anschluss, Verdrahtung und Beschriftung
mit Beschriftungs- und Klemmenmaterial zu kalkulieren.

Alle Metallteile der haustechnischen Anlage sind
sichtbar in den  Potentialausgleich mit einzubinden

Wasserleitungen
Lüftungstechnik
Stromversorgung
Kabelrinnen/Verlegesysteme
EDV Anlage
Heizungstechnik
TV Empfangstechnik
BMA
sonstige metallische Leitungen

Technikräume erhalten je eine eigene
Potentialausgleich- schiene, wobei die Anschlüsse zu
beschriften  sind.

Die Leitungen für H/L/S sind mind. in 10 qmm
auszuführen. Ausführung der Bandschellen nur in VA-
Ausführung. Verlegung der angebotenen Leitungen wie
beschrieben, liefern, montieren und anschließen

Durch den Auftragnehmer eine Dokumentation zu erstellen
und mit Bildern zu belegen.

**1.3.10 Potentialausgleichsschiene**
Blitzschutz- und Erdung
Potentialausgleichsschiene DIN VDE 0618-1 (VDE 0618-1),
aus
Messing, vernickelt Stahl, mit Kunststoffabdeckung, mit
Anschluss für 7 x 2,5 bis 25 mm2, ein Flachband bis 30
mm x
3,5 mm, und Massivrundleiter, Durchmesser 8 bis 10 mm.

Fabrikat/Typ: ________________________
  (vom Bieter auszufüllen)

Betriebsfertig montieren und beschriften inkl.
Montagematerial
Menge: 5,000 St

**1.3.20 Erdungsbandrohrschelle für Rohr bis 100 mm**
Erdungsbandrohrschelle für Rohr bis 100 mm
Erdungsbandrohrschelle aus nichtrostendem Stahl,
Werkstoff-Nr 1.4301, mit Anschlussmöglichkeit für max.
2 Leiter 2 bis 10 mm2, für Rohrdurchmesser bis 100 mm.

Fabrikat/Typ: ________________________
  (vom Bieter auszufüllen)

Liefern und montieren.
Menge: 20,000 St

**1.3.30 Potentialausgleichsleitung 1 x 6 qmm**
Potentialausgleichsleitung 1 x 6 qmm
Installationsleitung DIN VDE 0250-204 (VDE 0250-204)
NHXH-J 1 x 6,

Fabrikat/Typ: ________________________
  (vom Bieter auszufüllen)

entsprechend den baulichen Gegebenheiten auf
Rohfußboden, in Installationskanälen und
Sammelbefestigungen verlegen.
Menge: 500,000 m

**1.3.40 Potentialausgleichsleitung 1 x 10 qmm**
Potentialausgleichsleitung 1 x 10 qmm
Installationsleitung DIN VDE 0250-204 (VDE 0250-204)
NHXH-J 1 x 10,

Fabrikat/Typ: ________________________
  (vom Bieter auszufüllen)

entsprechend den baulichen Gegebenheiten auf
Rohfußboden, in Installationskanälen und
Sammelbefestigungen verlegen.
Menge: 300,000 m

**1.3.50 Potentialausgleichsleitung 1 x 16 qmm**
Potentialausgleichsleitung 1 x 16 qmm
Installationsleitung DIN VDE 0250-204 (VDE 0250-204)
NHXH-J 1 x 16,

Fabrikat/Typ: ________________________
  (vom Bieter auszufüllen)

entsprechend den baulichen Gegebenheiten auf
Rohfußboden, in Installationskanälen und
Sammelbefestigungen verlegen.
Menge: 300,000 m

**1.3.60 Potentialausgleichsleitung 1 x 25 qmm**
Potentialausgleichsleitung 1 x 25 qmm
Installationsleitung DIN VDE 0250-204 (VDE 0250-204)
NHXH-J 1 x 25,

Fabrikat/Typ: ________________________
  (vom Bieter auszufüllen)

entsprechend den baulichen Gegebenheiten auf
Rohfußboden, in Installationskanälen und
Sammelbefestigungen verlegen.
Menge: 250,000 m

**1.3.70 Potentialausgleichsleitung 1 x 50 qmm**
Potentialausgleichsleitung 1 x 50 qmm
Installationsleitung DIN VDE 0250-204 (VDE 0250-204)
NHXH-J 1 x 50

Fabrikat/Typ: ________________________
  (vom Bieter auszufüllen)

entsprechend den baulichen Gegebenheiten auf
Rohfußboden, in Installationskanälen und
Sammelbefestigungen verlegen.
Menge: 100,000 m

**1.3.80 Anschluss Kabelrinnen und Metallkonstruktionen /Ableitfähiger Fussboden**
Anschluss Kabelrinnen und Metallkonstruktionen Erdungsklemme für Kabelrinnen, Gerätekanälen, Türen, Fenster
und anderen großflächigen Metallteilen .
Anschlussfertig montieren inkl. Montagematerial

Fabrikat/Typ: ________________________
  (vom Bieter auszufüllen)

Komplett liefern und montieren.
Menge: 60,000 St

#### Abschnitt 1.4 KG 444 Kabelführungssysteme

*Hinweis*
Vorbemerkungen Kabelführungssysteme allgemein

Vor Montagebeginn sind die Trassenverläufe mit anderen
Gewerken abzustimmen.
Liefern, montieren einschl. systemgebundenem Zubehör,
Befestigungs- und Montagematerial.
Die Verlegung erfolgt in Teillängen. Mengen und Art
gemäß nachfolgenden Positionen:
Alle auf Putz Montagen sind als Sichtinstallation
herzustellen.
Neben den Fabrikaten der Planung können auch
gleichwertige Fabrikate in einem sep. Alternativangebot
angeboten werden.
Hierzu ist die Gleichwertigkeit zu dokumentieren und
dem
Hauptangebot mit Unterschrift des Anbieters bei
Angebotsabgabe beizufügen.

Vorbemerkungen Geräteeinbaukanäle

Vorbemerkungen Geräteeinbaukanäle nach DIN VDE 0604
(EN50085) zur Energieversorgung von Starkstrom- und
nachrichtentechnischen Kommunikationsgeräten an
Büro-Arbeitsplätzen.
Für den Einbau von speziellen für Brüstungskanäle
entwickelten Kanalsteckdosen.
Kanalunterteile
Material: PVC-Profil, reinweiß
Kanalunterteil mit durchlaufender Montageschiene zur
Aufnahme von frontrastenden Installationskanaldosen.
Mit werkseitiger Rasterlochung für die Wandmontage.
Öffnungsmaß 80 mm
Der Geräteeinbau muss ohne spezielle Geräteblenden
möglich sein, z. B. für vorverdrahtete
Schukosteckdosen mit angeformten Rahmen und Einbaudosen
Kanaloberteil
Material: PVC, reinweiß
Kanalabdeckung, selbstrastend 80 mm breit, durch
Rastklammern mechanisch und bei Metallkanälen
elektrisch leitend mit dem Unterteil verbunden.
Mit Kanaltrennsteg zur horizontalen Unterteilung.
In die Einheitspreise der nachfolgenden Leistungen sind
die Abdeckungen sowie alle systemgebundenen
Zubehörteile wie Kupplungen, Trennstege, Abdeckunge n
und Enddeckel einzurechnen.

Fabrikat der Planung:  Hager / oder gleichwertig

Vorbemerkungen Kabelrinne

aus perforiertem, feuerverzinktem Stahlblech 1,5 mm,
bzw. 1,0 mm stark, in Teillängen liefern und
betriebsfertig an Wänden und Decken montiert, einschl.
systemgebundenen Verbindungs-, Erdungs-, Klein- und
Befestigungsteilen.
Schnittkanten sind zu entgraten und mit Zinkstaubfarbe
auszubessern.
Befestigungsabstand: max. 1,50 m
Vor Montagebeginn ist der Trassenverlauf mit anderen
Gewerken abzustimmen.

Fabrikat der Planung:  OBO-Bettermann / oder
gleichwertig

Verlegen von Leitungen in Zwischendecken,

Verlegen von Leitungen in Zwischendecken, direkt an
Betonrohdecken oder Wänden mittels geeigneter
Kabelklammern und Kabelsammelhaltern.
Klammern und Halter speziell für die Verwendung in
Zwischendecken.
Einschl. Klein- und Befestigungsmaterial
liefern und verlegen.
Material:  Polypropylen, flammwidrig nach VDE 0471
Befestigungsabstand:  40 - 60 cm
Fabrikat der Planung:  OBO Bettermann / oder
gleichwertig

Vorbemerkungen Kabelklammern LAR

Vorbemerkungen Kabelklammern LAR 30
Verlegesystem (Kabelklammern) geprüft in Anlehnung an
DIN 4102 für Brandbelastung 30 Minuten.
Zur Verwendung in F-30 Zwischendecken oberhalb von
Flucht- und Rettungswegen gemäß LAR.
Kabeldurchmesser: max. 10mm
Kabelgewicht Einzelkabel: max. 0,230kg/m
Kabelbelegung:
Typ 2033 M max. 16 Kabel (2x8 Kabel)
Typ 2034 M max. 10 Kabel (2x5 Kabel)
Befestigungsabstand:
Typ 2033 M max. 50cm
Typ 2034 M max. 60cm
Die mechanische Standsicherheit der Verlegeart mit
Sammelhalterung, einschl. Befestigung,
im Brandfall ist als Deckenmontage für eine
Brandbeanspruchung von 30 Minuten nachzuweisen.
Die Kabelklammern bestehen aus federndem, rostfreiem
Stahl. Die Kabelbelegung ist von beiden Seiten aus
möglich.

Fabrikat der Planung:  OBO Bettermann / oder
gleichwertig

Vorbemerkungen Kabelschlaufen LAR

Verlegesystem (Sammelhalterung) geprüft in Anlehnun g
an DIN 4102 für Brandbelastung 30 Minuten.

Zur Verwendung in F-30 Zwischendecken oberhalb von
Flucht- und Rettungswegen gemäß LAR.
Befestigungsabstand: max. 80cm
Maximale Tragfähigkeit bei Brandbelastung:
Typ 2031 M/15: 2,0kg bei 90 Minuten Brandbelastung Typ
2031 M/30: 3,5kg bei 90 Minuten Brandbelastung Typ 2031
M/70: 12,0kg bei 30 Minuten Brandbelastung
Die mechanische Standsicherheit der Verlegeart mit
Sammelhalterung, einschl. Befestigung,
im Brandfall ist als Wand- und Deckenmontage für ei ne
Brandbeanspruchung von 30 Minuten nachzuweisen.

Die Sammelhalterungen bestehen aus verzinktem
Stahlblech und lassen sich ohne Werkzeug problemlos
öffnen und wieder schlissen.
Selbstsichernder Verschluss gegen unbeabsichtigtes
Öffnen.

Fabrikat der Planung:  OBO Bettermann / oder
gleichwertig

**1.4.10 PVC-Brüstungskanal 70 x 110 mm**
PVC-Brüstungskanal 70 x 110 mm
Wandinstallationskanal mit 80-mm-Abdeckung, Kunststoff
reinweiß,
Nenngröße: 110 mm
Nenntiefe: 70 mm
sonst wie vor beschrieben

Fabrikat/Typ: ________________________
  (vom Bieter auszufüllen)

Komplett liefern und montieren.
Menge: 12,000 m

**1.4.20 Geräteeinbaudose für Brüstungskanal**
Geräteeinbaudose für Brüstungskanal, Kanaleinbaudose
mit integrierter Zugentlastung, zum Einsetzen in
Geräteeinbau-/ Brüstungskanäle, für den Einbau von
Installationsgeräten mit
Schraubbefestigung,
Montageart der Dose Rückwand

Fabrikat/Typ: ________________________
  (vom Bieter auszufüllen)

liefern und in Brüstungskanal montieren.
Menge: 10,000 St

**1.4.30 Geräteeinbaudose für Brüstungskanal**
Geräteeinbunddose für Brüstungskanal

Fabrikat/Typ: ________________________
  (vom Bieter auszufüllen)

liefern und  in Brüstungskanal montieren.
Menge: 10,000 St

**1.4.40 Endkappen für Brüstungskanal**
Endkappen für Brüstungskanal

Fabrikat/Typ: ________________________
  (vom Bieter auszufüllen)

liefern und in Brüstungskanal montieren.
Menge: 10,000 St

**1.4.50 Installationskanal 60 x 60 mm**
Installationskanal 60 x 60 mm als Leitungsführungskanal
PVC, reinweiß, bestehend aus dem Kanalunterteil,
Oberteil (Abdeckung),  und Leitungsklammern,

Fabrikat/Typ: ________________________
  (vom Bieter auszufüllen)

Komplett liefern und montieren.
Menge: 20,000 m

**1.4.60 Installationskanal 60 x 90 mm**
Installationskanal 60 x 90 mm als Leitungsführungskanal
PVC, reinweiß, bestehend aus dem Kanalunterteil,
Oberteil (Abdeckung),  und Leitungsklammern,

Fabrikat/Typ: ________________________
  (vom Bieter auszufüllen)

Komplett liefern und montieren.
Menge: 40,000 m

**1.4.70 Kabelrinne 100/60 mm**
Rationelle gelochte Kabelrinne zur horizontalen
Verlegung von Kabeln und Leitungen. Zertifiziert nach
DIN EN 61537 VDE. Einsetzbar im Innen- und
Außenbereich. Zeitsparende schraublose Montage durch
Rastfunktion. Geeignet für direkte und erhöhte
Bodenmontage sowie Wand- und Deckenmontage auf
Tragsystem. Durchgängige Holmlochung für Verbinder- und
Zubehörmontage. Lochung im Rinnenboden für
Mittenabhängung mit Gewindestangen. Potentialausgleich
durchgängig ohne Zusatzbauteil gewährleistet. Geprüft
als kabelspezifische Tragkonstruktion nach DIN 4102
Teil 12 für den Funktionserhalt, Funktionserhaltklassen
E30 bis E90.

Werkstoff:  Stahl, St
Oberfläche:  tauchfeuerverzinkt, DIN EN
ISO 1461, FT
Mengeneinheit:  Meter
Länge:  3050 mm
Breite:  100 mm
Höhe:  60 mm
Blechstärke:  1 mm
Verbinder:  Magic-Schnellverbindung
Funktionserhalt:  ja
Montagelochung im Boden:  ja
Seitenlochung:  ja

Fabrikat/Typ: ________________________
  (vom Bieter auszufüllen)

Komplett liefern und montieren.
Menge: 51,000 m

**1.4.80 Kabelrinne 200/60 mm**
Rationelle gelochte Kabelrinne zur horizontalen
Verlegung von Kabeln und Leitungen. Zertifiziert nach
DIN EN 61537 VDE. Einsetzbar im Innen- und
Außenbereich. Zeitsparende schraublose Montage durch
Rastfunktion. Geeignet für direkte und erhöhte
Bodenmontage sowie Wand- und Deckenmontage auf
Tragsystem. Durchgängige Holmlochung für Verbinder- und
Zubehörmontage. Lochung im Rinnenboden für
Mittenabhängung mit Gewindestangen. Potentialausgleich
durchgängig ohne Zusatzbauteil gewährleistet. Geprüft
als kabelspezifische Tragkonstruktion nach DIN 4102
Teil 12 für den Funktionserhalt, Funktionserhaltklassen
E30 bis E90.

Werkstoff:  Stahl, St
Oberfläche:  tauchfeuerverzinkt, DIN EN
ISO 1461, FT
Mengeneinheit:  Meter
Länge:  3050 mm
Breite:  300 mm
Höhe:  60 mm
Blechstärke:  1 mm
Verbinder:  Magic-Schnellverbindung
Funktionserhalt:  ja
Montagelochung im Boden:  ja
Seitenlochung:  ja

Fabrikat/Typ: ________________________
  (vom Bieter auszufüllen)

Komplett liefern und montieren.
Menge: 177,000 m

**1.4.90 Kabelrinne 400/60 mm**
Rationelle gelochte Kabelrinne zur horizontalen
Verlegung von Kabeln und Leitungen. Zertifiziert nach
DIN EN 61537 VDE. Einsetzbar im Innen- und
Außenbereich. Zeitsparende schraublose Montage durch
Rastfunktion. Geeignet für direkte und erhöhte
Bodenmontage sowie Wand- und Deckenmontage auf
Tragsystem. Durchgängige Holmlochung für Verbinder- und
Zubehörmontage. Lochung im Rinnenboden für
Mittenabhängung mit Gewindestangen. Potentialausgleich
durchgängig ohne Zusatzbauteil gewährleistet. Geprüft
als kabelspezifische Tragkonstruktion nach DIN 4102
Teil 12 für den Funktionserhalt, Funktionserhaltklassen
E30 bis E90.

Werkstoff:  Stahl, St
Oberfläche:  tauchfeuerverzinkt, DIN EN
ISO 1461, FT
Mengeneinheit:  Meter
Länge:  3050 mm
Breite:  400 mm
Höhe:  60 mm
Blechstärke:  1 mm
Verbinder:  Magic-Schnellverbindung
Funktionserhalt:  ja
Montagelochung im Boden:  ja
Seitenlochung:  ja

Fabrikat/Typ: ________________________
  (vom Bieter auszufüllen)

Komplett liefern und montieren.
Menge: 15,000 m

**1.4.100 Hängestiel, Länge 200 mm**
Hängestiel, Länge 200 mm, aus U-Profil mit
angeschweißter Kopfplatte. Besonders vielseitig
einsetzbar, da Ausführung mit dreiseitiger
Speziallochung. Befestigt an waagerechten Betondecken
mit bauaufsichtlich zugelassenen Dübeln. Zweiseitige
Auslegermontage mit Standard-Wandauslegern möglich.

Korrosionsschutz:  tauchfeuerverzinkt nach DIN
  EN ISO 1461
Abmessung:  50 x 50 x 2,5 mm
Länge:  200 mm
Tragfähigkeit:  bis zu 6,0kN

Fabrikat/Typ: ________________________
  (vom Bieter auszufüllen)

Komplett liefern und montieren.
Menge: 90,000 St

**1.4.110 Hängestiel, Länge 400 mm**
Hängestiel, Länge 400 mm, aus U-Profil mit
angeschweißter Kopfplatte. Besonders vielseitig
einsetzbar, da Ausführung mit dreiseitiger
Speziallochung. Befestigt an waagerechten Betondecken
mit bauaufsichtlich zugelassenen Dübeln. Zweiseitige
Auslegermontage mit Standard-Wandauslegern möglich.

Korrosionsschutz:  tauchfeuerverzinkt nach DIN
  EN ISO 1461
Abmessung:  50 x 50 x 2,5 mm
Länge:  400 mm
Tragfähigkeit:  bis zu 6,0kN

Fabrikat/Typ: ________________________
  (vom Bieter auszufüllen)

Komplett liefern und montieren.
Menge: 10,000 St

**1.4.120 Hängestiel, Länge 900 mm**
Hängestiel, Länge 900 mm, aus U-Profil mit
angeschweißter Kopfplatte. Besonders vielseitig
einsetzbar, da Ausführung mit dreiseitiger
Speziallochung. Befestigt an waagerechten Betondecken
mit bauaufsichtlich zugelassenen Dübeln. Zweiseitige
Auslegermontage mit Standard-Wandauslegern möglich.

Korrosionsschutz:  tauchfeuerverzinkt nach DIN
  EN ISO 1461
Abmessung:  50 x 50 x 2,5 mm
Länge:  900 mm
Tragfähigkeit:  bis zu 6,0kN

Fabrikat/Typ: ________________________
  (vom Bieter auszufüllen)

Komplett liefern und montieren.
Menge: 5,000 St

**1.4.130 Kabelrinnen-T-Stück 200 x 60 mm**
Kabelrinnen-T-Stück 200 x 60 mm
Seitenhöhe mind. 60 mm, Breite 200 mm.
feuerverzinkt, T-Stück mit Bodenlochung

Fabrikat/Typ: ________________________
  (vom Bieter auszufüllen)

Komplett liefern und montieren.
Menge: 19,000 St

**1.4.140 Trennsteg 60 mm**
Trennsteg 60 mm
Stahlblech feuerverzinkt,
Winkelprofil mit Systemlochung und Kantenschutz.
Für Kabelrinne Höhe 35 mm.

Fabrikat/Typ: ________________________
  (vom Bieter auszufüllen)

Komplett liefern und montieren.
Menge: 100,000 m

**1.4.150 Kabelrinne T- Abzweigstück**
T-Abzweigstück zum Erstellen einer horizontalen
Abzweigung, Formteil für rastbare Kabelrinnen
Seitenhöhe 60 mm. Schraubenlose Montage durch
Rastfunktion. Potentialausgleich nach DIN EN 61573 ohne
Zusatzbauteil gewährleistet. Einsetzbar im Innen- und
Außenbereich. Formteile müssen durch die
Tragkonstruktion unterstützt werden. Geeignet für den
Einsatz im Funktionserhalt im Zusammenhang mit
Kabelrinnen, die nach DIN 4102 Teil 12 für den
Funktionserhalt geprüft sind.

Werkstoff:  Stahl, St
Oberfläche:  tauchfeuerverzinkt, DIN EN
ISO 1461, FT
Mengeneinheit:  Stück
Breite:  100 mm
Höhe:  60 mm
Verbinder:  integrierter Verbinder
Winkel:  90°
Richtungsänderung:  horizontal
Funktionserhalt:  ja

Fabrikat/Typ: ________________________
  (vom Bieter auszufüllen)

Komplett liefern und montieren.
Menge: 1,000 St

**1.4.160 Hängestiel-Wandausleger 110 lang**
Hängestiel-Ausleger 110 lang Mittlere Ausführung,
feuerverzinkt, einschl. zugelassenen Ankerdübeln,

Fabrikat/Typ: ________________________
  (vom Bieter auszufüllen)

Komplett liefern und montieren.
Menge: 35,000 St

**1.4.170 Hängestiel-Ausleger 210 lang**
Hängestiel-Ausleger 210 lang Ausführung, feuerverzinkt,
einschl. zugelassenen Ankerdübeln,

Fabrikat/Typ: ________________________
  (vom Bieter auszufüllen)

wie vor beschrieben, liefern und montieren.
Menge: 120,000 St

**1.4.180 Hängestiel-Ausleger 410 lang**
Hängestiel-Ausleger 410 lang Ausführung, feuerverzinkt,
einschl. zugelassenen Ankerdübeln,

Fabrikat/Typ: ________________________
  (vom Bieter auszufüllen)

wie vor beschrieben, liefern und montieren.
Menge: 10,000 St

**1.4.190 Steigeleiter 500 mm breit**
Geschraubte schwere Steigeleiter zur vertikalen
Verlegung von Kabeln und Leitungen. Gemäß DIN EN 61537.
Einsetzbar im Innen- und Außenbereich.
Schraubverbindung. Geeignet für direkte Wandmontage
oder freistehende Montage. Mit Untergurtlochung. Mit
massiver C-Profil-Sprosse. Durchgängige Holmlochung für
Verbinder- und Zubehörmontage. Geprüft als
Normtragekonstruktion nach DIN 4102 Teil 12 für den
Funktionserhalt, Funktionserhaltklassen E30 bis E90.
Auslieferung im nicht montierten Zustand.

Werkstoff:  Stahl, St
Oberfläche:  tauchfeuerverzinkt, DIN EN
ISO 1461, FT
Mengeneinheit:  Meter
Länge:  3000 mm
Breite:  500 mm
Höhe:  50 mm
Holmstärke:  2,5 mm
Seitenlochung:  ja
Sprossenabstand:  300 mm
Schlitzmaß Sprosse:  2 mm
Funktionserhalt:  ja

Fabrikat/Typ: ________________________
  (vom Bieter auszufüllen)

Komplett liefern und montieren.
Menge: 10,000 m

**1.4.200 Bügelschelle 46-52 mm**
Bügelschelle 46-52 mm passend auf vor beschriebene
Steigeleiter, einschl. Gegenwanne, liefern und
montieren.

Fabrikat/Typ: ________________________
  (vom Bieter auszufüllen)

Komplett liefern und montieren.
Menge: 30,000 St

**1.4.210 Bügelschelle 40-46 mm**
Bügelschelle 40-46 mm passend auf vor beschriebene
Steigeleiter, einschl. Gegenwanne, liefern und
montieren.

Fabrikat/Typ: ________________________
  (vom Bieter auszufüllen)

Komplett liefern und montieren.
Menge: 20,000 St

**1.4.220 Bügelschelle 28-34 mm**
Bügelschelle 28-34 mm passend auf vor beschriebene
Steigeleiter, einschl. Gegenwanne, liefern und
montieren.

Fabrikat/Typ: ________________________
  (vom Bieter auszufüllen)

Komplett liefern und montieren.
Menge: 25,000 St

**1.4.230 Ankerschienen**
Ankerschienen, C-Profil, Schlitzweite 16,5 mm für
Universal-Bügelschellen, tauch-feuerverzinkt, 35 x 18 x
1,5 mm einschl. Befestigungsmaterial, liefern und
verlegen.

Fabrikat/Typ: ________________________
  (vom Bieter auszufüllen)

Komplett liefern und montieren.
Menge: 30,000 St

**1.4.240 Gewindestange**
Gewindestange

Fabrikat/Typ: ________________________
  (vom Bieter auszufüllen)

Komplett liefern und montieren.
Menge: 30,000 St

**1.4.250 Trapezblechbefestigung**
Trapezbefestigung für die abgehängte Montage von Kabeltragsystemen an Standardtrapezdecken.
Bei Nutzung der vorgesehenen Löcher kann die Trapezbefestigung an eine Trapezprofilbreite bis zu ca. 80 mm
montiert werden. Die Befestigung erfolgt mit dem Riegel
Typ TPB R oder einer Sechskantschraube Typ SKS 10x110.
Wichtig: Die Statik der Trapezblechdecke ist zu
beachten!
Zur Befestigung an Trapezdecken. Lieferumfang ohne
Riegel Typ TPB/R.

Korrosionsschutz:  bandverzinkt nach DIN EN
  10346
Breite:  100 mm
Seitenhöhe:  mm
für Gewindestange:  M10
F in kN:  0,8 kN

Fabrikat/Typ: ________________________
  (vom Bieter auszufüllen)

Komplett liefern und montieren.

Riegel, Trapezbefestigung, zur Befestigung von
Kabeltrag-Systemen an Standard-Trapezdecken, ohne
Befestigungsmaterial

Korrosionsschutz:  bandverzinkt nach DIN EN 10346
Breite:  9,5 mm
Seitenhöhe:  22,5 mm
für Gewindestange:
Bruchlast:  0,8 ÷ kN

Fabrikat/Typ: ________________________
  (vom Bieter auszufüllen)

Komplett liefern und montieren.
Menge: 1,000 St

**1.4.260 Kabelschlaufen LAR, 3 x 1,5 mm²**
Kabelschlaufen LAR zur Aufnahme von max. 15 Mantelleitungen 3 x 1,5 mm², Einschl. zugelassenen
Ankerdübeln und
Befestigungsmaterial liefern und montieren.

Fabrikat/Typ: ________________________
  (vom Bieter auszufüllen)

Komplett liefern und montieren.
Menge: 300,000 St

**1.4.270 Kabelschlaufen LAR, 5 x 25 mm²**
Kabelschlaufen LAR zur Aufnahme von max. 30
Mantelleitungen 3 x 1,5 mm² Einzelkabel bis 5 x 25 mm²
Einschl. zugelassenen Ankerdübeln und
Befestigungsmaterial liefern und montieren.

Fabrikat/Typ: ________________________
  (vom Bieter auszufüllen)

Komplett liefern und montieren.
Menge: 150,000 St

**1.4.280 Installationsrohr FPKU-ES-F M20**
Installationsrohr FPKU-ES-F M20

inklusive Montageschellen und Endtüllen

Fabrikat/Typ: ________________________
  (vom Bieter auszufüllen)

Komplett liefern und montieren.
Menge: 100,000 m

**1.4.290 Installationsrohr FPKU-ES-F M25**
Installationsrohr FPKU-ES-F M25

inklusive Montageschellen und Endtüllen

Fabrikat/Typ: ________________________
  (vom Bieter auszufüllen)

Komplett liefern und montieren.
Menge: 250,000 m

**1.4.300 Installationsrohr FPKU-ES-F M32**
Installationsrohr FPKU-ES-F M32

inklusive Montageschellen und Endtüllen

Fabrikat/Typ: ________________________
  (vom Bieter auszufüllen)

Komplett liefern und montieren.
Menge: 100,000 m

**1.4.310 Bügelschelle 34-40 mm E30**
Bügelschelle 34-40 mm E30 passend auf vor beschriebene
Steigeleiter, einschl. Gegenwanne, liefern und
montieren.

Fabrikat/Typ: ________________________
  (vom Bieter auszufüllen)

Komplett liefern und montieren.
Menge: 10,000 St

**1.4.320 Bügelschelle 16-22 mm E30**
Bügelschelle 16-22 mm E30 passend auf vor beschriebene
Steigeleiter, einschl. Gegenwanne, liefern und
montieren.

Fabrikat/Typ: ________________________
  (vom Bieter auszufüllen)

Komplett liefern und montieren.
Menge: 10,000 St

**1.4.330 WUM für 500 mm breite Steigetrasse**
WUM für 500 mm breite Steigetrasse (Wirksame
Unterstützungs-Maßnahme) Kabelschellenschutz E30 / E60
/ E90 bei Steigetrassen für Kabelanlagen aller
Hersteller mit integriertem Funktionserhalt bei
Steigetrassen

Fabrikat/Typ: ________________________
  (vom Bieter auszufüllen)

Komplett liefern und montieren.
Menge: 1,000 St

#### Abschnitt 1.5 KG 444 Kabel und Leitungen

*Hinweis*
Vorbemerkung Energietechnik

Hallogenfreie - Mantelleitung nach DIN VDE 0250 in
Teillängen liefern und auf vorhandene Trassen wie
Pritschen, Rinnen, Leitungsführungskanälen, Schlaufen
oder Klammern verlegen, AP/UP in Leerrohre einziehen,
in Mauerwerkschlitzen, Ständerwerk oder mit
Einzelschellen verlegen und fachgerecht montieren,
inkl. Kleinmaterialien und Einzelschellen.

Vorbemerkung Funktionserhalt

Niederspannungskabel 0,6/1 kV mit

Funktionserhalt E30 / E90 nach DIN 4102 / Teil 12

in Teillängen liefern und auf vorhandene Trassen wie
Pritschen, Rinnen, Schlaufen oder Klammern an Decken
und Wände mit Einzelschellen im Befestigungsabstand von
300 mm, einschließlich geprüften Abstandsschellen und
Befestigungsmaterial verlegen.

Vorbemerkung Nachrichtentechnik

Kabel nach VDE 0815 sowie entsprechende internationaler

Normen:

ISO /IEC11801:2002, ISO / IEC 61156-5,

EN 50173-1:2002, EN 50288-4-1

in Teillängen liefern und auf vorhandene Trassen wie
Pritschen, Rinnen, Leitungsführungskanälen, Schlaufen
oder Klammern verlegen, AP/UP in Leerrohre einziehen,
in Mauerwerkschlitzen, Ständerwerk oder mit
Einzelschellen verlegen und fachgerecht montieren,
inkl. Kleinmaterial

Die Leitungen sind an den Anschlussstellen von
Verteilern,
Abzweigdosen, Rangierverteilern und Geräten dauerhaft
mit den Stromkreis-Nummern zu beschriften. Flexible
Leitungen sind an den Anschluss-Enden mit Aderendhülsen
zu versehen.

Befestigungsmaterial auch in bauseits gestellten Graben
mit Sandbett, kompl. mit Kabelschutzhauben und
Trassenwarnband für die Leitungsverlegung der
Funktionserhaltleitungen sind nur zugelassene
Verlegesysteme erlaubt. Der Nachweis ist dem AG und dem
Fachplaner vor der Installation vorzulegen

UP Montage und Verlegung sind mit Diamantschlitzfräse
und Diamantbohrkronen sowohl in Mauerwerk,
Kalksandstein als auch auf Rohboden auszuführen.

**1.5.10 NHXMH-J 3 x 1,5 mm²**
NHXMH-J 3 x 1,5 mm²

Fabrikat/Typ: ________________________
  (vom Bieter auszufüllen)

liefern und lt. Vorbemerkungen montieren.
Menge: 3000,000 m

**1.5.20 NHXMH-J 3 x 2,5 mm²**
NHXMH-J 3 x 2,5 mm²

Fabrikat/Typ: ________________________
  (vom Bieter auszufüllen)

liefern und lt. Vorbemerkungen montieren.
Menge: 3500,000 m

**1.5.30 NHXMH-J 5 x1,5 mm²**
NHXMH-J 5x1,5 mm²

Fabrikat/Typ: ________________________
  (vom Bieter auszufüllen)

liefern und lt. Vorbemerkungen montieren.
Menge: 2000,000 m

**1.5.40 NHXMH-J 5 x2,5 mm²**
NHXMH-J 5 x2,5 mm²

Fabrikat/Typ: ________________________
  (vom Bieter auszufüllen)

liefern und lt. Vorbemerkungen montieren.
Menge: 1500,000 m

**1.5.50 NHXMH-J 5 x 4 mm²**
NHXMH-J 5 x 4 mm²

Fabrikat/Typ: ________________________
  (vom Bieter auszufüllen)

liefern und lt. Vorbemerkungen montieren.
Menge: 300,000 m

**1.5.60 NHXMH-J 5 x 6 mm²**
NHXMH-J 5 x 6 mm²

Fabrikat/Typ: ________________________
  (vom Bieter auszufüllen)

liefern und lt. Vorbemerkungen montieren.
Menge: 500,000 m

**1.5.70 NHXMH-J 5 x 16 mm²**
NHXMH-J5 x 16 mm²

Fabrikat/Typ: ________________________
  (vom Bieter auszufüllen)

liefern und lt. Vorbemerkungen montieren.
Menge: 200,000 m

**1.5.80 N2XH-J 5 x 1,5 mm²**
N2XH-J 5 x 1,5 mm²

Fabrikat/Typ: ________________________
  (vom Bieter auszufüllen)

liefern und lt. Vorbemerkungen montieren.
Menge: 40,000 m

**1.5.90 N2XH-J 5 x 25 mm²**
N2XH-J 5 x 25 mm²

Fabrikat/Typ: ________________________
  (vom Bieter auszufüllen)

liefern und lt. Vorbemerkungen montieren.
Menge: 100,000 m

**1.5.100 N2XH-J 5 x 6 mm²**
N2XH-J 5 x 6 mm²

Fabrikat/Typ: ________________________
  (vom Bieter auszufüllen)

liefern und lt. Vorbemerkungen montieren.
Menge: 100,000 m

**1.5.110 N2XCH 4x120SM/70**
N2XCH 4x120SM/70
in Leerohr oder im Bauseitigem Kabelgraben bis zur
Trafosttaion verlegen.

Fabrikat/Typ: ________________________
  (vom Bieter auszufüllen)

liefern und lt. Vorbemerkungen montieren.
Menge: 300,000 m

**1.5.120 NHXH-JE 30-E60 3x2,5mm²**
NHXH-JE 30-E60  3x2,5mm²
mit zugelassenen Befestigungsmaterial Verlegen.

Fabrikat/Typ: ________________________
  (vom Bieter auszufüllen)

liefern und lt. Vorbemerkungen montieren.
Menge: 200,000 m

**1.5.130 J-H(ST)H Bd 2x2x0,8 mm**
J-H(ST)H Bd 2x2x0,8 mm - rot
Lt. Vorbemerkungen
FM-Installationsleitung DIN VDE 0815  als
Brandmeldekabel mit Aufdruck

Fabrikat/Typ: ________________________
  (vom Bieter auszufüllen)

liefern und lt. Vorbemerkungen montieren.
Menge: 1100,000 m

**1.5.140 F10-130 S/F DX AWG22 Cat.7A Dca**
F10-130 S/F DX AWG22 Cat.7A Dca

Fabrikat/Typ: ________________________
  (vom Bieter auszufüllen)

liefern und lt. Vorbemerkungen montieren.
Menge: 200,000 m

**1.5.150 F10-130 4P AWG22 S/FTP Cat.7A**
F10-130 4P AWG22 S/FTP Cat.7A gelb

Fabrikat/Typ: ________________________
  (vom Bieter auszufüllen)

liefern und lt. Vorbemerkungen montieren.
Menge: 2700,000 m

**1.5.160 J-H (ST) H 2 x 2 x 0,8 mm²**
J-H (ST) H 2 x 2 x 0,8 mm², grau
FM-Installationsleitung

Fabrikat/Typ: ________________________
  (vom Bieter auszufüllen)

liefern und lt. Vorbemerkungen montieren.
Menge: 500,000 m

**1.5.170 J-H (ST) H 4x 2 x 0,8 mm² BD GR**
J-H (ST) H 4x 2 x 0,8 mm² BD GR

FM-Installationsleitung

Fabrikat/Typ: ________________________
  (vom Bieter auszufüllen)

liefern und lt. Vorbemerkungen montieren.
Menge: 500,000 m

**1.5.180 LWL Kabel 12E OS2 - 9/125**
LWL Kabel 12E OS2 - 9/125

Fabrikat/Typ: ________________________
  (vom Bieter auszufüllen)

liefern und lt. Vorbemerkungen montieren.
Menge: 500,000 m

#### Abschnitt 1.6 KG 444 HLS Verkabelung

*Hinweis*
Vorbemerkung Leitungsverlegung, Kabelverlegung

PVC - Mantelleitung nach DIN VDE 0250 in Teillängen
liefern und auf vorhandene Trassen wie Pritschen,
Rinnen, Leitungsführungskanälen, Schlaufen oder
Klammern verlegen, AP/UP in Leerrohre einziehen, in
Mauerwerkschlitzen, Ständerwerk oder mit Einzelschellen
verlegen und fachgerecht montieren, inkl.
Kleinmaterialien und Einzelschellen.

Vorbemerkung Nachrichtentechnik

Kabel nach VDE 0815 sowie entsprechende internationaler

Normen:

ISO /IEC11801:2002, ISO / IEC 61156-5,

EN 50173-1:2002, EN 50288-4-1

in Teillängen liefern und auf vorhandene Trassen wie
Pritschen, Rinnen, Leitungsführungskanälen, Schlaufen
oder Klammern verlegen, AP/UP in Leerrohre einziehen,
in Mauerwerkschlitzen, Ständerwerk oder mit
Einzelschellen verlegen und fachgerecht montieren,
inkl. Kleinmaterial

  UP Montage und Verlegung sind mit
Diamantschlitzfräse und Diamantbohrkronen sowohl in
Mauerwerk, Kalksandstein als auch auf Rohboden
auszuführen
 Der AN hat die Verlegung der Leitungen nach Vorgaben
der übergegebenen Kabelzuglisten vorzunehmen. Die
Querschnitte der Leitungen sind vom AN zu ermitteln und
vorzulegen.
Im Leistungsumfang ist die komplette Installation,
sowie die erforderlichen Koordinationsgespräche zu
kalkulieren.

Anschlußarbeiten sind nicht Bestandteil dieses Titels.
Die Leitungen sind an den Anschlußstellen von
Verteilern, Abzweigdosen, Rangierverteilern und Geräten
dauerhaft mit Kabelmarkern den Stromkreis-Nummern zu
beschriften.

**1.6.10 NHXMH-J 3 x 1,5 mm²**
NHXMH-J 3 x 1,5 mm²
Lt. Vorbemerkungen

Fabrikat/Typ: ________________________
  (vom Bieter auszufüllen)

liefern und lt. Vorbemerkungen montieren.
Menge: 500,000 m

**1.6.20 NHXMH-J 3 x 2,5 mm²**
NHXMH-J3 x 2,5 mm²
Lt. Vorbemerkungen

Fabrikat/Typ: ________________________
  (vom Bieter auszufüllen)

liefern und lt. Vorbemerkungen montieren.
Menge: 500,000 m

**1.6.30 NHXMH-J 5 x1,5 mm²**
NHXMH-J 5 x1,5 mm²
Lt. Vorbemerkungen

Fabrikat/Typ: ________________________
  (vom Bieter auszufüllen)

liefern und lt. Vorbemerkungen montieren.
Menge: 150,000 m

**1.6.40 NHXMH-J 5 x2,5 mm²**
NHXMH-J 5 x2,5 mm²
Lt. Vorbemerkungen

Fabrikat/Typ: ________________________
  (vom Bieter auszufüllen)

liefern und lt. Vorbemerkungen montieren.
Menge: 50,000 m

**1.6.50 J-H(ST)H 2 x 2 x 0,8 mm²**
J-H(ST)H 2 x 2 x 0,8 mm² grau,
Lt. Vorbemerkungen

Fabrikat/Typ: ________________________
  (vom Bieter auszufüllen)

liefern und lt. Vorbemerkungen montieren.
Menge: 200,000 m

**1.6.60 J-H(ST)H 4 x 2 x 0,8 mm², BD GR**
J-H(ST)H 4 x 2 x 0,8 mm², BD GR

Fabrikat/Typ: ________________________
  (vom Bieter auszufüllen)

liefern und lt. Vorbemerkungen montieren.
Menge: 100,000 m

**1.6.70 EIB KNX Busleitung J-H(St)H 2x2x0,8 mm²**
EIB KNX Busleitung J-H(St)H 2x2x0,8 mm², grün
halogenfrei

Fabrikat/Typ: ________________________
  (vom Bieter auszufüllen)

liefern und lt. Vorbemerkungen montieren.
Menge: 500,000 m

**1.6.80 F10-130 S/F DX AWG22 Cat.7A Dca**
F10-130 S/F DX AWG22 Cat.7A Dca

Fabrikat/Typ: ________________________
  (vom Bieter auszufüllen)

liefern und lt. Vorbemerkungen montieren.
Menge: 200,000 m

**1.6.90 LiHCH (TP) 2 x 2 x 0,75mm²**
LiHCH (TP) 2 x 2 x 0,75mm²

Fabrikat/Typ: ________________________
  (vom Bieter auszufüllen)

liefern und lt. Vorbemerkungen montieren.
Menge: 100,000 m

**1.6.100 Elektroinstallationsrohr PVC-Steckrohr M 20**
Elektroinstallationsrohr PVC-Steckrohr M 20, FPKu-ESF
Schlagfestigkeit mittel, Dauergebrauchs- und
Installationstemperatur min. -45°C max. +90°C,
verlegen offen, auf Putz.

inklusive Montage-Schellen und Endteilen

Fabrikat/Typ: ________________________
  (vom Bieter auszufüllen)

liefern und lt. Vorbemerkungen montieren.

In Teillängen liefern und montieren inkl. Schellen und
Endtüller.
Menge: 50,000 m

**1.6.110 Elektroinstallationsrohr PVC-Steckrohr M 25**
Elektroinstallationsrohr PVC-Steckrohr M 25,
FPKu-EM-F-H0
Schlagfestigkeit mittel, Dauergebrauchs- und
Installationstemperatur min. -45°C max. +90°C,
verlegen offen, auf Putz.
VDE 0605 DIN EN 61386-22 100% halogenfrei nach DIN VDE
V 0604-2-100

inklusive Montage-Schellen und Endteilen.

Fabrikat/Typ: ________________________
  (vom Bieter auszufüllen)

liefern und lt. Vorbemerkungen montieren.

In Teillängen liefern und montieren inkl. Schellen und
Endtüller
Menge: 50,000 m

**1.6.120 Installationskanal WDKH 60090**
Installationskanal 60 x 90 mm als Leitungsführungskanal
aus PVC, bestehend aus dem Kanalunterteil, Oberteil
(Abdeckung), Kanalkupplung und Leitungsklammern, auf
Putz.

Fabrikat/Typ: ________________________
  (vom Bieter auszufüllen)

liefern und lt. Vorbemerkungen montieren.

In Teillängen liefern und montieren
Menge: 12,000 m

**1.6.130 Installationskanal WDKH 40060**
Installationskanal 60 x 40 mm als Leitungsführungskanal
aus PVC, bestehend aus dem Kanalunterteil, Oberteil
(Abdeckung), Kanalkupplung und Leitungsklammern, auf
Putz.

Fabrikat/Typ: ________________________
  (vom Bieter auszufüllen)

liefern und lt. Vorbemerkungen montieren.

In Teillängen liefern und montieren
Menge: 12,000 m

**1.6.140 Aufputz-Feuchtraum-Abzweigdose Halogenfrei**
Aufputz-Feuchtraum-Abzweigdose Halogenfrei,
mit VDE Zeichen,mit 7 Einführungen für Kabel 8-14mm und
5-poliger Klemmleiste.
Maße: 93mm x93mm x 62mm

Fabrikat/Typ: ________________________
  (vom Bieter auszufüllen)

liefern und montieren
Menge: 30,000 St

#### Abschnitt 1.7 KG 444 Installationsgeräte

*Hinweis*
Vorbemerkungen Installationsgeräte allgemein

Alle Installationsgeräte sind einschl. Lieferung,
Montage, Befestigungsmaterial mit allem systembedingten
Zubehörteilen, Anschluss und Verdrahtung sowie
Beschriftung mit Beschriftungs- und Klemmenmaterial zu
kalkulieren.

*Hinweis*
Vorbemerkungen Schalterprogramm

Taster, Schalter und Steckdosen, unter Putz,
Schalter und Tastereinsätze geeignet zur Aufnahme von
Glimmlampeneinsätzen, Flächenrahmen und Abdeckrahmen.
Alle Taster, Schalter und Steckdosen sind zum Einbau in
Gerätedosen einschl Zentralabdeckung, Abdeckrahmen,
Lieferung, Montage, Befestigungsmaterial mit allem
systembedingten Zubehörteilen, Anschluss, Verdrahtung
sowie Beschriftung mit Beschriftungs- und
Klemmenmaterial zu kalkulieren
Für den Einsatz in Feuchträumen ist zusätzliches
Dichtungsmaterial/einsätze für Schutzart IP44 zu
verwenden

Die Elektroinstallation im Gebäude erfolgt
grundsätzlich in UP Ausführung, bzw. in Hohlwänden oder
Brüstungskanäle.
Bei den nachfolgenden Installationsgeräten ist jeweils
ein einheitliches Programm eines Fabrikates zu
verwenden.
Die Preise sind einschließlich erforderlichen:
Abdeckungen
Wippen
UP Schalterabzweigdosen, 66 mm
Hohlwand-Schalterabzweigdosen, 61 mm
oder
Brüstungskanaldosen

komplett montiert und angeschlossen anzubieten.

Installationsgeräte sind mit Schrauben an der
Gerätedose zu befestigen. Grundlage der Montagemaße der
Geräte nach DIN  18015.
In verschiedenen untergeordneten Räumen ist eine AP-
Installation vorgesehen. Dafür ist sind
AP-Installationsgeräte IP 44 vorzusehen, einschließlich
dem erforderlichen Befestigungsmaterial.

Das gewählte Schalterprogramm ist mit dem AG und dem
Fachplaner abzustimmen.

**1.7.10 Aus-/Wechsel-Wippschalter u.P**
Aus-/Wechsel-Wippschalter u.P, Einsatz/Grundelement
einschl. Zentralabdeckung (Wippe) und anteiligem
Abdeckrahmen, 1-polig 10 A/250 V
Installationsschalter VDE 0632 als Flächenschalter
Installationsschalter zum Einbau in Gerätedose

Fabrikat/Typ: ________________________
  (vom Bieter auszufüllen)

liefern, montieren und betriebsfertig anschließen.
Menge: 5,000 St

**1.7.20 Aus-/Wechsel-Wippschalter u.P.mit Kontrollleuchte**
Aus-/Wechsel-Wippschalter u.P.mit Kontrollleuchte
Einsatz/Grundelement einschl. Zentralabdeckung (Wippe)
mit Kontrollleuchte und anteiligem Abdeckrahmen,
1-polig 10 A/250 V

Fabrikat/Typ: ________________________
  (vom Bieter auszufüllen)

liefern, montieren und betriebsfertig anschließen.
Menge: 1,000 St

**1.7.30 Serien-Wippschalter u.P**
Serien-Wippschalter u.P
Einsatz/Grundelement einschl. Zentralabdeckung (Wippe)
und anteiligem Abdeckrahmen, 2x1-polig 10 A/250 V,

sonst wie vor beschrieben

Fabrikat/Typ: ________________________
  (vom Bieter auszufüllen)

liefern, montieren und betriebsfertig anschließen.
Menge: 12,000 St

**1.7.40 Lichttaster m. Beleuchung u.P.**
Lichttaster m. Beleuchung u.P., Einsatz/Grundelement
einschl. Zentralabdeckung (Wippe) und anteiligem
Abdeckrahmen, 1-polig 10 A/250 V mit Lichtleiter für
beleuchtete Taster und Lichtsymbol, sonst wie vor
beschrieben

Fabrikat/Typ: ________________________
  (vom Bieter auszufüllen)

liefern, montieren und betriebsfertig anschließen.
Menge: 1,000 St

**1.7.50 Steckdose 33°, 1-fach, Schutzkontakt**
Steckdose 33°, 1-fach, Schutzkontakt

Schutzkontakt-Steckdose 1-fach 33°, mit erhöhtem
Berührungsschutz, mit Steckklemmen, 2-polig, 16 A, 250
V~, mit Verbindungsklemmen nach IEC 60884-1. Zur
Installation in Rapid 45-Kanälen, Geräteeinbaukanälen,
Installationssäulen, Unterflur-Systemen und Deskboxen.

Farbe: reinweiß; RAL 9010

Einheit: Stück

Fabrikat/Typ: ________________________
  (vom Bieter auszufüllen)

liefern, montieren und betriebsfertig anschließen.
Menge: 1,000 St

**1.7.60 Steckdose 33°, 2-fach, Schutzkontakt**
Steckdose 33°, 2-fach, Schutzkontakt

Schutzkontakt-Steckdose 1-fach 33°, mit erhöhtem
Berührungsschutz, mit Steckklemmen, 2-polig, 16 A, 250
V~, mit Verbindungsklemmen nach IEC 60884-1. Zur
Installation in Rapid 45-Kanälen, Geräteeinbaukanälen,
Installationssäulen, Unterflur-Systemen und Deskboxen.

Farbe: reinweiß; RAL 9010

Einheit: Stück

Fabrikat/Typ: ________________________
  (vom Bieter auszufüllen)

liefern, montieren und betriebsfertig anschließen.
Menge: 1,000 St

**1.7.70 Schuko-Steckdose weiß u.P.**
Kombi-Schuko-Steckdose weiß u.P.
Einschl. weißer Zentralplatte für Montage und
anteiligem Abdeckrahmen. Anschlußklemme als
Verbindungsklemme nach VDE 620, 16 A/250 V.
Mit erhöhtem Berührungsschutz

sonst wie vor beschrieben

Fabrikat/Typ: ________________________
  (vom Bieter auszufüllen)

liefern, montieren und betriebsfertig anschließen.
Menge: 165,000 St

**1.7.80 Kombi-Schuko-Steckdose weiß u.P. Mit Klappdeckel**
Kombi-Schuko-Steckdose weiß u.P. Mit Klappdeckel
Einschl. weißer Zentralplatte für Kombimontage und
anteiligem Abdeckrahmen. Anschlußklemme als
Verbindungsklemme nach VDE 620, 16 A/250 V.
Mit erhöhtem Berührungsschutz

sonst wie vor beschrieben

Fabrikat/Typ: ________________________
  (vom Bieter auszufüllen)

liefern, montieren und betriebsfertig anschließen.
Menge: 1,000 St

**1.7.90 Kombi-Schuko-Steckdose weiß u.P. IP44**
Kombi-Schuko-Steckdose weiß u.P. IP44, Einschl. weißer
Zentralplatte für Kombimontage und anteiligem
Abdeckrahmen. Anschlußklemme als Verbindungsklemme nach
VDE 620, 16 A/250 V inkl. Dichtungsflansch
Mit erhöhtem Berührungsschutz

sonst wie vor beschrieben

Fabrikat/Typ: ________________________
  (vom Bieter auszufüllen)

liefern, montieren und betriebsfertig anschließen.
Menge: 7,000 St

**1.7.100 Jalousien-Taster**
Jalousien-Taster

Einsatz/Grundelementeinschl.
Zentralabdeckung (Wippe) und anteiligem Abdeckrahmen
2x1 polig 10/250V

Fabrikat/Typ: ________________________
  (vom Bieter auszufüllen)

liefern, montieren und betriebsfertig anschließen.
Menge: 12,000 St

**1.7.110 Präsenzmelder 360° UP, On/Off**
Präsenzmelder mit ON/OFF Funktion zur Beleuchtungssteuerung in gewerblichen Gebäuden und Wohnhäusern,
mittels der Erfassung sich bewegender Personen. Zum
Einbau in Hohlwänden oder abgehangenen Decken mit einem
Erfassungsbereich von 7m im Durchmesser bei 2,5m
Montagehöhe.
Grundeinstellung direkt am bereits eingebauten Gerät
ohne Demontage möglich. oder optional über die
Fernbedienung
EE807. Auswahl verschiedener Betriebsarten, wie
Halbautomatik-/Automatik-/Lern-/Tag-/Flur-/Büro-/Testmo
dus.
Einstellung von zwei Modis bei Spannungsunterbrechung,
sowie
Aktiv/Passiv Schaltung zum aktivieren bzw. deaktivieren
des Lichtschwellwertes in der jeweiligen
Erfassungszelle.
Ein/Ausschaltung über Taster oder optional erhältliche
Fernbedienung EE808 ebenso möglich.

Kontaktbelastbarkeit:  16A 250V AC1
Schaltleistung Glülampen:  2300 W
Leuchtleistung Halogen  230 V: 2300 W
Erfassungswinkel:  360 °

Fabrikat/Typ: ________________________
  (vom Bieter auszufüllen)

Komplett liefern, montieren und betriebsfertig
anschließen.
Menge: 36,000 St

**1.7.120 Design-Präsenzmelder**
Design-Präsenzmelder mit ausgezeichneter Erfassung,
mind. 8m im Durchmesser
Benutzerschnittstelle: IR-Fernbedienung mit "blue mode"
Technologie, DALI-Bus
Steuerungssystem:  DALI
Montageart:  Unterputzmontage /
Gerätedose Ø 68 mm
Montageort:  Decke
Abmessungen:  Höhe/Tiefe 30 mm, Ø 94 mm
Einbaumaß:  Einbautiefe: 24 mm, Ø 60 mm
Gewicht:  105 g
Schutzart:  IP20
Schutzklasse:  III
Zulässige Umgebungstemperatur: 0 °C...+50 °C
Relative Luftfeuchte:  5 - 93 %, nicht
kondensierend
Farbe:  weiß, ähnlich RAL 9010
Nennspannung:  230 - 230 V AC / 50 - 60 Hz
Erfassungswinkel:  360°

Erfassungsreichweite quer:  Ø 8 m
Erfassungsreichweite frontal:  Ø 6 m
Erfassungsreichweite
Präsenzbereich:  Ø 4 m
Erfassungsbereich:  bis zu 50 m²
Empf. Montagehöhe:  2,5 m
Max. Montagehöhe:  5 m
Helligkeitswert:  3-1000 lx
Anzahl Lichtkanäle:  1
Anzahl HLK-Kanäle:  2
Konstantlichtregelung:  true

Fabrikat/Typ: ________________________
  (vom Bieter auszufüllen)

liefern, montieren und betriebsfertig anschließen.
Menge: 1,000 St

**1.7.130 Fr. AP-Ein-Ausschalter, 1-polig**
Fr. AP-Ein-Ausschalter, 1-polig

Fabrikat/Typ: ________________________
  (vom Bieter auszufüllen)

liefern, montieren und betriebsfertig anschließen.
Menge: 3,000 St

**1.7.140 Fr. AP-Schuko-Steckdose, 2-polig**
Fr. AP-Schuko-Steckdose, 2-polig+PE 10/16 A, 250 V IP44

Fabrikat/Typ: ________________________
  (vom Bieter auszufüllen)

liefern, montieren und betriebsfertig anschließen.
Menge: 10,000 St

**1.7.150 Aufputz-Feuchtraum-Abzweigdose**
Aufputz-Feuchtraum-Abzweigdose mit VDE Zeichen
Mit 7 Einführungen für Kabel 8-14mm und 5-poliger
Klemmleiste.

Maße: 93mm x 93mm x 62mm

Fabrikat/Typ: ________________________
  (vom Bieter auszufüllen)

liefern, montieren und betriebsfertig anschließen.
Menge: 20,000 St

**1.7.160 AP-CEE-Steckdose 5-polig, PE 16 A**
AP-CEE-Steckdose 5-polig, PE 16 A, 400 V IP44

Fabrikat/Typ: ________________________
  (vom Bieter auszufüllen)

liefern, montieren und betriebsfertig anschließen.
Menge: 2,000 St

**1.7.170 AP-CEE-Steckdose 5-Polig, PE 32 A**
AP-CEE-Steckdose 5-Polig, PE 32 A, 400 V IP44

Fabrikat/Typ: ________________________
  (vom Bieter auszufüllen)

liefern, montieren und betriebsfertig anschließen.
Menge: 2,000 St

**1.7.180 WC Behindertenrufset**
WC Behindertenrufset

Reinweiß glänzend

Merkmale:
Rufmodul mit roter LED-Signalleuchte, integriertem
potenzialfreien Kontakt, wahlweise zuschaltbarem Summer
(Dauerton) sowie der Möglichkeit zur Einstellung von
Blinklicht bzw. Dauerlicht.
Zugtaster mit 2,5 m langer Zugschnur mit rotem Knauf
und Beruhigungslicht im Tastergehäuse, für Wand- als
auch Deckenmontage geeignet.
Abstelltaster mit grüner Abstelltaste.
Netzteil Unterputz 250 mA.
Optional kann das Rufset um eine Dienstzimmereinheit
mit integriertem Schallgeber für akustische
Rufsignalisierung, grüne Anwesenheitstaste mit
Anwesenheitslicht, sowie gelber Summer-Abstelltaste
erweitert werden.

Technische Daten:
Netzteil
- Eingangsspannung: AC 100 bis 240 V, 50 bis 60 Hz
- Eingangsstrom: 180 mA
- Ausgangsspannung: DC 24 V
- Ausgangsstrom: 250 mA
Umgebungstemperatur: + 5 °C bis + 40 °C
Länge Zugschnur: 2,5 m
Montage: Gerätedosen

Fabrikat/Typ: ________________________
  (vom Bieter auszufüllen)

liefern und komplett, mit allem erforderlichen Zubehör,
betriebsfertig montieren und anschließen,
einschließlich allem erforderlichem Klein- und
Befestigungsmaterial
Menge: 1,000 St

#### Abschnitt 1.8 KG 444 Bohrungen, Anschlüsse, Brandschutz

*Hinweis*
Grundlage für die Durchführung der
brandschutztechnischen
Arbeiten zum Verschließen von Durchbrüchen, die für die
Verlegung von Versorgungsleitungen erforderlich sind,
ist die Einhaltung der DIN 4102. Insbesondere muss die
Feuerwiderstandsklasse der Verschottung der
durchbrochenen
Wand oder Decke entsprechen. Es sind die jeweils
anwendbare Landesbauordnung, einschließlich der
Bestimmungen der DIN 4102 sowie die anerkannten Regeln
der Bautechnik einzuhalten.

Der Anbieter ist verpflichtet, die amtlichen Nachweise
für die von ihm angebotenen
Brandschutzmaßnahmenvorzulegen. Amtliche Nachweise
können sein:

Konformitätserklärung
Prüfzeugnis,
Prüfbescheid und
allgemeine bauaufsichtliche Zulassung.

Fabrikat der Planung:  Hilti o. OBO-Bettermann

Neben dem Fabrikat der Planung können auch
gleichwertige Fabrikate in einem sep. Alternativangebot
angeboten werden. Hierzu ist die Gleichwertigkeit zu
dokumentieren und dem Hauptangebot mit Unterschrift des
Anbieters bei Angebotsabgabe beizufügen.

Liefern, einbauen und mit Schott-Kennzeichnungsschild
nach DIN versehen. Das Kennzeichnungsschild ist zu
jeder Position einzukalkulieren.

Einsatz in Beton, Mauerwerk und Rigips

Sollten größere Brandschotts nötig werden, so erfolgt
die Abrechnung entsprechend Addition der
Brandschottflächen. Anschlussarbeiten für bauseits
gestellte Geräte sind mit den einzelnen Fachfirmen
abzustimmen. Separate Kosten werden nicht vergütet.
Anschluss- und Kleinmaterial sind miteinzukalkulieren.

Kabelanschlüsse an Verteilungen. Überlängen auf Maß
schneiden, einführen, absetzen, Kabel und Leitungen
übersichtlich und fachgerecht anschließen. Je nach
Leitungstyp und Querschnitt Endverschlüsse aufbringen.

Kabelanschlüsse sind bei Geräten, wie im LV
beschrieben, bereits enthalten. Die nachfolgenden
Anschlüsse beziehen sich lediglich auf Anschlüsse in
Unterverteilungen und an Fremdgeräten.

Alle Anschlüsse sind mit Kabelkennzeichnungsschildern
und dauerhafter Beschriftung zu versehen.

**1.8.10 Anschlüsse bis 3 X 1,5 qmm**
Anschlüsse bis 3 X 1,5 qmm

Komplett liefern und montieren.
Menge: 10,000 St

**1.8.20 Anschlüsse bis 3 X 2,5 qmm**
Anschlüsse bis 3 X 2,5 qmm

Komplett liefern und montieren.
Menge: 10,000 St

**1.8.30 Anschlüsse bis 5 X 2,5 qmm**
Anschlüsse bis 5 X 2,5 qmm

Komplett liefern und montieren.
Menge: 10,000 St

**1.8.40 Anschlüsse 3 X 4 qmm bis 5 X 35 qmm**
Anschlüsse 3 X 4 qmm bis 5 X 35 qmm

Komplett liefern und montieren.
Menge: 2,000 St

**1.8.50 Anschlüsse 4 X 120/70 qqm bis 4 X 185/95 qqm**
Anschlüsse 4 X 120/70 qqm bis 4 X 185/95 qqm

Komplett liefern und montieren.
Menge: 4,000 St

**1.8.60 Kabelabschottung S 30/S 90 bis 0,01 m2**
Kabelabschottung S 30/S 90 bis 0,01 m2
Kabelabschottung zur Verhinderung von Brandübertragung,
form-, alterungs- und korrosionsbeständig,
geeignet zur Nachbelegung mit Kabeln,
Feuerwiderstandsdauer 90 Minuten,
in Wänden aus Mauerwerk und in Decken oder Wänden
aus Beton oder Stahlbeton,
abzudichtende Öffnungsrestfläche bis 0,01 m2,
belegt mit max. 4 Kabeln, Leitungen oder
Installationsrohren.

Fabrikat/Typ: ________________________
  (vom Bieter auszufüllen)

Komplett liefern und montieren.
Menge: 10,000 St

**1.8.70 Kabelabschottung S 30/S 90 bis 0,02 m2**
Kabelabschottung S 30/S 90 bis 0,02 m2
belegt mit max. 5 Kabeln, Leitungen oder
Installationsrohren.
Sonst wie vor beschrieben.

Fabrikat/Typ: ________________________
  (vom Bieter auszufüllen)

Komplett liefern und montieren.
Menge: 20,000 St

**1.8.80 Kabelabschottung S 30/S 90 bis 0,05 m2**
Kabelabschottung S 30/S 90 bis 0,05 m2
belegt mit max. 15 Kabeln, Leitungen oder
Installationsrohren.
Sonst wie vor beschrieben.

Fabrikat/Typ: ________________________
  (vom Bieter auszufüllen)

Komplett liefern und montieren.
Menge: 20,000 St

**1.8.90 Kabelabschottung für Einzelkabel bis 15 mm**
Kabelabschottung für Einzelkabel bis 15 mm
Kabelabschottung zur Verhinderung von Brandübertragung,
form-, alterungs- und korrosionsbeständig,
Feuerwiderstands- dauer 30 Minuten,

geeignet für Kabeleinführung in Trockenbauschutzwand
oder Brandschutzverkleidung

Fabrikat/Typ: ________________________
  (vom Bieter auszufüllen)

Liefern und mit systembedingtem Zubehör montieren
Menge: 15,000 St

**1.8.100 Brandschutzverkleidung I 30**
Brandschutzverkleidung I 30
Installationskanal oder -schacht zur Umhüllung von
Elektroinstallationen mit allen erforderlichen
Zuschnitten oder Formstücken für Abzweige, Umlenkungen,
Etagen, Wand- und Deckenanschlüssen sowie
Belüftungssystem zur Abfuhr der Verlustwärme, allseitig
geschlossen, Feuerwiderstandsklasse I 30.Rauchgasdicht
auch bei Schwelbrand.

Fabrikat/Typ: ________________________
  (vom Bieter auszufüllen)

Komplett liefern und montieren.
Menge: 10,000 m²

#### Abschnitt 1.9 KG 452 Sicherheitsbeleuchtung

**1.9.10 Zentralbatteriesystem CPS 220/64-20, mit Joker- Einzelleuchtenüberwachung und TFT-Touch**
Zentralbatteriesystem CPS 220/64-20, mit Joker-
Einzelleuchtenüberwachung und TFT-Touch  - INOWEB -
Komfortsteuerteil, vorbereitet für max.: 20
Endstromkreise.
eingebaut im: E30 Gehäuse
Abm.: Höhe x Breite x Tiefe: 800 mm x 600 mm x 330 mm

Netzanschluss: 230V L/N/PE
Sprache: Deutsch
Ladestrom: 3A
Batterieabsicherung: 25A Neozed
Batterieüberwachung: Temperaturüberwachung
Batterieschrank
Batterietyp: 1 x OGI-V-Bleibatteriesatz 20- 28 - 216V
Nennbetriebsdauer: 3,0h
Batterieentnahmestrom in A: 6.79
Technisch anschließbare Batteriesätze: 1
Batterien kundenseitig: Nein
Dachausführung: Membrantülle IP20
Batterieschrank: 1000x600x330
Anzahl Batterieschrank: 1
Sockel: 100mm

Türanschlag Schränke: links
Stromkreise: 16x2A
Module:
1x LSA8.1 230V

Fabrikat/Typ: ________________________
  (vom Bieter auszufüllen)

liefern, montieren und betriebsfertig anschließen.
Menge: 1,000 St

**1.9.20 DPÜ Dreiphasenüberwachung**
DPÜ Dreiphasenüberwachung

Fabrikat/Typ: ________________________
  (vom Bieter auszufüllen)

liefern, montieren und betriebsfertig anschließen.
Menge: 2,000 St

**1.9.30 MTB AP Fernmeldetableau**
MTB AP Fernmeldetableau

Fabrikat/Typ: ________________________
  (vom Bieter auszufüllen)

liefern, montieren und betriebsfertig anschließen.
Menge: 1,000 St

**1.9.40 Rettungszeichenleuchte, Wandmontage**
Rettungszeichenleuchte, Wandmontage, Aluminium,
einseitig,
IP40, Erkennungsweite: 35m

Piktogrammscheibe 7x35 PU 0,00
Piktogramm, Erkennungsweite: 35m

Fabrikat/Typ: ________________________
  (vom Bieter auszufüllen)

liefern, montieren und betriebsfertig anschließen.
Menge: 1,000 St

**1.9.50 Rettungszeichenleuchte, Deckenmontage**
Rettungszeichenleuchte, Deckenmontage, Aluminium,
zweiseitig,
IP40, Erkennungsweite: 35m

1x Piktogrammscheibe 7x35 PR 0,00
Piktogramm, Erkennungsweite: 35m

1x Piktogrammscheibe 7x35 PL 0,00
Piktogramm, Erkennungsweite: 35m

Fabrikat/Typ: ________________________
  (vom Bieter auszufüllen)

liefern, montieren und betriebsfertig anschließen.
Menge: 1,000 St

**1.9.60 Rettungszeichenleuchte, Seilmontage**
Rettungszeichenleuchte, Seilmontage, Aluminium,
zweiseitig, IP40,
Erkennungsweite: 35m

1x Piktogrammscheibe 7x35 PR 0,00
Piktogramm, Erkennungsweite: 35m

1x Piktogrammscheibe 7x35 PL 0,00
Piktogramm, Erkennungsweite: 35m

Fabrikat/Typ: ________________________
  (vom Bieter auszufüllen)

liefern, montieren und betriebsfertig anschließen.
Menge: 55,000 St

**1.9.70 Rettungszeichenscheibenleuchte SNP 102**
Rettungszeichenscheibenleuchte SNP 102

Rettungszeichenscheibenleuchte SNP 1020 LED J/SV
Polycarbonat

Vielseitig einsetzbare
LED-Rettungszeichen-Scheibenleuchte mit rahmenloser,
freihängender Piktogrammscheibe. Homogene
Piktogrammausleuchtung durch moderne
Lichtleiter-Technologie. Schlankes Gehäuse aus weißem
UV- und glühdrahtbeständigem Polycarbonat, mit
ausbrechbaren seitlichen Kabeleinführungen.

Optionaler Montageadapter für erweiterte
Platzverhältnisse für Verdrahtung und
Leitungseinführung.

Folgende Merkmale sind einzuhalten:

LED-Betriebsgerät mit integrierter
Einzelleuchtenüberwachung und frei programmierbarer
Schaltungsart für Bereitschaftslicht (BL) und
Dauerlicht (DL) ohne separate Busleitung. Hohe
Funktionssicherheit durch Einhaltung internationaler
Standards zur Sicherheit und Arbeitsweise,
elektromagnetische Verträglichkeit und Störsicherheit.
LED-Ausgang stufenlos dimmbar im Netzbetrieb.

Zum Anschluss an JOKER-Zentralbatterieanlagen.

Auswechselbares Betriebsgerät zur vereinfachten Wartung
und Instandhaltung.

- Erkennungsweite: 20 m

- Befestigungsart: Wand- oder Deckenmontage

Inkl. Wandausleger

- Material: Polycarbonat

- Eingangsklemmen: max. 2,5mm² eindrähtig oder max.
1,5mm² Litze mit Aderendhülse

- Leuchtmittel: 12 x 0,1W LED-Modul

- Lichtfarbe: 6500 K

- Lebensdauer: 50.000 h

- Dimmung: im Netzbetrieb logarithmisch in
10%-Schritten

- Überwachungsart: Einzelleuchtenüberwachung mit
detaillierter Klartext- / Zielortangabe

- Schutzart: IP40

- Schutzklasse: II

- Nennspannung: 230 V AC/DC +/-10 % 50/60 Hz; DC: 176 V
- 264 V

- Stromaufnahme Batteriebetrieb: 14 mA

- Scheinleistung: 4,0 VA

- Einschaltstrom: 6 A / 98 µs

- Zulässiger Temperaturbereich: -15...+40 °C

Fabrikat/Typ: ________________________
  (vom Bieter auszufüllen)

liefern, montieren und betriebsfertig anschließen.
Menge: 13,000 St

**1.9.80 Joker - Einzelleuchtenüberwachungsmodul**
Joker - Einzelleuchtenüberwachungsmodul,
Leuchteneinbau, Leistung: 5.00 W bis 120.00 W

Fabrikat/Typ: ________________________
  (vom Bieter auszufüllen)

liefern, montieren und betriebsfertig anschließen.
Menge: 22,000 St

**1.9.90 Sicherheitsleuchte, Deckenmontage, rund**
Sicherheitsleuchte, Deckenmontage, rund
Aluminium-Druckguss pulverbeschichtet, IP40

Fabrikat/Typ: ________________________
  (vom Bieter auszufüllen)

liefern, montieren und betriebsfertig anschließen.
Menge: 7,000 St

**1.9.100 Sicherheitsleuchte, Deckeneinbaumontage, rund**
Sicherheitsleuchte, Deckeneinbaumontage, rund
Aluminium- Druckguss pulverbeschichtet, IP20, IP43

53x ext. LED-Betriebsgerät
Nennspannung: 230 V AC/DC, Ausgangsstrom: 320 mA
Konstantstrom

Fabrikat/Typ: ________________________
  (vom Bieter auszufüllen)

liefern, montieren und betriebsfertig anschließen.
Menge: 40,000 St

**1.9.110 Sicherheitsleuchte, Wandmontage**
Sicherheitsleuchte, Wandmontage
Aluminium-Druckguss pulverbeschichtet, IP65, IK09

Fabrikat/Typ: ________________________
  (vom Bieter auszufüllen)

liefern, montieren und betriebsfertig anschließen.
Menge: 1,000 St

**1.9.120 Grundprogrammierung und Einweisung**
Durchführung der Grundprogrammierung des
Sicherheitslichtgerätes gemäß den kundenspezifischen
Vorgaben. Fachgerechte Einweisung in die Handhabung und
grundlegende Bedienung des Sicherheitslichtgerätes.
Anfertigung eines Statusberichtes zum aktuellen
Gerätestatus. Ausführung durch den Kundenservice.
Menge: 1,000 St

**1.9.130 Zielortprogrammierung je Zielort**
Eingabe der Leuchtenzielorte-Texte in Verbindung mit
der Einweisung und Grundprogrammierung, nach Vorgabe
des Kunden mittels einer detaillierten Aufstellung, die
vorab zur Verfügung gestellt wird.
Menge: 127,000 St

**1.9.140 Inbetriebnahme und Einweisung**
der
Sicherheitsbeleuchtung mit Einzelbatterie-Leuchten und
zentraler Logica-Überwachung durch den Hersteller.
Folgende Leistungen sind durchzuführen:
- Kontrolle der Installation der Logica-
Überwachungsstationen
- Programmierung der Anlagen-, Überwachungs- und
Steuerungsparameter
- Programmierung eines Schalteingangs zur Einbindung
der BMA und eines KSK.
- Identifizierung der Leuchten
- Kontrolle der Funktion der Sicherheitsbeleuchtung.
- Erstellung eines Inbetriebnahmeprotokolls.
- Erläuterung und Vorführung der Ein- und Ausgabe von
Parametern und Daten.
- Erläuterung und Vorführung der Funktionen.
- Hinweise zur Störungsbeseitigung.
- Erstellung eines Einweisungsprotokolls.
In den Kosten sind alle Nebenkosten wie Personal-,
Reise- und gegebenenfalls Übernachtungskosten
enthalten. Zuschläge bei Ausführung der Arbeiten
außerhalb der normalen Arbeitszeiten werden gesondert
berechnet.
Zur Inbetriebnahme und Einweisung müssen die Logica-
Überwachungsstationen und alle Leuchten ordnungsgemäß
montiert und installiert sein. Ein freier Zugang zu
allen relevanten Betriebsmitteln muss möglich sein.
Alle relevanten Installationspläne und Parameterlisten
müssten zur Verfügung stehen. Verzögerungen wegen
fehlerhaft bzw. nicht vollständig montierter und
installierter Betriebsmitteln sowie fehlenden
Installationsplänen und Parameterlisten werden
gesondert berechnet.
Menge: 1,000 Stck

#### Abschnitt 1.10 KG 451 DV / TK-Verteiler, SAT Anlage

*Hinweis*
Vorbemerkungen DV-/TK Installationsgeräte

Im Zuge des Erweiterungs- Umbaus, wird ein neuer
EDV-Schrank in den Technikraum 2.OG aufgestellt.
In den neuen EDV-Schrank wird auch eine neue LAN
Verteilung aufgebaut Mit Kupferleitungen wird die
Verteilung zu den Patchfeldern und den Switches
untereinander im EDV-Schrank hergestellt. Der
EDV-Verteiler ist wie folgt aufzubauen. Oben befinden
sich die EDV-Patchfelder und unten die Switches. Vom
2.OG wird über LWL-Leitungen eine Verbindung in das
1.OG mit Spleiß-Einschübe für die EDV die Möglichkeit
gegeben, die Etagen untereinander zu verbinden.
Beigestellte EDV-Komponenten sind nach Möglichkeit in
dem 2.OG unterzubringen, genaue Abstimmung ist mit der
EDV-Abteilung zu erörtern. Alle Installationsgeräte
sind einschl. Lieferung, Montage, Befestigungsmaterial
mit allem systembedingten Zubehörteilen, Anschluss,
Verdrahtung und Beschriftung mit Beschriftungs- und
Klemmenmaterial zu kalkulieren. Die Programmierung,
Parametrierung und Inbetriebnahme aller Betriebsmittel
sind ebenfalls mit einzukalkulieren.

**1.10.10 Netzwerk-/Serverschrank, Ausbauhöhe 22 HE, 600x1000 mm, inkl. zusätzlicher 19"-Einbauebene im Dach und Boden**
Netzwerk-/Serverschrank zum Einbau von aktiven und
passiven Komponenten in 19"-Technik. Die zusätzliche
dritte 19"-Einbauebene im Dach- und Bodenbereich muss
zusätzlichen Einbauplatz zum Einbau von kostengünstigen
Standard 19"-Komponenten ermöglichen.
Dachblech abnehmbar, seitliche Kabeleinführung über
nahezu gesamte Schranktiefe, durch Bürstenleisten vor
Staubeintritt geschützt.
Ausschnitt zur Nachrüstung eines Lüfterbleches bereits
integriert, werksseitig mit Blech abgedeckt.
Kabeleinführung von unten durch das Bodenblech oder
seitlich über nahezu gesamte Schranktiefe, durch
Bürstenleisten vor Staubeintritt geschützt.
Bodenblech dreigeteilt zur Erhöhung der Variabilität,
optional gelocht verfügbar.
Türen vorne/hinten 1- bzw. 2-teilig mit 3-Punkt-
Verriegelung, Schwenkhebelgriff für Profilhalbzylinder
(40 mm), einteilige Tür standardmäßig links
angeschlagen, Türen auf Rahmen aufgesetzt,
Öffnungswinkel 180 Grad, Wechsel der Türanschläge
jederzeit vor Ort möglich.
Optionale Türvarianten (Stahlblechtür perforiert 1-
bzw. 2-teilig, Glastür 1- bzw. 2-teilig, Stahlblechtür
1- bzw. 2-teilig) preisgleich, um ein späteres Ändern
der Türvariante nach Baubeginn, bedingt durch bauliche
Veränderungen am Aufstellort, zu ermöglichen.
Seitenbleche einteilig mit integriertem
Schließzylinder, gleichschließend mit Türen.
Sockel 100 mm, passiv belüftet, abnehmbare Blenden mit
Kiemenprägung, inkl. 4 vormontierte Nivellierfüße,
innerhalb des Schrankes von oben einstellbar, komplett
versenkbar.
Anreihung mehrerer Schränke mittels optionalem
Anreihsatz beidseitig möglich.
Erdung (VDE 0100) aller metallischen Teile mit
Erdungskabeln am Schrankchassis.
Ausbauhöhe: 22 HE
Zusätzliche dritte 19"-Einbauebene in Dach/Boden: je 19
HE
Maße (BxHxT): 600x1228x1000 mm
Material: Stahlblech
Farbe: RAL 7035 (lichtgrau), pulverbeschichtet
Korpus: zerlegbar
Tragkraft: 1500 kg
Tür vorne: Stahlblechtür perforiert 1-teilig
Tür hinten: Stahlblechtür perforiert 2-teilig
Inkl. 2 Schlüssel
Eingehaltene Norm: DIN 41494
Schutzart: IP 20

Fabrikat/Typ: ________________________
  (vom Bieter auszufüllen)

Liefern und betriebsfertig montieren inkl. aller
systembedingten Kleinteile
Menge: 1,000 Stk

**1.10.20 Netzwerk-/Serverschrank, Ausbauhöhe 22 HE, 600x1000 mm, inkl. zusätzlicher 19"-Einbauebene im Dach und Boden**
Netzwerk-/Serverschrank zum Einbau von aktiven und
passiven Komponenten in 19"-Technik. Die zusätzliche
dritte 19"-Einbauebene im Dach- und Bodenbereich muss
zusätzlichen Einbauplatz zum Einbau von kostengünstigen
Standard 19"-Komponenten ermöglichen.
Dachblech abnehmbar, seitliche Kabeleinführung über
nahezu gesamte Schranktiefe, durch Bürstenleisten vor
Staubeintritt geschützt.
Ausschnitt zur Nachrüstung eines Lüfterbleches bereits
integriert, werksseitig mit Blech abgedeckt.
Kabeleinführung von unten durch das Bodenblech oder
seitlich über nahezu gesamte Schranktiefe, durch
Bürstenleisten vor Staubeintritt geschützt.
Bodenblech dreigeteilt zur Erhöhung der Variabilität,
optional gelocht verfügbar.
Türen vorne/hinten 1- bzw. 2-teilig mit 3-Punkt-
Verriegelung, Schwenkhebelgriff für Profilhalbzylinder
(40 mm), einteilige Tür standardmäßig links
angeschlagen, Türen auf Rahmen aufgesetzt,
Öffnungswinkel 180 Grad, Wechsel der Türanschläge
jederzeit vor Ort möglich.
Optionale Türvarianten (Stahlblechtür perforiert 1-
bzw. 2-teilig, Glastür 1- bzw. 2-teilig, Stahlblechtür
1- bzw. 2-teilig) preisgleich, um ein späteres Ändern
der Türvariante nach Baubeginn, bedingt durch bauliche
Veränderungen am Aufstellort, zu ermöglichen.
Seitenbleche einteilig mit integriertem
Schließzylinder, gleichschließend mit Türen.
Sockel 100 mm, passiv belüftet, abnehmbare Blenden mit
Kiemenprägung, inkl. 4 vormontierte Nivellierfüße,
innerhalb des Schrankes von oben einstellbar, komplett
versenkbar.
Anreihung mehrerer Schränke mittels optionalem
Anreihsatz beidseitig möglich.
Erdung (VDE 0100) aller metallischen Teile mit
Erdungskabeln am Schrankchassis.
Ausbauhöhe: 22 HE
Zusätzliche dritte 19"-Einbauebene in Dach/Boden: je 19
HE
Maße (BxHxT): 600x1228x1000 mm
Material: Stahlblech
Farbe: RAL 7035 (lichtgrau), pulverbeschichtet
Korpus: zerlegbar
Tragkraft: 1500 kg
Tür vorne: Stahlblechtür perforiert 1-teilig
Tür hinten: Stahlblechtür perforiert 2-teilig
Inkl. 2 Schlüssel
Eingehaltene Norm: DIN 41494
Schutzart: IP 20

Fabrikat/Typ: ________________________
  (vom Bieter auszufüllen)

Liefern und betriebsfertig montieren inkl. aller
systembedingten Kleinteile
Menge: 1,000 Stk

**1.10.30 Wandgehäuse RS18 19 Zoll, Ausbauhöhe 20 HE,**
*** Bedarfsposition ohne GB
Glastür vorne
Material: Stahlblech, RAL 7035 (lichtgrau),
pulverbeschichtet
Ausbauhöhe: 20 HE
Maße (BxHxT): 600x1000x600 mm
Zum Einbau von aktiven und passiven Komponenten in 19"-
Technik.
Belastbarkeit: 80 kg
Tür: Sicherheitsglas, mit (Schwenkhebelgriff mit
Profilhalbzylinder (40 mm)
Seitenteile: Stahlblech pulverbeschichtet, abnehmbar,
mit integrierten Schloss
Als Wand-, Tisch- oder Untertischgehäuse einsetzbar
Gehäuse komplett vormontiert
Gehäuse komplett geerdet
19" Ebene von vorn verstellbar
Dachblech muss zur Nachrüstung von Lüftern vorbereitet
sein
Schutzart IP 20
Eingehaltene Norm: DIN 41 494
Beschreibung:
Wandgehäuse für 19 Zoll Netzwerkkomponenten
3 Kabeleinführungs-Öffnungen: jeweils eine
Kabeleinführungs-Öffnung oben und unten mit
Bürstenleisten (300 mm x 72 mm) und eine an der
Rückwand (145 mm x 70 mm) zur Erleichterung der
Kabeleinführung und Installation
Liefern und betriebsfertig montieren inkl. aller
systembedingten Kleinteile

Fabrikat/Typ: ________________________
  (vom Bieter auszufüllen)

liefern, montieren und betriebsfertig anschließen.
Menge: 2,000 Stk

**1.10.40 Leuchte Lampe Steckdose Abzweigdose 230V Verteiler**
Leuchte Lampe Steckdose Abzweigdose 230V Verteiler
Leuchte mit Lampe, 2 x 8 Steckdosen incl.
Überspannungs-
Schutz Typ 3 und Abzweigdose, 230 V AC, für Verteiler

Fabrikat/Typ: ________________________
  (vom Bieter auszufüllen)

liefern, montieren und betriebsfertig anschließen.
Menge: 2,000 St

**1.10.50 Schrankbelüftung 100m3/h 230V**
Schrankbelüftung 100m3/h 230V
Schrankbelüftung als Dachlüftereinbauteil, Luftleistung
freiblasend mind. 100 m3/h, Bemessungsbetriebsspannung
230 V AC, Geräuschentwicklung kleiner 40 dB(A), mit
Temperaturregler und integriertem Staubfilter.

Fabrikat/Typ: ________________________
  (vom Bieter auszufüllen)

liefern, montieren und betriebsfertig anschließen.
Menge: 2,000 St

**1.10.60 Sicherheitsschloss Verteiler**
Sicherheitsschloss Verteiler

Fabrikat/Typ: ________________________
  (vom Bieter auszufüllen)

liefern, montieren und betriebsfertig anschließen.
Menge: 2,000 St

**1.10.70 Potenzialausgleichsschiene**
Potenzialausgleichsschiene

Fabrikat/Typ: ________________________
  (vom Bieter auszufüllen)

liefern, montieren und betriebsfertig anschließen.
Menge: 2,000 St

**1.10.80 Fachboden Stahlblech festeingebaut**
Fachboden Stahlblech festeingebaut
Fachboden, aus Stahlblech, beschichtet, fest eingebaut,
als 19-Zoll-Bauteil

Fabrikat/Typ: ________________________
  (vom Bieter auszufüllen)

liefern, montieren und betriebsfertig anschließen.
Menge: 2,000 St

**1.10.90 Verteilerfeld Cobi Dat KS 19"**
Verteilerfeld Cobi Dat KS 19"
24 x Kontakte unten, 1 HE Leergehäuse für Cobi
Dat-KS-Module im Keystone-Format RAL 7035 Lichtgrad.

Fabrikat/Typ: ________________________
  (vom Bieter auszufüllen)

liefern, montieren und betriebsfertig anschließen.
Menge: 7,000 St

**1.10.100 19-Zoll-Verteilerfeld 1 HE 24 Steckplätze LWL (Spleissbox)**
19-Zoll-Verteilerfeld 1 HE 24 Steckplätze LWL
19 Zoll, 1HE LWL Aluminiumpatchfeld für Festeinbau mit
SC-  oder ST-Duplex-Kupplungen (MM).
Zum Anschluss von konfektionierten Installationskabeln
mit bis zu 24 Fasern oder zum Anschluss von LWL Innen-
oder Aussenkabeln mithilfe von max. 24 Pigtails.
Inklusive 24 Pigtails und Spleissen von LWL Kabel
Multimode 24 Faser 50/125 (OM 4) inklusive Standard-
Spleisskassetten

Gerade Kabeleinführungen rückseitig, rechts und links,
mit beigelegter Zugentlastung für vorkonfektionierte
Installationskabel oder vorbereitet zur Aufnahme einer
PG16 Verschraubung.
Stahlblechgehäuse, mit abnehmbarer
Stahlblechfrontplatte
Kupplungen: SC oder STgemäß IEC 61754-4, Duplex, MM
Anzahl Kupplungen: 12 ST
Anschlusstechnik: für vorkonfektionierte Kabel oder zum
Anspleissen von Pigtails

Fabrikat/Typ: ________________________
  (vom Bieter auszufüllen)

liefern, montieren und betriebsfertig anschließen.
Menge: 2,000 St

*Hinweis*
Vorbemerkungen DV-Anschlüsse

Unter Putz Flächen- und Abdeckrahmen gemäß
Schalterprogramm:

Alle Anschlussdosen sind als Muster dem Auftraggeber
vorzustellen und zum Einbau in Gerätedosen einschl.
Zentralabdeckung, Abdeckrahmen, Lieferung, Montage,
Befestigungsmaterial mit allem systembedingten
Zubehörteilen, Verdrahtung und Beschriftung mit
Beschriftungs- und Klemmenmaterial, inkl. Bemusterung
durch den AG zu kalkulieren.

**1.10.110 RJ45-Buchse Cobi Dat. KS / CS 500 Kat. 6 A**
*** Bedarfsposition ohne GB
RJ45-Buchse Cobi Dat. KS / CS 500 Kat. 6 A nach ISO/IEC
60603-7-51, ISO/IEC 11801 AMD 2:2010-04 kompakter
einzeln geschirmtes RJ45-Modul in Keystone-Format.

Fabrikat/Typ: ________________________
  (vom Bieter auszufüllen)

liefern, montieren und betriebsfertig anschließen.
Menge: 1,000 St

**1.10.120 Datenanschlussmodul RJ45, Kat.6A (ISO), geschirmt**
Datenanschlussmodul RJ45, Kat.6A (ISO), geschirmt

RJ45-Anschlussmodul der Kat.6A ISO, für den Aufbau von
Übertragungskanälen der Klasse EA mit bis zu 4
Steckverbindungen gemäß ISO/IEC 11801 Ausgabe 2.2, Juni
2011, EN 50173-1 Mai 2011 (DIN EN 50173-1) und Klasse F
auf 2 Adernpaaren, erfüllt die Kat.6A Anforderungen der
Normen ISO/IEC 11801 Ausgabe 2.2, Juni 2011, EN 50173-1
Mai 2011 sowie Cat.6A nach ANSI/TIA/EIA 568-C.2,
re-embedded getestet nach IEC 60603-7-51 und
60512-27-100, interoperabel und rückwärtskompatibel zu
Kategorie 5e und 6.
Geeignet für 10GBase T-Applikationen gemäß IEEE 802.3an
bis 500 MHz und 100 m.
Geprüft im Rahmen der Fertigungskontrolle mit
100%-Stückprüfung Kompatibel mit RJ-Normsteckern (RJ11,
RJ12, RJ45), werkzeugfreie Beschaltung mit
automatischen Schneiden vom Draht von
Installationskabeln AWG 26 - 22 (0.4 mm - 0.65 mm) und
Litze AWG 26/7 - AWG 22/7. X-Separator für individuelle
Paarschirmung. Anschluss paarparallel ohne Auskreuzen
der Paare gem. EIA/TIA 568 A/B, goldbeschichtete
Bronzekontakte für >1000 Steckzyklen, IDC-Kontakte mit
>20 Aufschaltzyklen, Übergangswiderstand <5 mOhm,
Spannungsfestigkeit >1000 Veff. PoE/PoEplus-fähig,
90°-Abgriff ohne Knicken des Kabels.
Schirmkontaktierung mittels patentierter Schirmzunge
mit integrierter Kabelzugentlastung, Schirmmaterial
Bronze verzinnt, Erdkontaktierungen über 1 Steckzunge
für Flachstecker 4.8 x 0.5 mm.
Material: Schwermetallfrei nach EU-Richtlinien RHOS und
WEEE.
Lieferumfang: Anschlussmodul Cat.6A, EMV Schirmhaube,
Staubschutzkappe, Keystone-Befestigungsrahmen,
Kabelbinder und Montageanleitung.

Geeignet für den Einbau in Datentechnikträger Typ
DTG-2C und DTS-2C aus dem Modul 45-System. Zur
Installation in Rapid 45 und Rapid 80
Geräteeinbaukanälen, Installationssäulen ISS und
Unterflur-Systemen.

Fabrikat/Typ: ________________________
  (vom Bieter auszufüllen)

liefern, montieren und betriebsfertig anschließen.
Menge: 172,000 St

**1.10.130 LAN Messungen**
LAN Messungen
Zu messen ist die Dämpfung der Kat-6, -6A
oder -7 A Datenleitungen entsprechend den Vorgaben der
DIN pro Datenanschluss. Es ist nachzuweisen, dass die
Vorgaben eingehalten werden.Eine Dokumentation ist zu
erstellen und zu übergeben.
Menge: 344,000 St

**1.10.140 Messung der Glasfasverkabelung**
Messung der Glasfasverkabelung
Zu messen ist die optische Dämpfung der
Glasfaserverkabelung entsprechend den Vorgaben der DIN
VDE 50173, Laufzeitverzögerungen und Rückflussdämpfung
pro Anschlussstecker in beiden Richtungen. Es ist
nachzuweisen, dass die Vorgaben eingehalten werden.

Eine Dokumentation ist zu erstellen und zu übergeben.
Menge: 48,000 St

**1.10.150 Koordination - Abstimmung**
Koordination - Abstimmung
sämtlicher Schnittstellen, die zur Abschaltung und
Inbetriebnahme der Anlage erforderlich sind.
Bei der EDV-Anlage ist auf die Betriebssicherheit
der Anlage zu achten. Die Schaltungen können nur in
enger Abstimmung mit der Bauleitung und dem technischen
Personal des Bauherren erfolgen.

Zu jedem Bauabschnitt ist eine separate Koordination
und Abstimmung notwendig.
Menge: 1,000 psch

#### Abschnitt 1.11 KG 446 Blitzschutzanlage

*Hinweis*
Vorbemerkungen

1. Normen und Richtlinien

Für die Planung und Ausführung der
blitzschutztechnischen und elektrotechnischen Anlage
sind folgende Normen, Beiblätter  und Richtlinien in
der jeweiligen gültigen Fassung zu beachten.  Dies
schließt auch die Beachtung von normativen Anmerkungen und informativen Anhängen ein.
( Stand März  2018)

Blitzschutz

Bauordnungen der Länder (Landesbauordnungen) letzte
Ausgabe
DIN 18384
  VOB Vergabe- und Vertragsordnung für Bauleistungen
Teil C: Allgemeine Technische  Vertragsbedingungen für
Bauleistungen
  ( ATV) Blitzschutzanlagen DIN EN 62305-1, VDE
0185-305-1
  Allgemeine Grundsätze mit Berichtigung 1 DIN EN
62305-2, VDE 0185-305-2

  Risiko-Management
  Beiblatt 1 zu DIN EN 62305

Blitzgefährdung in Deutschland
  Beiblatt 2 zu DIN EN 62305-2

Berechnungshilfe zur Abschätzung des Schadensrisikos
für bauliche Anlagen
Beiblatt 3 zu DIN EN 62305-2

Zusätzliche Informationen zur Anwendung
  DIN EN 62305-3, VDE 0185-305-3

Schutz von baulichen Anlagen und Personen
  Beiblatt 1 zu DIN EN 62305-3

Zusätzliche Informationen zur Anwendung
  Beiblatt 2 zu DIN EN 62305-3

Zusätzliche Informationen für besondere bauliche
Anlagen
  Beiblatt 3 zu DIN EN 62305-3

Zusätzliche Informationen für die Prüfung und Wartung
von
Blitzschutzsystemen
  Beiblatt 4 zu DIN EN 62305-3

Verwendung von Metalldächern in Blitzschutzsystemen
  Beiblatt 5 zu DIN EN 62305-3

Blitz- u. Überspannungsschutz für
PV-Stromversorgungssysteme
  DIN EN 62305-4, VDE 0185-305-4 Elektrische und
elektronische Systeme in baulichen Anlagen
  Beiblatt 1 zu DIN EN 62305-4
Verteilung des Blitzstromes
  DIN EN 62561-1, VDE 0185-561-1 Anforderungen an
Verbindungs- bauteile

  DIN EN 62561-2, VDE 0185-561-2  Anforderungen an
Leitungen und Erder

DIN EN 62561-3, VDE 0185-561-3 Anforderungen an
Trennfunken- strecken

DIN EN 62561-4, VDE 0185-561-4 Anforderungen an
Leitungshalter

DIN EN 62561-5, VDE 0185-561-5 Anforderungen an
Revisionskästen und Erderdurchführungen

DIN EN 62561-6, VDE 0185-561-6 Anforderungen an
Blitzzählern

DIN EN 62561-7, VDE 0185-561-7 Anforderungen an Mittel
zur Verbesserung der Erdung

E DIN IEC/TS 62561-8, VDE V 0185-561-8Anforderungen an
Bauteile für ein isoliertes Blitzschutzsystem

DIN V VDE V 0185-600 Prüfung der Eignung von
beschichteten
Metalldächern als natürlicher Bestandteil des
Blitzschutzsystems
Erdungsanlagen DIN 18014
Fundamenterder DIN VDE 0151
Werkstoffe und Mindestmaße von Erdern bezüglich der
Korrosion DIN

EN 50162, DIN VDE 0150
Schutz gegen Korrosion durch Streuströme aus
Gleichstromanlagen

DIN EN 61936-1, VDE 0101-1 Starkstromanlagen mit
Nennwechselspannungen über 1 kV

DIN EN 50522, VDE 0101-2 Erdung von Starkstromanlagen
mit Nennwechselspannungen über 1 kV Energietechnik

Blitz- und Überspannungsschutz
  Funktionserdung, Schutzpotentialausgleich

DIN VDE 0100-100  Allgemeine Grundsätze, Bestimmungen

  allgemeiner Merkmale, Begriffe

DIN VDE 0100-410 Schutz gegen elektrischen Schlag

DIN VDE 0100-443 Schutz bei transienten Überspannungen
infolge atmosphärischer Einflüsse oder von
Schaltvorgängen

DIN VDE 0100-444  Schutz bei Störspannungen  und
elektromagnetischer Störgrößen

DIN VDE 0100-534 Überspannungs-Schutzeinrichtungen
(ÜSE)

DIN VDE 0100-540 Erdungsanlagen undSchutzleiter

DIN VDE 0100-712 Solar-Photovoltaik -(PV)
Stromversorgungs- systeme

DIN CLC/TS 50539-12, VDE V 0675-39-12
Überspannungsschutz- geräte für den Einsatz in
Photovoltaik-Installationen  DIN EN 60664-1,

VDE 0110-1 Isolationskoordination für elektrische
Betriebsmittel in Niederspannungsanlagen Grundsätze,
Anforderungen und Prüfungen Beiblatt 1 zu DIN EN
60664-1

Bemessungsbeispiele und Isolationsprüfungen

DIN EN 60079-14, VDE 0165-1 Explosionsfähige Bereiche
Projektierung, Auswahl und Errichtung elektrischer
Anlagen mit Berichtigung 1

  DIN EN 60079-17, VDE 0165-10 Explosionsgefährdete
Bereiche

Prüfung und Instandhaltung elektrischer Anlagen DIN EN
60079-0, VDE 0170-1Explosionsgefährdete Bereiche

Betriebsmittel - Allgemeine Anforderungen

  Beiblatt 1 zu DIN EN 60079-0 Explosionsgefährdete
Bereiche

Betriebsmittel Allgemeine Anforderungen

VDN Richtlinie

  Überspannungs-Schutzeinrichtungen Typ 1
  (Einsatz in Hauptstromversorgungssystemen)

Informationstechnik

  Blitz- und Überspannungsschutz,

Funktionspotentialausgleich DIN V VDE V 0800-2
Informationstechnik Potentialausgleich und Erdung
(Zusatzfestlegungen DIN EN 50310, DIN VDE 0800-2-310

Telekommunikationstechnische Potentialausgleichsanlagen
für Gebäude und andere Strukturen

  DIN EN 50174-2, VDE 0800-174-2

Informationstechnik

Installationsplanung und praktiken in Gebäuden mit
Berichtigung 1

  DIN EN 50600-2-2, VDE 0801-600-Informationstechnik

Einrichtungen und Infrastrukuren von Rechenzentren.
Stromversorgung mit Berichtigung 1
DIN VDE 0845 Beiblatt 1 Überspannungsschutzvon
Einrichtungen der Informationstechnik (IT-Anlagen) DIN
EN 61663-1, VDE 0845 Teil 4-1Blitzschutz
Telekommunikationsleitungen

Lichtwellenleiteranlagen DIN EN 61663-2, VDE 0845 Teil
4-2

Blitzschutz Telekommunikationsleitungen Leitungen mit
metallischen Leitern

DIN CLC/TS 61643-22 (VDE V 0845-3-2)
Überspannungsschutzgeräte für den Einsatz in
Telekommunikations- und signalverarbeitenden Netzwerken
Auswahl- und Anwendungsprinzipien

  DIN EN 60728-11, VDE 0855-1

  Kabelnetze für Fernsehsignale Tonsignale und
interaktive Dienste Sicherheitsanforderungen DIN VDE
0855-300 Funksende-/empfangssysteme für
Senderausgangsleistungenbis 1 kW
Sicherheitsanforderungen

2. Besondere Anforderungen an Bauteilen des Blitz- u
und Überspannungsschutzes

Blitzschutz
Verbindungen in Blitzschutzsystemen sind nur mit
Klemmengestattet, welche je nach Belastung am
Einsatzort über die "H" bzw. "N" Prüfung nach DIN EN
62561-1 verfügen.

Überspannungsschutz
Die energetische Koordination der
Überspannungsschutzgeräte im energie- und
informationstechnischen Netz muss nach DIN VDE 0100-534
und DIN EN 62305-4 sichergestellt werden. Dies wird
durch den Einsatz von Überspannungsschutzgeräten einer
koordinierten Herstellerproduktfamilie erfüllt.

Werden Überspannungsschutzgeräte verschiedener
Hersteller verwendet, muss die energetische
Koordination durch Prüfung oder Berechnung nachgewiesen
werden.

3. Unterlagen

Der Auftragnehmer hat alle technischen
Anlagenspezifikationen (z. B. Entwurfspläne,
Übersichtspläne, Stromlaufpläne, Kabelpläne,
Anschlusspläne, Bestandspläne und evtl.erforderliche
Genehmigungsanträge) dem Fertigstellungsstand
entsprechend zu erstellen und in der geforderten Art
und Anzahl an den Auftraggeber zu übergeben.

4. Abrechung

Die Abrechnung erfolgt nach gemeinsam erstelltem Aufmaß
zu den Einheitspreisen des Leistungsverzeichnisses.

Der Schlussrechnung sind beizufügen:
Abrechnungsunterlagen (Aufmaß Zusammenstellungen usw.)
Bestandspläne in Papierform und auf  Datenträgern
gemäß LV-Pos.
Prüfberichte in Papierform und auf Datenträgern gemäß
LV-Pos.
Fotodokumentationen auf Datenträgern gemäß LV-Pos.

5. Abnahme

Nach Fertigstellung aller Arbeiten sind die Anlagen
einer fachtechnischen Prüfung zu unterziehen. Diese
darf nur durch eine Fachkraft, bzw. durch einen
Sachverständigen (sofern anlagenspezifisch
erforderlich) vorgenommen werde In diesem Fall hat der
Auftragnehmer den, vom Auftraggeber benannten
Sachverständigen mit der Abnahme zu beauftragen.

6. Erforderliche Prüfungen:

Blitzschutzsysteme nach DIN EN 62305-3 u. DIN V VDE V
0185-600 (sofern anwendbar) Niederspannungsanlagen nach
DIN VDE 0100-600 In den Zeitintervallen nach gültiger
Blitzschutznorm, DGUV Vorschrift 3 (früher BGV A3) bzw
Betriebssicherheitsverordnung bei Ex-Anlagen.
Der Bauherr bzw. dessen Vertreter und die
Fachbauleitung ist rechtzeitig vor der Prüfung zu
verständigen.

Technische Vorbemerkungen Blitzschutzsystem

6.1 Allgemeine Angaben
Die nachfolgenden Angaben erheben keinen Anspruch auf
Vollständigkeit, Gültigkeit und Anwendbarkeit der
zitierten  Normen.

Nach DIN EN 62305-2 wurde die zu erstellende bauliche
Anlage in die Schutzklasse III eingestuft. Alle
normativen Forderungen entsprechend dieser Schutzklasse
sind zu beachten .

Die einzuhaltenden Trennungsabstände sind rechnerisch
nachzuweisen und bei der Errichtung des
Blitzschutzsystems zu beachten

In DIN EN 62305-3, Absatz 5.2.1 wird "eine geeignet
ausgelegte Fangeinrichtung" beschrieben. Diese Aussage
spezifiziert nicht nur die Materialien und
Materialstärken, sondern auch die Beachtung der zu
erwartenden Windlast. Als geeignete
Dimensionierungsgrundlage für die Windlastberechnung
haben sich die Eurocodes herausgestellt da diese Normen
den aktuellsten Stand von Windlastberechnungen
aufzeigen.

6.2 Fangeinrichtungen und Ableitungen

Bei einem getrennten Blitzschutzsystem kommen die
Fangeinrichtungen und Ableitungen nicht mit der
baulichen Anlage in Verbindung

Für alle Arten von Fangeinrichtungen dürfen nur die
tatsächlichen Abmessungen der metallenen
Fangeinrichtung berücksichtigt werden. Für die
Bestimmung des geschützten Volumens dürfen auch nur
diese herangezogen werden. Prinzipiell ist das
Maschenverfahren auf Ebene, nicht leitfähige Dächer
begrenzt. Das Blitzkugelverfahren ist für alle
Anwendungen  geeignet und das Schutzwinkelverfahren
wird für einfachere Anwendungen herangezogen. Bauliche
Anlagen dürfen auch durch die Kombinationen der
beschriebenen Verfahren geschützt werden.

Dachaufbauten mit oder ohne elektrische Einrichtungen
(Ausnahme metallene Aufbauten h<0,3 m, l<2 m, A<1 m²
und nichtmetallene Aufbauten h<0,5 m), müssen durch
Fangeinrichtungen geschützt werden. Die
blitzstromtragfähigen Verbindungen der  metallenen
Struktur müssen bereits im Planungsstadium
berücksichtigt werden und sind miteinander
durchverklemmen (z. B.  Klemmen mit N Prüfung) oder
durch schweißen (Schweißarbeiten an Bewehrungen
erfordern einen hierfür zugelassenen Schweißer) zu
verbinden.

Erst dann gilt die Verbindung als elektrisch sicher
durchverbunden.
Unter bestimmten Voraussetzungen kann eine solche Ausführungsvariante zu einer Ableitstruktur führen, welche
  einen sehr geringen Spannungsfall beim
Blitzeinschlag verursacht (sogenannte "Potentialebene
Null").

Vorhandene metallene Einfassungen bzw. Abdeckungen
können als natürliche Bestandteile der Fangeinrichtung
verwendet werden, sofern sie eine
Mindestmaterialstärke, entsprechend DIN EN 62305-3,
Tabelle 3, Wert t, aufweisen ( z. B. Kupfer 5 mm, Stahl
4 mm).

Kann das Durchschmelzen metallener Einfassungen bzw.
Abdeckungen am Einschlagpunkt (Folgeschäden durch
Eindringen von Wasser) akzeptiert werden oder kann
ausgeschlossen werden, dass eine Entzündung von
brennbarem Material stattfindet (auch Holzbretter),
könnenMindestmaterialstärken entsprechend Tabelle 3
Wert t' (z. B. Kupfer Mindestdicke 0,5 mm, Stahl 0,5
mm) als Fangeinrichtung verwendet werden.

Die Fang-/Ableitungen sollen auf kürzestem Weg mit der
Erdungsanlage verbunden werden. Bei den Verbindungen
von
Fangeinrichtungen, Ableitungen und Erdungsanlage ist
auf die Materialverträglichkeit der verwendeten
Werkstoffe zu achten.
Materialspezifische Leiterlängen von 10 m (Aluminium)
20 m
(Stahl) sind im oberirdischen Bereich mit
Dehnungsstücken zu versehen (temperaturbedingte
Längenänderung).

Eine dünne Beschichtung der Fangleitungen mit
Schutzfarbe oder etwa 1 mm Bitumen oder 0,5 mm PVC ist
nicht als Isolierung zu betrachten.
Hiervon ausgenommen sind die Verbindungsstellen, welche
immer elektrisch einwandfrei sein müssen.

Leitungshalter sind nach Art der Dacheindeckung,
Dachform und Wandbekleidung auszuwählen.

Eine Trennstelle sollte an jedem Anschluss der
Ableitung an die Erdungsanlage angeschlossen werden
(Ausnahme in Verbindung mit natürlichen Ableitungen).
Aluminium darf nicht direkt auf, im und unter Putz
(Mörtel), in Beton und im Erdreich verlegt werden

6.3 Erdungsanlagen

Für jedes neue Gebäude ist ein Fundamenterder nach DIN
18014 zu errichten. Die erforderliche Maschenweite im
Betonfundament bzw. unter dem Betonfundament (WU-Beton,
Schwarze Wanne, Perimeterdämmung od. Folienisolierung)
ist der DIN 18014 bzw. der DIN EN 62305-3 bzw. DIN EN
62305-4 zu entnehmen Bei einem stahlarmierten
Betonfundament mit einem Typ-B Erder außerhalb dieses
Betonfundamentes muss für diesen Typ-B  Erder ein
korrosionsfester Erderwerkstoffe (NIRO V4A, z. B.
Werkstoff Nr. 1.4571, 1.4404, ...) eingesetzt werden.

Hinsichtlich der Anforderungen an die Erdungsanlage
sind eventuelle, mitgeltende Normen des Personenschutzes nach DIN VDE 0100 und für Anlagen > 1kV nach
DIN VDE 0101 Teil 1 und 2 zu beachten.

Lage und Anordnung von Anschlussfahnen für den Äußeren
und
Inneren Blitzschutz, Blitzschutz-Potentialausausgleich
wie auch für den Schutzpotentialausgleich über die
Haupterdungsschiene (HES) sind vor Errichtung der
Erdungsanlage festzuzulegen. Dieser
Blitzschutzpotentialausgleich ist möglichst nahe an der
Eintrittsstelle der metallenen Rohre bzw. Kabel zu
erstellen.

Die Auswahl bzw. Dimensionierung der Blitzstrom- bzw
Überspannungs-Ableiter erfolgt auf der Basis des
jeweiligen Blitzschutzzonenübergangs nach DIN EN
62305-4

Die Einteilungen der Blitz-Schutzzonen erfolgt in
Abstimmung mit dem Bauherrn oder deren Vertreter und
sind zu dokumentieren. Zum Schutz der elektrischen
Betriebsmittel vor Überspannungen (z. B. durch
Blitzeinschläge, Schaltüberspannungen) sind die
jeweiligen Spannungsfestigkeiten gemäß DIN VDE 0110
Isolations-koordination für elektrische Betriebsmittel in Niederspannungsanlagen" zu beachten

Aussagen zum normativen Überspannungsschutz können der
DIN VDE 0100-100, DIN VDE 0100-443 und DIN VDE 0100-534
entnommen werden.

Werden Endstromkreise zu elektrischen Betriebsmitteln
mit hoher Verfügbarkeit verlegt, auf welche
Überspannungen induziert werden können (Leitungen an
Außenwänden bzw. lange Leitungen), sind
Überspannungs-Ableiter Typ 3 an den Betriebsmitteln
vorzusehen. Die Notwendigkeit des Einsatzes von
Überspannungs-Ableitern für informationstechnische
Anlagen ist den relevanten Normen und Regelwerken zu
entnehmen und auf  der Grundlage der technischen
Parameter des zu schützenden Systems auszuwählen.

**1.11.10 Ableitung**
Ableitung
Aluminium Durchmesser 8 mm
AlMGSi nach DIN EN 62561-2
einschließlich erforderlichen Wandhalter als
Leitungshalter, für  Wärmedämm-Verbundsystem
Zweischrauben-Überleger, feste
Leitungsführung kompl. mit erforderlichen
Befestigungsmaterial

Fabrikat/Typ: ________________________
  (vom Bieter auszufüllen)

liefern, montieren und betriebsfertig anschließen.
Menge: 50,000 m

**1.11.20 Auffang- und Verbindungsleitungen**
Auffang- und Verbindungsleitungen
Aluminium Durchmesser 8 mm
AlMGSi nach DIN EN 62561-2 einschließlich
erforderlichen Leitungshaltern für Flachdach einfach

Fabrikat/Typ: ________________________
  (vom Bieter auszufüllen)

liefern, montieren und betriebsfertig anschließen.
Menge: 350,000 m

**1.11.30 Fangstange 1m**
Fangstange 1m

einschließlich erforderlichem
Betonsockel und Anschlußklemmen
Beim Errichten von Fangstangen im Betonsockel sind die
max. Böenwindgeschwindigkeiten zu berücksichtigen
max.: Böengeschwindigkeit : 135 km

Fabrikat/Typ: ________________________
  (vom Bieter auszufüllen)

liefern, montieren und betriebsfertig anschließen.
Menge: 15,000 St

**1.11.40 Erdeinführungsstangen-Set**
Erdeinführungsstangen-Set  komplett mit Trennmuffe und
Anschlussklemmen, Durchmesser 16 mm
St/tZn nach DIN EN 62561-2 einschließlich
erforderlicher Messstelle  und Nummerschild zum
Kennzeichnen  der Trennstellen

Fabrikat/Typ: ________________________
  (vom Bieter auszufüllen)

liefern, montieren und betriebsfertig anschließen.
Menge: 1,000 St

**1.11.50 Erdleitung**
Erdleitung
Durchmesser: 10 mm
Material NIRO (V4A)
nach DIN EN 62561-2

Fabrikat/Typ: ________________________
  (vom Bieter auszufüllen)

liefern, montieren und betriebsfertig anschließen.

Einschließlich erforderlichem Korrosionsschutz im
Erdbereich und Montage- und Kleinmaterial
Menge: 1,000 m

**1.11.60 Fallrohrschelle**
*** Bedarfsposition ohne GB
Fallrohrschelle, Leitungshalter für Regenfallrohre zum
Verlegen von Ableitungen mit fester Leitungsführung.

Fabrikat/Typ: ________________________
  (vom Bieter auszufüllen)

liefern, montieren und betriebsfertig anschließen.

Einschließlich erforderlichem Befestigungsmaterial
Menge: 1,000 St

**1.11.70 Dachrinnenklemmen**
Dachrinnenklemmen, zum Verbinden von Leitungen mit
Dachrinnen

Fabrikat/Typ: ________________________
  (vom Bieter auszufüllen)

liefern, montieren und betriebsfertig anschließen.
Menge: 10,000 St

**1.11.80 Messen und Prüfen**
Messen und Prüfen der Blitzschutz- und Erdungsanlage,
gemessene  Widerstandswerte auflisten, einschließlich
Prüfbericht Anlagenbeschreibung und Bestandszeichnung.
Abnahme durch einen anerkannten Sachverständigen nach
VDE in 3-facher Ausfertigung

Fabrikat/Typ: ________________________
  (vom Bieter auszufüllen)

liefern, montieren und betriebsfertig anschließen.
Menge: 1,000 psch

#### Abschnitt 1.12 KG 445 Beleuchtung

**1.12.10 Einlegeleuchte R625x625 LED**
Einlegeleuchte R625x625 LED 2200 830 MP P 15 W/ 2090
lm139,3Lm/ W
Typ 9.1

Fabrikat/Typ: ________________________
  (vom Bieter auszufüllen)

liefern, montieren und betriebsfertig anschließen.
Menge: 25,000 St

**1.12.20 Anbau Downlights D400/ 840 M 10 W/1470 lm 147lm /**
Anbau Downlights D 400/ 840 M 10 W/1470 lm 147lm / W
Typ 1

Fabrikat/Typ: ________________________
  (vom Bieter auszufüllen)

liefern, montieren und betriebsfertig anschließen.
Menge: 30,000 St

**1.12.30 Einbau Downlight 1xLED meat 1870 K CRI11,5 W 676 lM 58,8 lm/**
Einbau Downlight 1xLED meat 1870 K CRI11,5 W 676  lM
58,8 lm/W
Typ 3

Fabrikat/Typ: ________________________
  (vom Bieter auszufüllen)

liefern, montieren und betriebsfertig anschließen.
Menge: 15,000 St

**1.12.40 Einlegeleuchte R625x6255000 840MP/PC 36 W 5043lm 140,1lm/**
Einlegeleuchte R625x6255000 840MP/PC 36 W 5043lm
140,1lm/ W
Typ 9.4

Fabrikat/Typ: ________________________
  (vom Bieter auszufüllen)

liefern, montieren und betriebsfertig anschließen.
Menge: 4,000 St

**1.12.50 Einlegeleuchte R625x6253200 840 MP 22 W 3178lm 144,5 im/**
Einlegeleuchte R625x6253200 840 MP 22 W 3178lm 144,5
im/W
Typ 9.2
Fabrikat/Typ: ________________________
  (vom Bieter auszufüllen)

liefern, montieren und betriebsfertig anschließen.
Menge: 18,000 St

**1.12.60 Langfeld Anbauleuchte 840M L1253-W 22 W 2720 lm 123.6 lm/**
Langfeld Anbauleuchte 840M L1253-W 22 W 2720 lm 123.6
lm/W
Typ 2

Fabrikat/Typ: ________________________
  (vom Bieter auszufüllen)

liefern, montieren und betriebsfertig anschließen.
Menge: 120,000 St

**1.12.70 Einlegeleuchte R625x6254000 830 MP/PC 29 W 3977Im 137,1 lm /W**
Einlegeleuchte R625x6254000 830 MP/PC 29 W 3977Im 137,1
lm /W
Typ 9.3

Fabrikat/Typ: ________________________
  (vom Bieter auszufüllen)

liefern, montieren und betriebsfertig anschließen.
Menge: 4,000 St

**1.12.80 Anbaustrahler 940M-WO 20 W 2480lm 124 lm / W**
Anbaustrahler 940M-WO 20 W 2480lm 124 lm / W
Typ 7

Fabrikat/Typ: ________________________
  (vom Bieter auszufüllen)

liefern, montieren und betriebsfertig anschließen.
Menge: 36,000 St

**1.12.90 Einbaustrahler D 100830 1302 Lm IP 44ETM vw Ral 9016 11,4 w 1302lm 114,2 lm /WDiffusor Opa**
Einbaustrahler D 100830 1302 Lm IP 44ETM vw Ral 9016
11,4 w  1302lm 114,2 lm /WDiffusor Opa
Typ 3

Fabrikat/Typ: ________________________
  (vom Bieter auszufüllen)

liefern, montieren und betriebsfertig anschließen.
Menge: 19,000 St

**1.12.100 Anbauleuchte i40- 1500LED5500 830 PC37 W 5485lm 148,2 lm/**
Anbauleuchte i40- 1500LED5500 830 PC37 W 5485lm 148,2
lm/W
Typ 5

Fabrikat/Typ: ________________________
  (vom Bieter auszufüllen)

liefern, montieren und betriebsfertig anschließen.
Menge: 9,000 St

**1.12.110 Anbau Downlights D400 840 M 21 W 2870lm 136,7 lm /**
Anbau Downlights D400  840 M 21 W 2870lm 136,7 lm /W
Typ 6

Fabrikat/Typ: ________________________
  (vom Bieter auszufüllen)

liefern, montieren und betriebsfertig anschließen.
Menge: 14,000 St

**1.12.120 Einbaustrahler D100840 IP44 20 ETMvw Ral9016 15,6 W 1895 lm 121,5 lm /WDiffusor Opa**
Einbaustrahler D100840 IP44 20 ETMvw Ral9016 15,6 W
1895 lm 121,5 lm /WDiffusor Opa
Typ 3

Fabrikat/Typ: ________________________
  (vom Bieter auszufüllen)

liefern, montieren und betriebsfertig anschließen.
Menge: 5,000 St

**1.12.130 Anbauleuchte 840 M L2055_Wa LL 64 W 8650lm 135,2 lm/**
Anbauleuchte 840 M L2055_Wa LL  64 W 8650lm 135,2 lm/W
Typ 4

Fabrikat/Typ: ________________________
  (vom Bieter auszufüllen)

liefern, montieren und betriebsfertig anschließen.
Menge: 2,000 St

**1.12.140 Mast für Mastleuchte H:4,5 m**
Mast für Mastleuchte H:4,5 m
97 W 12031lm  124lm/W

Fabrikat/Typ: ________________________
  (vom Bieter auszufüllen)

liefern, montieren und betriebsfertig anschließen.
Menge: 5,000 St

**1.12.150 Mast für Leuchte**
Mast für Leuchte
Lichtpunkthöhe 4,5m oben an Mast
Durchmesser 114mm
Farbe nach Abstimmung Bauherr.

Fabrikat/Typ: ________________________
  (vom Bieter auszufüllen)

liefern, montieren und betriebsfertig anschließen.
Menge: 5,000 St

**1.12.160 ERD Kabel Übergangskasten**
ERD Kabel Übergangskasten

Memelzes 10972C, Erdkabelübergangskasten

Fabrikat/Typ: ________________________
  (vom Bieter auszufüllen)

liefern, montieren und betriebsfertig anschließen.
Menge: 5,000 St

**1.12.170 Überspannungschutz Dehncord**
Überspannungschutz Dehncord

DCOR L2P 275 SO TP (900 448)
Einbaulampenmast

Fabrikat/Typ: ________________________
  (vom Bieter auszufüllen)

liefern, montieren und betriebsfertig anschließen.
Menge: 5,000 St

**1.12.180 Wandanbauleuchte 9,2 W 917lm 99.7lm/W**
Wandanbauleuchte 9,2 W 917lm 99.7lm/W

Fabrikat/Typ: ________________________
  (vom Bieter auszufüllen)

liefern, montieren und betriebsfertig anschließen.
Menge: 42,000 St

**1.12.190 Anbaustrahler 9 W 973lm 108.1lm/W**
Anbaustrahler  9 W 973lm 108.1lm/W

Fabrikat/Typ: ________________________
  (vom Bieter auszufüllen)

liefern, montieren und betriebsfertig anschließen.
Menge: 9,000 St

#### Abschnitt 1.13 KG 454 Türsprechanlage

*Hinweis*
Vorbemerkung Türsprechanlage

Alle Installationsgeräte sind einschl. Lieferung,
Montage, Befestigungsmaterial mit allem systembedingten
Zubehörteilen, Anschluss, Verdrahtung und Beschriftung
mit Beschriftungs- und Klemmenmaterial zu kalkulieren.

Die Programmierung, Parametrierung und Inbetriebnahme
aller Betriebsmittel ist ebenfalls mit
einzukalkulieren.

Türsprechanlage zur Aufschaltung auf die Telefonanlage

**1.13.10 TLM/TK611-02W Bus Türlautsprecher-Modul**
TLM/TK611-02W Bus Türlautsprecher-Modul
Bus-Türlautsprecher-Modul für Siedle Vario mit
integriertem Lautsprecher und Mikrofon.

Fabrikat/Typ: ________________________
  (vom Bieter auszufüllen)

liefern, montieren und betriebsfertig anschließen.

liefern und komplett, mit allem erforderlichen Zubehör,
betriebsfertig montieren und anschließen,
einschließlich allem erforderlichem Klein- und
Befestigungsmaterial
Menge: 1,000 St

**1.13.20 BTM 650-01 AG Bus-Tasten-Modul**
BTM 650-01 AG Bus-Tasten-Modul
Bus-Tasten-Modul mit Namensschildtasche, 3
Namensschildern und 3 separaten Ruftasten mit
Glockensymbol.

Technische Daten:
Abmessungen (mm) B x H x T:  99 x 99 x 27
Abmessungen (mm) Höhe:  99
Abmessungen (mm) Tiefe:  27
Farbe/Material:  Anthrazitgrau
oder gleichwertig

Fabrikat/Typ: ________________________
  (vom Bieter auszufüllen)

liefern, montieren und betriebsfertig anschließen.

liefern und komplett, mit allem erforderlichen Zubehör,
betriebsfertig montieren und anschließen,
einschließlich allem erforderlichem Klein- und
Befestigungsmaterial
Menge: 1,000 St

**1.13.30 MR 611-4/1-0 aG Montagerahmen**
MR 611-4/1-0 aG Montagerahmen
Montagerahmen aus Zink-Druckguss, zur Aufnahme von 2
Funktionsmodulen.
Geeignet für Senkrecht- oder Waagerechtmontage. Mit
Schnellbefestigungsschrauben für das Unterputzgehäuse
und Siedle-Vario-Schlüssel.

Technische Daten:
Abmessungen (mm) B x H x T:  99,5 x 399,5 x 17
Abmessungen (mm) Höhe:  399,5
Abmessungen (mm) Tiefe:  17

Fabrikat/Typ: ________________________
  (vom Bieter auszufüllen)

Komplett liefern und montieren.

liefern und komplett, mit allem erforderlichen Zubehör,
betriebsfertig montieren und anschließen,
einschließlich allem erforderlichem Klein- und
Befestigungsmaterial
Menge: 1,000 St

**1.13.40 BNG 650-0 DE Bus-Netzgerät**
BNG 650-0 DE Bus-Netzgerät
Bus-Netzgerät für den Siedle In-Home-Bus: Audio im
Schalttafelgehäuse zur Versorgung der Bus-Teilnehmer.

Technische Daten:
Abmessungen (mm) B x H x T:  162 x 89 x 60
Abmessungen (mm) Höhe:  89
Abmessungen (mm) Tiefe:  60
Farbe/Material:  Schwarz

Fabrikat/Typ: ________________________
  (vom Bieter auszufüllen)

liefern, montieren und betriebsfertig anschließen.

liefern und komplett, mit allem erforderlichen Zubehör,
betriebsfertig montieren und anschließen,
einschließlich allem erforderlichem Klein- und
Befestigungsmaterial
Menge: 1,000 St

**1.13.50 Kommunikationsstele aus Aluminium**
Kommunikationsstele aus Aluminium

Strangpressprofil, pulverbeschichtet bzw. lackiert,mit
Bodenflansch.

Inklusive Montagerahmen zur Aufnahme von 5
Funktionsmodulen.

Fabrikat/Typ: ________________________
  (vom Bieter auszufüllen)

liefern, montieren und betriebsfertig anschließen.
Menge: 1,000 St

**1.13.60 Aufschaltung auf Telefonanlage**
Aufschaltung auf Telefonanlage
Anschluss v. g. Türstation auf a/b
Nebenstellenanschluss inkl. allernotwendigen
Klemmarbeiten.

Anschluss an Automatiktüre
Anschluss an Automatiktüre zur Öffnung über
potentialfreien Kontakt an der Türsprechstelle

Inbetriebnahme und Funktionstest/Programmierung
Inbetriebnahme und Funktionstest/Programmierung der
Türsprechanlage mit Nutzer
Menge: 1,000 psch

**1.13.70 Netzgerät NG706-30/33-0**
Netzgerät NG706-30/33-0

Kartenleser für Zutrittskontrolle EHRP40
Einzeltür-Zutrittskontroll-Gerät

Netzgerät im Schalttafelgehäuse für zentrale Versorgung
von Siedle Systemkomponenten.

Technische Daten

Betriebsspannung: 230 V AC, +/-10 %, 50/60 Hz
Betriebsstrom: 250 mA
Ausgangsspannung: 30 V DC
Ausgangsstrom: 1,1 A
Absicherung: sekundär thermisch
Schutzart: IP 20
Umgebungstemperatur: 0 °C bis +40 °C
Teilungseinheit (TE): 6
Abmessungen (mm) B x H x T: 107 x 109 x 60

Fabrikat/Typ: ________________________
  (vom Bieter auszufüllen)

liefern, montieren und betriebsfertig anschließen.
Menge: 1,000 St

**1.13.80 Rauchschutz-Türöffner für Objekt- und Innentüren**
Radiusfalle, FaFix® 3 mm verstellbar
Universalspannungen
Anschluss klemm-/steckbar optional bestellbar
Kompatibel zu gängigen Einsteckschlössern
Kompatibel zu gängigen Schließblechen
Symmetrische Bauform. Daher DIN links/rechts,
sowie waagerecht einsetzbar
geprüft nach DIN EN 14846: 2008,
EPD (Umweltdeklaration) gemäß EN 17610:2022 und EN
15804
Arbeitsstromausführung (stromlos verriegelt)
geeignet für den Betrieb an Gleich- und Wechselspannung
mit bipolarer Schutzdiode

( ) mit integrierter ProFix2 Deckelfallenführung

( ) 10-24 Volt GS/WS (A7) 44 Ohm
( ) 22-42 Volt GS/WS (B7) 200 Ohm

( ) mit potentialfreiem Rückmeldekontakt
(Wechselkontakt)

Schließblech:
( ) Flachschließblech
( ) Winkelschließblech
( ) Schließblech mit Fallenführung

Fabrikat/Typ: ________________________
  (vom Bieter auszufüllen)

liefern, montieren und betriebsfertig anschließen.
Menge: 2,000 Stk

#### Abschnitt 1.14 KG 338 Sonnenschutz

**1.14.10 MSE Kompakt 1 AP**
Motorsteuereinheit Kompakt 1 AP

Bedienungselemente:  Taster
Logikverhalten:  Zeitlogik/Permanentlogik

Für die Ansteuerung von 1 Motor über die Sonnenschutzzentrale. Für die örtliche Bedienung ist 1 separater
Taster anschließbar.
Die Motorsteuereinheit wird über getrennte Steuer- und
Kraftschleifleitungen betrieben.
Die Sicherheitskleinspannung wird in der
Motorsteuereinheit selbst erzeugt.
Ein externes Netzteil ist nicht notwendig.
Es können unterschiedliche Programme für Sonnenschutzprodukte mit und ohne Lamellen eingestellt werden. Ein
örtlicher Fahrbefehl wird je nach Programmierung nach 2
Sek. oder sofort gespeichert.
Bei einem Zentralbefehl wird dieser Fahrbefehl gelöscht
und die örtliche Bedienung blockiert.
Um die Durchgangsmöglichkeit gewährleisten zu können,
ist auf der Motorsteuereinheit ein separater Eingang
zum Anschluss eines Verriegelungskontaktes, z. B.
Fensterkontakt, vorhanden.
Alle Anschlussklemmen sind zur sicheren Montage als
Schraub- klemmen ausgeführt.
Am Gerät ist das Logikverhalten, Zeitlogik oder
Permanentlogik, über einen Kodierschalter umschaltbar.
Zudem ist das Gehäuse halogenfrei ausgeführt und
entspricht der Prüfung nach UL-94 V0.
Es sind sowohl REG- als auch ein Aufputzgehäuse
lieferbar.
Für den Motorausgang ist eine wechselbare Feinsicherung
zur Absicherung der Motorleitung vorhanden.

Fabrikat/Typ: ________________________
  (vom Bieter auszufüllen)

liefern, montieren und betriebsfertig anschließen.
Menge: 12,000 St

**1.14.20 Wetterstation multisense**
Wetterstation multisense

Sonnenschutz-Wetterstation
Kompakter Messwertgeber aus massivem, UV-beständigem,
Kunststoff.
Der Messwertgeber erfasst Messwerte für:
- Helligkeit
- Dämmerung
- Windgeschwindigkeit
- Niederschlag
- Außentemperatur

Zur genauen Erfassung der Sonneneinstrahlung getrennt
nach Himmelsrichtungen müssen vier Photodioden zur
Verfügung stehen.
Die Erfassung der Dämmerung erfolgt ohne zusätzlichen
Messwertgeber mittels einer der vier Photodioden.
Die Niederschlagssensorfläche ist beheizbar ausgeführt
und schaltet sich unter 15° Celsius selbstständig zu.
Die Winderfassung erfolgt über ein Flügeldrehrad an der
Oberseite des Messwertgebers.

Die Spannungsversorgung für die Wetterstation muss über
die Sonnenschutzzentrale erfolgen, so dass keine
zusätzlichen Netzteile notwendig sind.

Zudem muss der Anschluss am Messwertgeber steckbar
ausgeführt sein und über eine 4-adrige Anschlussleitung
erfolgen.
Befestigt wird die Wetterstation mittels Montagebügel
an der Fassade.
Eine Verlängerung der Leitung muss bis max. 200 Meter
möglich sein.

Abmessungen (BxHxT): 130x175x130 mm
Spannungsversorgung: 24 V DC (über Zentrale)

Fabrikat/Typ: ________________________
  (vom Bieter auszufüllen)

liefern, montieren und betriebsfertig anschließen.
Menge: 1,000 St

**1.14.30 Sonnenschutzzentrale 4-Kanal AP**
Sonnenschutzzentrale 4-Kanal AP

4-Kanal Sonnenschutzzentrale mit vorkonfigurierten
Steuerungsprogrammen für Raffstoren, Rollläden,
Markisen, Markisoletten, Jalousien und Rollos.
Dachflächenfenster oder Verdunkelungsanlagen müssen
spezifisch angesteuert werden können.
Es können entweder vier Motore direkt angesteuert
werden oder vier komplette Fassadenseiten über nach
geschaltete Motorsteuereinheiten.
Die Steuerzentrale befindet sich in einem ansprechenden
Gehäuse mit kratzfester Acrylglasoberfläche.
Es stehen zwei Gehäuse-Farbvarianten, schwarz und weiß,
zur Auswahl.
Die Anzeige und Menüführung erfolgt in einem grafischen
3,5 Zoll Anzeigefenster in 256 Farben.
Die Bedienung erfolgt über vier Sensor-Funktionstasten
und einem verschleißfreien Sensor-Drehrad.
Der Nutzer hat die Möglichkeit zwischen zwei
Display-Farbschemen, hell und dunkel, zu wählen.

Sicherheits- und Komfortfunktionen müssen den Sonnen-/
Blendschutz vor schädlichen Witterungseinflüssen
schützen und ermöglichen eine bedienerfreundliche
automatische Steuerung aller angeschlossenen
Sonnenschutzprodukte.
Kundenspezifische Wünsche müssen in Szenen
konfigurierbar sein, für die beliebige Namen vergeben
und dann per Tasten- druck aufgerufen werden können.
Über das Bediengerät können sowohl die Steuerkanäle
manuell bedient als auch frei wählbare Positionen
zwischen 0 und 100% der Behanglänge eingestellt werden.
Die einfache und schnelle Inbetriebnahme ist zwingend
durch ein Quick-Start Menü zu ermöglichen.

Im Bediengerät sind ein Innentemperatursensor sowie ein
Funkempfänger integriert.
Die Steuerausgänge der Zentrale müssen potentialfrei
ausgeführt sein.
Aktuelle Wetterdaten müssen im Display angezeigt
werden.
Über einen Tastendruck am Bediengerät können alle
Automatikfunktionen aktiviert und deaktiviert werden.
Sicherheitsfunktionen sowie produktspezifische
Einstellungen müssen durch ein Passwort geschützt sein.
Über eine Abwesenheitstaste, sowie einen frei
definierbaren Urlaubszeitraum müssen einzelne
Komfortfunktionen deaktivierbar, sowie eine
individuelle einstellbare Position anfahrbar sein.

Zum Anschluss von bauseitigen Brandschutzanlagen u.ä.
steht ein Zentraleingang zur Verfügung. Pro Kanal
müssen je ein Eingang für einen Kanaltaster sowie ein
Eingang für Verriegelungskontakte vorhanden sein.
Bedien- und Leistungsteil müssen getrennt montierbar
und über eine Vierdrahtleitung miteinander verbunden
werden können.
Die Kommunikation zwischen Leistungsteil, Bediengerät
und Wetterstation muss überwacht werden können, so dass
im Störungsfall z.B. eine Warnmeldeleuchte
eingeschaltet werden kann.
Alle Kanäle müssen gemeinsam über einen Zentralschalter
positionierbar sein.

Für die unterschiedlichen Montagesituationen sind
Gehäuse für die Aufputz- Unterputz- und Hohlwandmontage
verfügbar.

Der Anschluss eines kompakten Messwertgebers über eine
4-adrige Busleitung ist zwingend notwendig.
Zudem muss der Anschluss am Messwertgeber steckbar
ausgeführt sein.
Die Funktion der Wetterstation muss überwachbar sein.

In Verbindung mit dem optional erhältlichen
Messwertgeber und Zubehör sind folgende Funktionen
möglich:
- Windüberwachung
- Eisüberwachung
- Niederschlagsüberwachung
- Sonnenautomatik
- Dämmerungsautomatik
- Temperaturautomatik (Innen und Außen)
- Zeitschaltuhr
- Automatikfreigabeuhr
- Wendeautomatik für Lamellenprodukte
- Differenzgesteuerte Temperaturautomatik
- Intervalllüftung
- Kälteschutz
- Manuelle Bedienung
- Funkfernbedienung möglich
- automatische Sommer-/Winterzeit-Umstellung

Wisotronic 4-Kanal AP (inkl. UP-Dose für Bediengerät)
weiß,
Artikelnummer: 1002864

Wisotronic 4-Kanal AP (inkl. UP-Dose für Bediengerät)
schwarz,
Artikelnummer: 1002865

Fabrikat/Typ: ________________________
  (vom Bieter auszufüllen)

liefern, montieren und betriebsfertig anschließen.
Menge: 1,000 St

**1.14.40 Dokumentationsunterlagen**
Dokumentationsunterlagen, Eintragung der Montagepunkte
von Motoren, Steuergeräten, Wettersensoren usw. in
bauseits zur Verfügung gestellten Grundrissplänen
(DWG-Format).
Menge: 1,000 St

**1.14.50 Parametrierung, Inbetriebnahme und Einweisung**
Parametrierung, Inbetriebnahme und Einweisung
Parametrierung der Sonnenschutzsteuerung anhand
bauseits zur Verfügung gestellter Unterlagen, wie z. B.
Übersicht der eingebauten Geräte und angeschlossenen
Motoren sowie den funktionalen Anforderungen des
Nutzers an die Sonnen- schutzsteuerung.
Inbetriebnahme und Funktionsprüfung der Sonnenschutzsteuerung in Zusammarbeit mit dem Hersteller und der
ausführenden Elektrofirma. Einweisung des Nutzers in
Bedienung und Funktionen der Sonnenschutzsteuerung.
Menge: 1,000 St

#### Abschnitt 1.15 KG 490 Sonstiges

**1.15.10 Schlitze in Bentonwänden für Kabelverlegung**
Schlitze in Bentonwänden für Kabelverlegung

Breite: bis 20mm
Menge: 20,000 m

**1.15.20 Dosenbohrungen in Betonwände**
Dosenbohrungen in Betonwände

Tiefe: 60mm
Menge: 10,000 St

**Ausführungsbeschreibung 0028 Bohr- und Stemmarbeiten-**
Bei Bohr- und Stemmarbeiten ist der anfallende
Bauschutt, Bohrkerne o.ä. vorschriftsmäßig zu
entsorgen.
Kernbohrungen dürfen erst nach Genehmigung durch den
Statiker und die Bauleitung ausgeführt werden.
Bohrstellen sind täglich besenrein zu verlassen.

**1.15.30 Kernbohrungen 250-300mm**
Kernbohrungen 250-300mm

Durchmesser: 250 bis 300 mm.
Menge: 1,000 St

**1.15.40 Verschließen von Durchbrüchen**
Verschließen von Durchbrüchen

bestehend aus:

Verschließen von Wanddurchbrüchen durch Brandabschnitte
zwischen Medienrohr / BSK und Wände bzw. Decke unter
Verwendung von geeignetem Brandschutzmörtel. Einschl.
Hinweisschild, nebendem Durchbruch dauerhaft befestigt,
mit Angabe der ausführenden Firma, sowie Art und
Ausführung des
verwendeten Brandschutzes. Das Verschließen der
Brandwände darf nur von dafür zugelassenen Fachfirmen
ausgeführt werden.
Durchbrüche durch Brandabschnittswände komplett
verschließen
Menge: 1,000 dm³

**1.15.50 Verschließen von Durchbrüchen durch Nichtbrandwände**
wie vor beschrieben, jedoch
Verschließen von Beton-, Mauerwerks- oder
Holzdurchbrüchen  durch Nicht-Brandabschnittswände
Menge: 1,000 dm³

**1.15.60 Montageschiene zur direkten Montage an Decke/Träger**
Montageschiene zur direkten Montage an Decken, Trägern
oder
Wänden Standard verzinkt, Baustoffklasse B2 nach DIN
4102. Mit F30-Zulassung.Direkt montiert auf Untergrund.
Inkl. Metalldübel mit F30 Zulassung für Betondecken,
Bohren der Dübellöcher sowie sämtlichen Zubehör und
Befestigungsmaterial. Für Betonwände oder -Decken.
Einschl. Nachweis der Brandschutzzulassung des Systems
durch gültigen Prüfbericht. Für Verschnitt wird kein
besonderer Zuschlag gewährt, dieser ist bei der
Kalkulation zu berücksichtigen.
Inkl. Gewindestab bis 200 mm Länge und Metalldübel (mit
F30 - Zulassung) oder Stockschraube, sowie Bohren der
Dübellöcher.
Einschl. sämtl. Zubehör und Nachweis der
Brandschutzzulassung des Systems durch gültigen
Prüfbericht.

Komplett liefern und montieren.
Menge: 1,000 m

**1.15.70 Verzinkter Gewindestab M8**
Verzinkter Gewindestab M8 als Verlängerung inkl.
Gewindemuffe in 2 m Stäben

Komplett liefern und montieren.
Menge: 1,000 m

**1.15.80 Verzinkter Gewindestab M10**
Verzinkter Gewindestab M10 als Verlängerung inkl.
Gewindemuffe in 2 m Stäben

Komplett liefern und montieren.
Menge: 1,000 m

**Ausführungsbeschreibung 0030 Bezeichnungsschilder**
Bezeichnungsschilder
- in farbigem Resopal  Schild weiß / Schrift schwarz
- mit Schilderhalter und Befestigung
- Beschriftung gem. der Schilderliste und den Vorgaben
des
  Auftraggebers
- Beschilderung der Brandschutzklappen entsprechend den
  gültigen Vorschriften

**1.15.90 Bezeichnungsschilder B x H = 100 x 50 mm**
Bezeichnungsschilder B x H = 100 x 50 mm

Komplett liefern und montieren.
Menge: 1,000 St

### Bereich 2 KG 490 Sonstiges Allgemein / Wartung

#### Abschnitt 2.1 KG 490 Sonstiges Allgemein

*Hinweis*
BAUSTELLENEINRICHTUNGEN

*Hinweis*
Vorbemerkungen

Die nachfolgenden Leistungen sind NUR als Ergänzung zum
Hauptauftrag zu bewerten

Alle Aufbauten, insbesondere außen, sind witterungsfest
und standsicher aufzubauen.

Feuerwehrzufahrten dürfen nicht zugeparkt oder
dauerhaft verstellt werden.

In Flurwegen ist 1 m Durchgangsbreite stets zu
gewährleisten.
Es besteht im Rahmen der Baustelleneinrichtung keine
Aufstellmöglichkeit für Wohn- und
Übernachtungscontainer.

Sanitäreinrichtungen (Waschbecken, Urinale, WC's)
werden dem AN zur Verfügung gestellt. Der AN hat dafür
Sorge zu tragen, dass die Einrichtungen nach Ende der
Baumaßnahme im gleichen Zustand zurück übergeben
werden. Die Einrichtungen werden von anderen Firmen für
die Baumaßnahme mitgenutzt.

Sind aufgetretene Schäden innerhalb der
Sanitäreinrichtungen nicht einer Firma eindeutig
zuzuordnen, so gehen die Kosten anteilig zu allen an
der Baumaßnahme beteiligten Firmen.

Baustellencontainer stapelbar einschl. Podest und
Treppe.

Eventuell notwendige zusätzliche Beleuchtungen der
Arbeitsbereiche sind in das Einrichten der Baustelle
mit einzukalkulieren.

**2.1.10 Baustellenbeleuchtung**
Baustellenbeleuchtung bestehend aus 30
Langfeld-Feuchtraumleuchten 80 Watt LED Leuchten
(Leuchten im EG und 1. OG sowie in den Treppenhäusern)

incl. anteiliger Verkabelung je Etage, Kabellänge ca.
15 m.je Leuchte
Menge: 1,000 psch

**2.1.20 Baustellenversorgung**
Baustellenversorgung, Baustromverteiler bestückt mit:

6 Schukosteckdosen 230V

2 CEE Steckdose 400V 16A

1 CEE Steckdose 400V 32A

Die Baustromverteiler sind zu liefern und
betriebsfertig anzuschließen. Die Anbindung erfolgt
über Gummikabe l, welches auch für den Aussenbereich
geeignet sein muß.

Die Baustromverteiler werden zentral im vorderen
Treppenraum EG und im OG, in der Mitte vom Gebäude
aufgestellt. Die Zuführung erfolgt über die
Hauseinführung im Technikraum und nicht über Türen oder
Fenster.

Zur Kalkulation ist am ersten Verteiler ein Kabel mit
70 m und an dem zweiten ein Kabel mit 50 5x25mm² und
Verweildauer von 12 Monaten einzukalkulieren
Menge: 2,000 St

**2.1.30 Monatliche Prüfung des Baustromverteilers**
Monatliche Prüfung des Baustromverteilers nach der
DGUVV3
und erstellen eines Messprotokolls und fortlaufende
Dokumentation.
Menge: 24,000 St

**2.1.40 Prüfung der Schutzmaßnahmen**
Prüfung der Schutzmaßnahmen. Prüfung vor Inbetriebnahme
von Starkstromanlagen.
Besichtigen - Erproben - Messen nach DIN VDE 0100 Teil
610
Folgende Messungen sind durchzuführen und durch
Messprotokolle nachzuweisen:
- Messung des Ableitfähigen Bodens
- Isolationswiderstandsmessung
- Schleifenwiderstandsmessung
- Fehlerstrom - Schutzeinrichtungen
- Drehfeld von Drehstromsteckdosen
- Erdungswiderstand
Die Messgeräte müssen den Anforderungen der DIN VDE
entsprechen.
Die Prüfung der gesamten Elektro- und
Nachrichtentechnischen
Anlagen sind gemäß den Bauabschnitten zu unterteilen.
Jeder Bauabschnitt bildet eine in sich abgeschlossene
und
inbetriebzunehmende Nutzungseinheit
Menge: 1,000 psch

**2.1.50 TÜV Abnahmen**
TÜV Abnahmen, Bereitstellung ausreichenden Personals
und
Werk- bzw. Prüfzeug zur bauseitigen Sachverständigenabnahme der elektro- und nachrichtentechnischen Anlagen
bis
zur mängelfreien Sachverständigenabnahme.
Die Sachverständigenabnahme der gesamten Elektro- und
Nachrichtentechnischen Anlagen sind gemäß den
Bauabschnitten zu unterteilen.
Jeder Bauabschnitt bildet eine in sich abgeschlossene,
abzunehmende und inbetriebzunehmende Nutzungseinheit.
Menge: 1,000 psch

**2.1.60 Feuerwehrabnahme**
Feuerwehrabnahme, Bereitstellung ausreichenden
Personals und Werk- bzw. Prüfzeug zur bauseitigen
Feuerwehrabnahme der zum Sanierungsbereich gehörenden
Brandmeldeanlage bis zur mängelfreien Feuerwehrabnahme.

Die Feuerwehrabnahme der gesamten Brandmeldeanlage sind
gemäß den Bauabschnitten zu unterteilen. Jeder
Bauabschnitt
bildet eine in sich abgeschlossene, abzunehmende und
inbetriebzunehmende Nutzungseinheit.
Menge: 1,000 psch

**2.1.70 Messung der Beleuchtungsstärke**
Messung der Beleuchtungsstärke in den Fluren,
Treppenraum nach Anforderung und Abstimmung mit der
Bauleitung einschl. Messwerkzeug und Meßprotokoll
Menge: 1,000 psch

**2.1.80 Revision / Dokumentation / Einweisung**
Revision / Dokumentation / Einweisung
sind gemäß Vortext 3-fach beim Bauherrn einzureichen.
Alle Zeichnungen, Listen, Protokolle,
Bedienungsanleitungen
sind entsprechend den technischen Vorbemerkungen zu
übergeben.
Es sind sämtliche technische Anlagenkomponenten, welche
für
den technischen Betrieb des Gebäudes relevant sind, in
Funktion und Wirkung zu beschreiben.
Die Art der Ausführung ist mit der Bauleitung
abzustimmen:
- Übersichts- und Schaltpläne der UVs,
- Installationsgrundrisse mit den Einträgen sämtlicher
Komponenten
- Anlagenbeschreibungen
- Kabellisten mit Klemmenplänen
- Mess-/ Prüfprotokolle/Bedienungsanleitungen
- Wartungsanweisungen
Das technische Personal des Bauherrn ist in die gesamte
Elektro- und Nachrichtentechnischen Anlagen sowie in
die Dokumentation einzuweisen.
Die Dokumentation und Einweisung der gesamten Elektro-
und
nachrichtentechnischen Anlagen sind gemäß den
Bauabschnitten zu unterteilen und 3-fach abzugeben
Jeder Bauabschnitt bildet eine in sich abgeschlossene,
abzunehmende und inbetriebzunehmende Nutzungseinheit
Menge: 1,000 psch

**2.1.90 Baustelleneinrichtung**
Einrichten und Räumen der Baustelle, Vorhalten der
Baustelleneinrichtung für sämtliche in der
Leistungsbeschreibung aufgeführten Leistungen.
Menge: 1,000 psch

**2.1.100 Einweisung vor Ort des Bedienungs- und Wartungspersonal**
Einweisung vor Ort des Bedienungs- und
Wartungspersonals. Nach Herstellung der
Funktionsfähigkeit der Anlage, aber vor der letzten
Abnahmeprüfung, hat zu einer vom Auftraggeber
festgelegten Zeit der Auftragnehmer Fachkräfte
abzustellen, die Vertreter der Betriebstechnik in den
Betrieb und die Wartung der Heizungsanlage bzw. der
speziellen Einrichtungen während der normalen
Arbeitszeit einweisen.
Menge: 1,000 psch

**2.1.110 Abnahme**
Abnahme der Anlage durch den Bauherrnvertreter. Sollten
durch den Baufortschritt und durch den Bauablauf
mehrere Zwischenabnahmen notwendig werden, so sind
diese hiermit abgegolten.

Die Bereitschaft zur Abnahme ist dem Bauherren
mindestens zwei Woche vor dem gewünschten Abnahmetermin
schriftlich  mitzuteilen.
Menge: 1,000 psch

*Hinweis*
STUNDENLOHNARBEITEN

Stundenlohnarbeiten dürfen nur auf besondere
schriftliche Anweisung der Bauleitung ausgeführt
werden. Mit der Angebotsunterschrift erklärt der AN
gleichzeitig, dass die Verrechnungssätze für
Stundenlohnarbeiten unter Beachtung der
preisrechtlichen Vorschriften ermittelt wurden und
unabhängig von der Anzahl der abgerechneten Stunden
gelten.

In den Stundenlohnarbeiten sind außer den Lohn- und
Gehaltskosten und Gemeinkostenanteilen die
Sozialkassenbeiträge, die vermögenswirksamen Leistungen
sowie sämtliche Lohn- und Gehaltsnebenkosten enthalten.
Die Bauleitung kann auf die Verwendung bestimmter
Kräfte bestehen. Leistungsnachweise über
Stundenlohnarbeiten sind der Bauleitung  t ä g l i c h
zur Anerkennung vorzulegen.

**2.1.120 Obermonteur**
Menge: 20,000 Std.

**2.1.130 Monteur**
Menge: 20,000 Std

**2.1.140 Helfer/Azubi**
Menge: 20,000 Std

*Hinweis*
Nachfolgender Mehrpreis bezieht sich auf alle
anfallenden Arbeiten, die Sonntags, nachts ab 22.00 Uhr
bis 06.00 Uhr und feiertags zusätzlich erforderlich
werden.
Es ist dafür eine Mischkalkulation für Selbstständiger
Monteur/Monteur vorzusehen.

**2.1.150 Mehrpreis für Arbeiten Nachts- und Sonntag**
Menge: 1,000 Std

**2.1.160 Mehrpreis für Arbeiten an Feiertagen**
Menge: 1,000 Std

#### Abschnitt 2.2 Wartung

*Hinweis*
Vorbemerkungen

Wartung der vorstehend beschriebenen Starkstromanlagen
nach Leistungsprogramm des VDMA-Einheitsblattes 24186,
einschl. Erstellung eines Berichtes sowie Beurteilung
des Ist-Zustandes, für die ausgeschriebenen
Einrichtungen während des Gewährleistungszeitraumes.

Im Wartungsvertrag ist die Lieferung von
Verschleißteilen nicht enthalten.

Ersatzteile sind so vorzuhalten, dass die Anlagen nach
Defekt eines Bauteils innerhalb von 48 Stunden wieder
voll funktionstüchtig sind.

Es ist der jährliche Pauschalpreis anzugeben!

Aus dieser Position ergibt sich kein Rechtsanspruch auf
Beauftragung eines Wartungsvertrages.

**2.2.10 Wartung Elektro Verteiler**
*** Bedarfsposition ohne GB
Wartung
Wie vor beschrieben für 4 Jahre nach der Abnahme und
übergaben der Anlagen an den Nutzer
Menge: 1,000 psch

*Hinweis*
Wartung PV-Anlage

Vorbemerkungen

Wartung der beschriebenen PV-Anlage nach
Leistungsprogramm des VDMA-Einheitsblattes 24186,
einschl. Erstellung eines Berichtes sowie Beurteilung
des Ist-Zustandes, für die ausgeschriebenen
Einrichtungen während des Gewährleistungszeitraumes.

Im Wartungsvertrag ist die Lieferung von
Verschleißteilen nicht enthalten.

Ersatzteile sind so vorzuhalten, dass die Anlagen nach
Defekt eines Bauteils innerhalb von 48 Stunden wieder
voll funktionstüchtig sind.

Es ist der jährliche Pauschalpreis anzugeben!

Aus dieser Position ergibt sich kein Rechtsanspruch auf
Beauftragung eines Wartungsvertrages.

**2.2.20 Wartung PV-Anlage**
*** Bedarfsposition ohne GB
Wartung PV-Anlage
Wie vor beschrieben für 4 Jahre nach der Abnahme und
übergaben der Anlagen an den Nutzer

Fabrikat/Typ: ________________________
  (vom Bieter auszufüllen)

Komplett liefern und montieren.
Menge: 1,000 psch

**2.2.30 Wartung Sibe**
*** Bedarfsposition ohne GB
Menge: 1,000 psch

USt %: 19,00
